# Campo de fútbol en Harzabal (DEBA): Fase II (Obra civil)

- Propiedad del archivo: SOFT S.A.
- Formato: FIEBDC-3/2002
- Programa: Presto 8.8
- Fecha de los precios: 23/09/2010
- Divisa: EUR
- Código: BDEBAFUT (07/04/2004)
Importe: 480042.87
Proyecto de campo de fútbol en Harzabal (Deba). 2004.06.04.

## 2 Trabajos Previos (13/06/2013)
Importe: 27494.37

**01.01** ud Reparación caseta cuartos electricos (13/06/2013)
1 ud × 2328.25 = 2328.25
Reparación de caseta de cuartos electricos existentes.

**01.02** ud Demolición y retirada solera (13/06/2013)
1 ud × 3114.18 = 3114.18
Demolición de solera de hormigón, con compresor, incluso limpieza y retirada de escombros a pie de carga, transporte al vertedero y con p.p. de medios auxiliares, medidas de protección colectivas.

**01.03** ud Demolición bloque bajo casetas (13/06/2013)
1 ud × 1763.46 = 1763.46
Demolición de bloques prefabricados de hormigón macizados con hormigón, con compresor, incluso limpieza y retirada de escombros a pie de carga, transporte al vertedero y con p.p. de medios auxiliares, medidas de protección colectivas.

**01.04** ud Vaciado y retirada de deposito de gas (13/06/2013)
1 ud × 2872.14 = 2872.14
Vaciado y retirada de depósito de gas existente, incluso limpieza de escombros, transporte y p.p. de medios auxiliares y medios de protección colectiva.

**01.05** ud Anulado y retirada de conexiones instalaciones (13/06/2013)
1 ud × 2416.34 = 2416.34
Anulado y retirada de conexiones de agua, saneamiento y electricidad con la retirada de sus correspondientes mecanismos, aparatos, cableado, tuberia, etc... incluso retirada de material, limpieza, transporte al vertedero y con p.p. de medios auxiliares, medidas de protección colectivas.

**01.06** ud Retirada de casetas- vestuarios (13/06/2013)
1 ud × 15000 = 15000.00
Retirada de casetas existentes de vestuarios a almacén municipal o vertedero, incluso transporte, limpieza de terreno y p.p. de medios auxiliares y protección colectiva.

## 3 Estructura: Alzado Vestuarios (08/05/2004)
Importe: 83441.28

**EHA030** kg Acero barras corrugadas B-500S (08/05/2004)
5681.01 kg × 1.19 = 6760.40
Acero en barras corrugadas B-500S para elementos estructurales varios; incluso corte, doblado, colocación, p.p. de atado con alambre recocido y separadores; puesto en obra según EHE. Medido en peso nominal.

| Código | Ud | Descripción | Rendimiento | Precio | Importe |
|---|---|---|---|---|---|
| _SB030 | kg | Acero B-500S en barras (material) | 1.05 | 0.74 | 0.78 |
| _SW600 | kg | Alambre de atar (material) | 0.01 | 0.87 | 0.01 |
| _MO010 | h | Oficial 1ª (material; 08/05/2004) | 0.015 | 14.07 | 0.21 |
| _MA010 | h | Ayudante (material; 08/05/2004) | 0.015 | 12.17 | 0.18 |
| %000000100 | % | Medios auxiliares (07/06/2004) | 1 % | 1.18 | 0.01 |
|  |  | Total |  |  | 1.19 |

| Medición | Uds. | Largo | Ancho | Parcial |
|---|---|---|---|---|
| 2.- Eraikuntza |  |  |  |  |
| 2.1.- Zutabeak |  |  |  |  |
| z1 | 4 | 18.37 |  | 73.480 |
| z2 | 1 | 20.67 |  | 20.670 |
| z3 | 2 | 72.74 |  | 145.480 |
| z4 | 1 | 19.28 |  | 19.280 |
| z5 | 1 | 49.08 |  | 49.080 |
| z6 | 2 | 46.28 |  | 92.560 |
| z7 | 1 | 45.75 |  | 45.750 |
| z8 | 2 | 51.01 |  | 102.020 |
| z9 | 1 | 57.68 |  | 57.680 |
| z10 | 2 | 55.57 |  | 111.140 |
| z11 | 1 | 50.53 |  | 50.530 |
| z12 | 2 | 60.83 |  | 121.660 |
| z13 | 1 | 43.14 |  | 43.140 |
| z14 | 1 | 62.4 |  | 62.400 |
| z15 | 1 | 27.87 |  | 27.870 |
| z16 | 2 | 69.59 |  | 139.180 |
| z17 | 1 | 22.44 |  | 22.440 |
| z18 | 1 | 23.72 |  | 23.720 |
| z19 | 1 | 26.15 |  | 26.150 |
| z20 | 2 | 51.71 |  | 103.420 |
| z21 | 1 | 17.88 |  | 17.880 |
| z22 | 1 | 21.03 |  | 21.030 |
| z23 | 1 | 20.46 |  | 20.460 |
| z24 | 1 | 28.49 |  | 28.490 |
| z25 | 1 | 31.18 |  | 31.180 |
| z26 | 1 | 33.79 |  | 33.790 |
| z27 | 1 | 26.51 |  | 26.510 |
| z28 | 1 | 14.39 |  | 14.390 |
| z29 | 1 | 65.91 |  | 65.910 |
| z30 | 1 | 37.29 |  | 37.290 |
| z31 | 1 | 9.89 |  | 9.890 |
| z32 | 1 | 47.18 |  | 47.180 |
| 2.2.- Habeak |  |  |  |  |
| Sabaia |  |  |  |  |
| hegaleko ertza | 1 | 429 |  | 429.000 |
| P-1 portiko okerra | 1 | 314 |  | 314.000 |
| " " zuzena | 1 | 909 |  | 909.000 |
| P-3 " | 1 | 365 |  | 365.000 |
| 2.3.- Lauzak |  |  |  |  |
| Sabaia |  |  |  |  |
| beheko negatiboak | 1 | 245 |  | 245.000 |
| sastadurak | 36 | 11 |  | 396.000 |
| goiko negatiboak | 1 | 491 |  | 491.000 |
| M-1 murruaren galanda | 1 | 132 |  | 132.000 |
| Bisera |  |  |  |  |
| goiko negatiboak | 1 | 141 |  | 141.000 |
| izkineko galanda | 2 | 22 |  | 44.000 |
| ertzeko galanda | 1 | 59.79 | 5.42 | 324.062 |
| Markesina |  |  |  |  |
| negatiboak | 1 | 55.3 |  | 55.300 |
| galandak | 1 | 144 |  | 144.000 |
| Total |  |  |  | 5681.01 |

**EHA040** kg Acero mallas electrosoldadas B-500T (08/05/2004)
6231 kg × 1.09 = 6791.79
Acero en mallas electrosoldadas de alambre corrugado B-500T para elementos estructurales varios; incluso cortes, colocación y solapes; puesto en obra según EHE. Medido el peso nominal.

| Código | Ud | Descripción | Rendimiento | Precio | Importe |
|---|---|---|---|---|---|
| _SM020 | kg | Malla acero e/soldada B-500T (material; 08/05/2004) | 1.05 | 0.78 | 0.82 |
| _SW600 | kg | Alambre de atar | 0.003 | 0.87 | 0.00 |
| _MO010 | h | Oficial 1ª | 0.008 | 14.07 | 0.11 |
| _MP020 | h | Peón (material; 03/05/2012) | 0.008 | 18.22 | 0.15 |
| %000000100 | % | Medios auxiliares | 1 % | 1.08 | 0.01 |
|  |  | Total |  |  | 1.09 |

| Medición | Uds. | Largo | Parcial |
|---|---|---|---|
| 2.- Eraikuntza |  |  |  |
| Bisera |  |  |  |
| beheko sarea | 1 | 619 | 619.000 |
| goikoa | 1 | 722 | 722.000 |
| Sabaia |  |  |  |
| beheko sarea | 1 | 2332 | 2332.000 |
| goikoa | 1 | 2332 | 2332.000 |
| Markesina |  |  |  |
| beheko sarea | 1 | 113 | 113.000 |
| goikoa | 1 | 113 | 113.000 |
| Total |  |  | 6231 |

**RJD010** m Junta dilatación en hormigón con poliestireno 10 mm
26 m × 4.55 = 118.30
Formación de junta de dilatación en alzado de estructura de hormigón a base de utilizar panel de poliestireno expandido de 10 mm de grueso; incluso p.p. de cortes. Medida la superficie de la junta.

| Medición | Uds. | Largo | Parcial |
|---|---|---|---|
| Harmailadia/ponpa gela | 2 | 5 | 10.000 |
|  | 1 | 4 | 4.000 |
| Harmailadia/lur zokoa | 2 | 3 | 6.000 |
| Lur zokoa/Eraikuntza | 2 | 3 | 6.000 |
| Total |  |  | 26 |

**EHLE20** m2 Encofrado fenólico losas vistas (08/05/2004)
209.22 m2 × 37.33 = 7810.18
Encofrado de tablero fenólico en losas para hormigón visto, posterior desencofrado; incluso limpieza, humedecido, aplicación de desencofrante y p.p. de elementos complementarios para su estabilidad y adecuada ejecución; construido según EHE. Medida la superficie de encofrado útil.

| Código | Ud | Descripción | Rendimiento | Precio |
|---|---|---|---|---|
| _DC150 | m2 | Tablero fenólico 5 usos (material) | 0 | 3.2 |
| _DC110 | m | Tablón de pino 70x200 mm 50 usos (material) | 0 | 0.05 |
| _AW050 | l | Desencofrante (material) | 0 | 2.17 |
| _SW165 | kg | Puntas de 70 mm (material) | 0 | 1.22 |
| _SW170 | m | Puntal metálico 300 usos (material) | 0 | 0.05 |
| _W0030 | ud | Material complementario (material; 08/05/2004) | 0 | 0.58 |
| _MO010 | h | Oficial 1ª | 0 | 14.07 |
| _MP010 | h | Peón especialista (material; 08/05/2004) | 0 | 12.03 |
| %000000100 | % | Medios auxiliares | 1 % |  |

| Medición | Uds. | Largo | Ancho | Parcial |
|---|---|---|---|---|
| 2.- Eraikuntza |  |  |  |  |
| Bisera | 1 | 41.75 | 2.6 | 108.550 |
|  | 1 | 15.44 | 2.6 | 40.144 |
|  | 2 | 41.75 | 0.16 | 13.360 |
|  | 2 | 18.04 | 0.16 | 5.773 |
| Markesina | 1 | 10.81 | 2.6 | 28.106 |
|  | 2 | 10.81 | 0.16 | 3.459 |
|  | 2 | 2.6 | 0.16 | 0.832 |
| Txarteldegia | 1 | 3 | 3 | 9.000 |
| Total |  |  |  | 209.22 |

**EHLE21** m2 Encofrado fenólico losas vistas inclinadas (08/05/2004)
445.48 m2 × 31.42 = 13996.98
Encofrado de tablero fenólico en losas inclinadas para hormigón visto, posterior desencofrado; incluso limpieza, humedecido, aplicación de desencofrante y p.p. de elementos complementarios para su estabilidad y adecuada ejecución; construido según EHE. Medida la superficie de encofrado útil.

| Código | Ud | Descripción | Rendimiento | Precio | Importe |
|---|---|---|---|---|---|
| _DC150 | m2 | Tablero fenólico 5 usos | 1.1 | 3.2 | 3.52 |
| _DC110 | m | Tablón de pino 70x200 mm 50 usos | 3 | 0.05 | 0.15 |
| _AW050 | l | Desencofrante | 0.25 | 2.17 | 0.54 |
| _SW165 | kg | Puntas de 70 mm | 0.1 | 1.22 | 0.12 |
| _SW170 | m | Puntal metálico 300 usos | 9 | 0.05 | 0.45 |
| _W0030 | ud | Material complementario | 0.4 | 0.58 | 0.23 |
| _MO010 | h | Oficial 1ª | 1 | 14.07 | 14.07 |
| _MP010 | h | Peón especialista | 1 | 12.03 | 12.03 |
| %000000100 | % | Medios auxiliares | 1 % | 31.11 | 0.31 |
|  |  | Total |  |  | 31.42 |

| Medición | Uds. | Largo | Ancho | Parcial |
|---|---|---|---|---|
| Eraikuntza |  |  |  |  |
| Sabaia | 1 | 40.2 | 10.58 | 425.316 |
| (alboak) | 1 | 40.2 | 0.2 | 8.040 |
|  | 1 | 39.45 | 0.2 | 7.890 |
|  | 1 | 6.41 | 0.2 | 1.282 |
|  | 1 | 14.74 | 0.2 | 2.948 |
| Total |  |  |  | 445.48 |

**EHLH10** m3 Hormigón losas HA-25 (08/05/2004)
113.35 m3 × 101.07 = 11456.28
Hormigón HA-25/b/20/IIA en losas, con árido de diámetro máximo 20 mm, cemento CEMIII/A 52.5R, consistencia blanda, elaborado, transportado y puesto en obra; incluso p.p. de limpieza de fondos, vibrado, curado, pasos de tubería, reservas necesarias y ejecución de juntas; construido según EHE. Medido el volumen teórico ejecutado descontando huecos mayores de 0.25 m2.

| Código | Ud | Descripción | Rendimiento | Precio | Importe |
|---|---|---|---|---|---|
| AH0170 | m3 | Hormig.HA-25 con.blanda ár:18/20 (material; 08/05/2004) | 1.05 | 67.24 | 70.60 |
| _W0010 | ud | Pequeño material (material; 08/05/2004) | 0.3 | 0.26 | 0.08 |
| _QH050 | h | Vibrador de hormigón (material) | 0.3 | 1.21 | 0.36 |
| _MO010 | h | Oficial 1ª | 0.25 | 14.07 | 3.52 |
| _MP020 | h | Peón | 1.4 | 18.22 | 25.51 |
| %000000100 | % | Medios auxiliares | 1 % | 100.07 | 1.00 |
|  |  | Total |  |  | 101.07 |

| Medición | Uds. | Largo | Ancho | Alto | Parcial |
|---|---|---|---|---|---|
| 2.- Eraikuntza |  |  |  |  |  |
| Sabaia | 1 | 40.2 | 10.58 | 0.2 | 85.063 |
| Bisera | 1 | 57.19 | 2.6 | 0.16 | 23.791 |
| Markesina | 1 | 10.81 | 2.6 | 0.16 | 4.497 |
| Total |  |  |  |  | 113.35 |

**EHSE30** m2 Encofrado metálico pilares (08/05/2004)
169.61 m2 × 12 = 2035.32
Encofrado metálico de pilares para revestir, posterior desencofrado, limpieza, aplicación de desencofrante, p.p. de piezas de arranque y terminación; incluso complementos para su estabilidad y adecuada ejecución; construido según EHE. Medida la superficie de encofrado útil.

| Código | Ud | Descripción | Rendimiento | Precio | Importe |
|---|---|---|---|---|---|
| _DC110 | m | Tablón de pino 70x200 mm 50 usos | 1 | 0.05 | 0.05 |
| _SW630 | m2 | Panel metálico 50x50 cm 100 usos (material) | 1.05 | 0.54 | 0.57 |
| _AW050 | l | Desencofrante | 0.3 | 2.17 | 0.65 |
| _W0030 | ud | Material complementario | 0.3 | 0.58 | 0.17 |
| _MO010 | h | Oficial 1ª | 0.4 | 14.07 | 5.63 |
| _MP010 | h | Peón especialista | 0.4 | 12.03 | 4.81 |
| %000000100 | % | Medios auxiliares | 1 % | 11.88 | 0.12 |
|  |  | Total |  |  | 12 |

| Medición | Uds. | Largo | Ancho | Parcial |
|---|---|---|---|---|
| 2.- Eraikuntza |  |  |  |  |
| 2.1.- Zutabeak |  |  |  |  |
| z1 | 4 | 2.95 | 1.2 | 14.160 |
| z2 | 1 | 2.3 | 1.2 | 2.760 |
| z3 | 2 | 4.15 | 1.6 | 13.280 |
| z4 | 1 | 1.1 | 1.6 | 1.760 |
| z5 | 1 | 2.8 | 1.6 | 4.480 |
| z6 | 2 | 2.64 | 1.6 | 8.448 |
| z7 | 1 | 2.61 | 1.6 | 4.176 |
| z8 | 2 | 2.91 | 1.6 | 9.312 |
| z9 | 1 | 2.34 | 1.6 | 3.744 |
| z10 | 2 | 3.17 | 1.6 | 10.144 |
| z11 | 1 | 2.08 | 1.6 | 3.328 |
| z12 | 2 | 3.47 | 1.6 | 11.104 |
| z13 | 1 | 1.78 | 1.6 | 2.848 |
| z14 | 1 | 3.66 | 1.6 | 5.856 |
| z15 | 1 | 1.59 | 1.6 | 2.544 |
| z16 | 2 | 3.97 | 1.6 | 12.704 |
| z17 | 1 | 1.28 | 1.6 | 2.048 |
| z18 | 1 | 2.64 | 1.2 | 3.168 |
| z19 | 1 | 2.91 | 1.2 | 3.492 |
| z20 | 2 | 2.95 | 1.6 | 9.440 |
| z21 | 1 | 1.02 | 1.6 | 1.632 |
| z22 | 1 | 1.2 | 1.6 | 1.920 |
| z23 | 1 | 1.1 | 1.2 | 1.320 |
| z24 | 1 | 3.17 | 1.2 | 3.804 |
| z25 | 1 | 3.47 | 1.2 | 4.164 |
| z26 | 1 | 3.76 | 1.2 | 4.512 |
| z27 | 1 | 2.95 | 1.2 | 3.540 |
| z28 | 1 | 1.1 | 1.2 | 1.320 |
| z29 | 1 | 3.76 | 1.6 | 6.016 |
| z30 | 1 | 4.15 | 1.2 | 4.980 |
| z31 | 1 | 1.1 | 1.2 | 1.320 |
| z32 | 1 | 5.25 | 1.2 | 6.300 |
| Total |  |  |  | 169.61 |

**EHSH10** m3 Hormigón pilares HA-25 (08/05/2004)
14.88 m3 × 92.81 = 1381.01
Hormigón HA-25/b/20/IIA en pilares, con áridop de diámetro máximo 20 mm, cemento CEM III/A 52.5R, consistencia blanda, elaborado, transportado y puesto en obra; incluso p.p. de limpieza de fondos, vibrado y curado; construido según EHE. Medido el volumen teórico ejecutado.

| Código | Ud | Descripción | Rendimiento | Precio | Importe |
|---|---|---|---|---|---|
| AH0170 | m3 | Hormig.HA-25 con.blanda ár:18/20 | 1.05 | 67.24 | 70.60 |
| _QH050 | h | Vibrador de hormigón | 0.2 | 1.21 | 0.24 |
| _MP010 | h | Peón especialista | 1.75 | 12.03 | 21.05 |
| %000000100 | % | Medios auxiliares | 1 % | 91.89 | 0.92 |
|  |  | Total |  |  | 92.81 |

| Medición | Uds. | Largo | Ancho | Alto | Parcial |
|---|---|---|---|---|---|
| 2.- Eraikuntza |  |  |  |  |  |
| 2.1.- Zutabeak |  |  |  |  |  |
| z1 | 4 | 2.95 | 0.3 | 0.3 | 1.062 |
| z2 | 1 | 2.3 | 0.3 | 0.3 | 0.207 |
| z3 | 2 | 4.15 | 0.3 | 0.5 | 1.245 |
| z4 | 1 | 1.1 | 0.3 | 0.5 | 0.165 |
| z5 | 1 | 2.8 | 0.3 | 0.5 | 0.420 |
| z6 | 2 | 2.64 | 0.3 | 0.5 | 0.792 |
| z7 | 1 | 2.61 | 0.3 | 0.5 | 0.392 |
| z8 | 2 | 2.91 | 0.3 | 0.5 | 0.873 |
| z9 | 1 | 2.34 | 0.3 | 0.5 | 0.351 |
| z10 | 2 | 3.17 | 0.3 | 0.5 | 0.951 |
| z11 | 1 | 2.08 | 0.3 | 0.5 | 0.312 |
| z12 | 2 | 3.47 | 0.3 | 0.5 | 1.041 |
| z13 | 1 | 1.78 | 0.3 | 0.5 | 0.267 |
| z14 | 1 | 3.66 | 0.3 | 0.5 | 0.549 |
| z15 | 1 | 1.59 | 0.3 | 0.5 | 0.239 |
| z16 | 2 | 3.97 | 0.3 | 0.5 | 1.191 |
| z17 | 1 | 1.28 | 0.3 | 0.5 | 0.192 |
| z18 | 1 | 2.64 | 0.3 | 0.3 | 0.238 |
| z19 | 1 | 2.91 | 0.3 | 0.3 | 0.262 |
| z20 | 2 | 2.95 | 0.3 | 0.5 | 0.885 |
| z21 | 1 | 1.02 | 0.3 | 0.5 | 0.153 |
| z22 | 1 | 1.2 | 0.3 | 0.5 | 0.180 |
| z23 | 1 | 1.1 | 0.3 | 0.3 | 0.099 |
| z24 | 1 | 3.17 | 0.3 | 0.3 | 0.285 |
| z25 | 1 | 3.47 | 0.3 | 0.3 | 0.312 |
| z26 | 1 | 3.76 | 0.3 | 0.3 | 0.338 |
| z27 | 1 | 2.95 | 0.3 | 0.3 | 0.266 |
| z28 | 1 | 1.1 | 0.3 | 0.3 | 0.099 |
| z29 | 1 | 3.76 | 0.3 | 0.5 | 0.564 |
| . | 1 | 4.15 | 0.3 | 0.3 | 0.374 |
| z31 | 1 | 1.1 | 0.3 | 0.3 | 0.099 |
| z32 | 1 | 5.25 | 0.3 | 0.3 | 0.473 |
| Total |  |  |  |  | 14.88 |

**EHVE25** m2 Encofrado vigas colgadas vistas tablero machihembrado (08/05/2004)
264.99 m2 × 37.35 = 9897.38
Encofrado de tablero machihembrado fenólico en vigas colgadas para hormigón visto, posterior desencofrado; incluso limpieza, humedecido, aplicación de desnecofrante y p.p. de elementos complementarios para su estabilidad y adecuada ejecución; construido según EHE. Medida la superficie de encofrado útil.

| Código | Ud | Descripción | Rendimiento | Precio | Importe |
|---|---|---|---|---|---|
| _DC140 | m2 | Tablero pino mach.cepill.3 usos (material) | 1.2 | 3.21 | 3.85 |
| _DC110 | m | Tablón de pino 70x200 mm 50 usos | 1 | 0.05 | 0.05 |
| _AW050 | l | Desencofrante | 0.35 | 2.17 | 0.76 |
| _SW165 | kg | Puntas de 70 mm | 0.1 | 1.22 | 0.12 |
| _SW170 | m | Puntal metálico 300 usos | 6 | 0.05 | 0.30 |
| _W0030 | ud | Material complementario | 1 | 0.58 | 0.58 |
| _MO010 | h | Oficial 1ª | 1.2 | 14.07 | 16.88 |
| _MP010 | h | Peón especialista | 1.2 | 12.03 | 14.44 |
| %000000100 | % | Medios auxiliares | 1 % | 36.98 | 0.37 |
|  |  | Total |  |  | 37.35 |

| Medición | Uds. | Largo | Ancho | Parcial |
|---|---|---|---|---|
| 2.- Eraikuntza |  |  |  |  |
| Hegalaren ertza | 1 | 40.4 | 1.6 | 64.640 |
| P1 portiko okerra | 1 | 23.8 | 1.6 | 38.080 |
| zuzena | 1 | 23.8 | 2.65 | 63.070 |
|  | 1 | 16 | 3.4 | 54.400 |
| P3 " | 1 | 16 | 2.8 | 44.800 |
| Total |  |  |  | 264.99 |

**EHVH10** m3 Hormigón vigas HA-25 (08/05/2004)
30.19 m3 × 92.74 = 2799.82
Hormigón HA-25/b/20/IIA en vigas, con árido de diámetro máximo 20 mm, cemento CEM III/A 52,5R, consistencia blanda, elaborado, transportado y puesto en obra; incluso p.p. de limpieza de fondos, vibrado y curado; construido según EHE. Medido el volumen teórico ejecutado.

| Código | Ud | Descripción | Rendimiento | Precio | Importe |
|---|---|---|---|---|---|
| AH0170 | m3 | Hormig.HA-25 con.blanda ár:18/20 | 1.05 | 67.24 | 70.60 |
| _QH050 | h | Vibrador de hormigón | 0.3 | 1.21 | 0.36 |
| _MO010 | h | Oficial 1ª | 0.2 | 14.07 | 2.81 |
| _MP010 | h | Peón especialista | 1.5 | 12.03 | 18.05 |
| %000000100 | % | Medios auxiliares | 1 % | 91.82 | 0.92 |
|  |  | Total |  |  | 92.74 |

| Medición | Uds. | Largo | Ancho | Alto | Parcial |
|---|---|---|---|---|---|
| 2.- Eraikuntza |  |  |  |  |  |
| Hegalaren ertza | 1 | 40.4 | 0.3 | 0.5 | 6.060 |
| P1 portiko okerra | 1 | 23.8 | 0.3 | 0.6 | 4.284 |
| zuzena | 1 | 23.8 | 0.3 | 1.1 | 7.854 |
|  | 1 | 16 | 0.3 | 1.4 | 6.720 |
| P3 " | 1 | 16 | 0.3 | 1.1 | 5.280 |
| Total |  |  |  |  | 30.19 |

**EHLB01** m Formación goterón
186.6 m × 0.88 = 164.21
Formación de goterón a base de moldeado del hormigón mediante perfil de madera de sección triangular, según Planos; incluso p.p. de cortes, fijación y posterior desencofrado. Medida la longitud ejecutada.

| Código | Ud | Descripción | Rendimiento | Precio | Importe |
|---|---|---|---|---|---|
| -DC020 | m | Listón pino norte 70x30 mm (material) | 0.5 | 0.33 | 0.17 |
| -AW050 | l | Desencofrante (material) | 0.05 | 1.99 | 0.10 |
| -SW165 | kg | Puntas de 70 mm. (material) | 0.01 | 1.14 | 0.01 |
| -MP010 | h | Peón especialista (mano de obra) | 0.086 | 7.03 | 0.60 |
|  |  | Total |  |  | 0.88 |

| Medición | Uds. | Largo | Parcial |
|---|---|---|---|
| 2.- Eraikuntza |  |  |  |
| Sabaia | 1 | 40.2 | 40.200 |
| Bisera | 2 | 41.75 | 83.500 |
|  | 2 | 18.04 | 36.080 |
| Markesina | 2 | 10.81 | 21.620 |
|  | 2 | 2.6 | 5.200 |
| Total |  |  | 186.6 |

**RSCH06** m2 Fratasado losas cubierta hormigón (08/05/2004)
611.12 m2 × 5.95 = 3636.16
Fratasado mecánico en fresco de losa de hormigón en cubiertas; incluso p.p. de curado y serrado para formación de juntas de retracción; construido según NTE/RSC-6. Medida la superficie ejecutada.

| Código | Ud | Descripción | Rendimiento | Precio | Importe |
|---|---|---|---|---|---|
| _OA060 | kg | Cuarzo-corindón mezcla 1:1 (material) | 4.05 | 0.19 | 0.77 |
| _AC011 | t | Cemento CEM II/A-V 42,5R sacos (material; 08/05/2004) | 0.002 | 80.81 | 0.16 |
| _QN030 | h | Fratasadora mecánica (material) | 0.1 | 2.55 | 0.26 |
| _QR030 | h | Disco corta materiales pétreos (material) | 0.03 | 2.14 | 0.06 |
| _AW010 | m3 | Agua potable (material; 08/05/2004) | 0.02 | 0.71 | 0.01 |
| _MO010 | h | Oficial 1ª | 0.2 | 14.07 | 2.81 |
| _MP020 | h | Peón | 0.1 | 18.22 | 1.82 |
| %000000100 | % | Medios auxiliares | 1 % | 5.89 | 0.06 |
|  |  | Total |  |  | 5.95 |

| Medición | Uds. | Largo | Ancho | Parcial |
|---|---|---|---|---|
| 2.- Eraikuntza |  |  |  |  |
| Bisera | 1 | 41.75 | 2.6 | 108.550 |
|  | 1 | 15.44 | 2.6 | 40.144 |
| Markesina | 1 | 10.81 | 2.6 | 28.106 |
| Eraikuntza |  |  |  |  |
| Sabaia | 1 | 40.2 | 10.58 | 425.316 |
| txarteldegia | 1 | 3 | 3 | 9.000 |
| Total |  |  |  | 611.12 |

**RIT120** m2 Thoroseal
1181.23 m2 × 13.96 = 16489.97
Recubrimiento impermeabilizante de base cementosa para hormigones exteriores, tipo Thoroseal, aplicado en dos capas, de 1,5 y 1 Kg/m2. respectivamente, sobre la base seca. Medida la superficie tratada.

| Código | Ud | Descripción | Rendimiento | Precio | Importe |
|---|---|---|---|---|---|
| -MO010 | h | Oficial 1ª (mano de obra) | 0.686 | 16.42 | 11.26 |
| -IIJ63 | kg | Thoroseal (material) | 2.5 | 1.08 | 2.70 |
|  |  | Total |  |  | 13.96 |

| Medición | Uds. | Largo | Ancho | Alto | Parcial |
|---|---|---|---|---|---|
| a) barruko sabaiak |  |  |  |  |  |
| PONPA GELA |  |  |  |  |  |
| ponpa gela | 1 | 6 | 2.5 |  | 15.000 |
| ERAIKUNTZA |  |  |  |  |  |
| biltegia | 1 | 4 | 7 |  | 28.000 |
| taberna | 1 | 6.15 | 7.8 |  | 47.970 |
| komunak | 1 | 5.8 | 9 |  | 52.200 |
| aldagelak | 1 | 6.9 | 10.5 |  | 72.450 |
| banagunea | 1 | 4 | 12 |  | 48.000 |
| aldagelak | 1 | 6.9 | 10.4 |  | 71.760 |
| bulegoak | 1 | 4.1 | 10.4 |  | 42.640 |
| instalazio gela | 1 | 11.2 | 3 |  | 33.600 |
|  | 1 | 2.6 | 5 |  | 13.000 |
| txarteldegia | 1 | 2.5 | 2.5 |  | 6.250 |
| tximiniak | 5 | 1.2 | 1.2 | 2 | 14.400 |
| b) kanpoko sabaiak |  |  |  |  |  |
| goi goiko lauza | 1 | 20.64 | 3 |  | 61.920 |
|  | 1 | 6.18 | 3 |  | 18.540 |
|  | 1 | 54.7 | 3 |  | 164.100 |
|  | 1 | 50.2 | 3 |  | 150.600 |
| c) kanpoko habea |  |  |  |  |  |
| lur sabai aldea | 2 | 15 | 1 |  | 30.000 |
|  | 2 | 50.2 | 2 |  | 200.800 |
|  | 2 | 55 | 1 |  | 110.000 |
| Total |  |  |  |  | 1181.23 |

**RIS035** m Sellado juntas de dilatación
26 m × 3.98 = 103.48
Sellado de juntas de dilatación mediante aplicación de cordón de masilla de caucho-silicona; incluso limpieza, imprimación y obturador preformado de polietileno de 20 mm. de diámetro. Medida la longitud ejecutada.

| Código | Ud | Descripción | Rendimiento | Precio | Importe |
|---|---|---|---|---|---|
| -IIJ55 | m | Cinta fibra/vidrio para juntas (material) | 1 | 0.4 | 0.40 |
| -PR030 | kg | Resina acrílica (material) | 0.25 | 8.05 | 2.01 |
| -PR040 | kg | Pintura acrílica (material) | 0.15 | 5.73 | 0.86 |
| -MO010 | h | Oficial 1ª | 0.043 | 16.42 | 0.71 |
|  |  | Total |  |  | 3.98 |

| Medición | Uds. | Largo | Parcial |
|---|---|---|---|
| Harmailadia/ponpa gela | 2 | 5 | 10.000 |
|  | 1 | 4 | 4.000 |
| Harmailadia/lur zokoa | 2 | 3 | 6.000 |
| Lur zokoa/Eraikuntza | 2 | 3 | 6.000 |
| Total |  |  | 26 |

## 4 Instalaciones generales (07/04/2004)
Importe: 154146.95

### 4.1 Calefacción y ventilación (07/04/2004)
Importe: 10169.21

#### 4.1.1 Distribución (07/04/2004)
Importe: 9329.12

**EBDD02.a** ud Ventilador helicocentrífugo para conducto circular, con referenc (07/04/2004)
4 ud × 147.41 = 589.64
Ventilador helicocentrífugo para conducto circular, con referencia V2 , de las siguientes características:
- Caudal de aire: 195 l/s
- Presión estática disponible: 125 AP
- Potencia motor: 0,080 kW
- Potencia sonora: 41 dB(A)
- Marca/modelo: S&P MIXVENT TD 800/200 N o equivalente. .
Completamente instalado.

| Código | Ud | Descripción | Rendimiento | Precio | Importe |
|---|---|---|---|---|---|
| BBDD3.a | ud | Ventilador helicocentrífugo para conducto circular, con referenc (material; 08/05/2004) | 1 | 123.16 | 123.16 |
| A0122 | h | Oficial 1ª calefactor (mano de obra; 07/04/2004) | 0.5 | 16.42 | 8.21 |
| A0132 | h | Ayudante calefactor (mano de obra; 07/04/2004) | 1.071 | 14.98 | 16.04 |
|  |  | Total |  |  | 147.41 |

**EBDD02.c** ud Ventilador helicocentrífugo para conducto circular, con referenc (07/04/2004)
1 ud × 136.7 = 136.70
Ventilador helicocentrífugo para conducto circular, con referencia VE03 (Impulsión Vestuarios Árbitros), de las siguientes características:
- Caudal de aire: 31 l/s
- Presión estática disponible: 150 AP
- Potencia motor: 0,050 kW
- Potencia sonora: 33 dB(A)
- Marca/modelo: S&P MIXVENT TD-500 / 150 o equivalente.
Completamente instalado.

| Código | Ud | Descripción | Rendimiento | Precio | Importe |
|---|---|---|---|---|---|
| BBDD3.c | ud | Ventilador helicocentrífugo para conducto circular, con referenc (material; 08/05/2004) | 1 | 120.14 | 120.14 |
| A0122 | h | Oficial 1ª calefactor | 0.357 | 16.42 | 5.86 |
| A0132 | h | Ayudante calefactor | 0.714 | 14.98 | 10.70 |
|  |  | Total |  |  | 136.7 |

**EBDD02.b** ud Ventilador helicocentrífugo para conducto circular, con referenc (07/04/2004)
4 ud × 185.61 = 742.44
Ventilador helicocentrífugo para conducto circular, con referencia VE02 (Extracción Vestuarios Jugadores), de las siguientes características:
- Caudal de aire: 120 l/s
- Presión estática disponible: 95 AP
- Potencia motor: 0,060 kW
- Potencia sonora: 36 dB(A)
- Marca/modelo: S&P MIXVENT TD-800 / 200 N o equivalente.
Completamente instalado.

| Código | Ud | Descripción | Rendimiento | Precio | Importe |
|---|---|---|---|---|---|
| BBDD3.b | ud | Ventilador helicocentrífugo para conducto circular, con referenc (material; 08/05/2004) | 1 | 161.36 | 161.36 |
| A0122 | h | Oficial 1ª calefactor | 0.5 | 16.42 | 8.21 |
| A0132 | h | Ayudante calefactor | 1.071 | 14.98 | 16.04 |
|  |  | Total |  |  | 185.61 |

**EBDD02.d** ud Ventilador helicocentrífugo para conducto circular, con referenc (07/04/2004)
1 ud × 136.7 = 136.70
Ventilador helicocentrífugo para conducto circular, con referencia VE04 (Extracción Aseos Hombres), de las siguientes características:
- Caudal de aire: 90 l/s
- Presión estática disponible: 65 AP
- Potencia motor: 0,050 kW
- Potencia sonora: 33 dB(A)
- Marca/modelo: S&P MIXVENT TD-500 / 150 o equivalente.
Completamente instalado.

| Código | Ud | Descripción | Rendimiento | Precio | Importe |
|---|---|---|---|---|---|
| BBDD3.d | ud | Ventilador helicocentrífugo para conducto circular, con referenc (material; 08/05/2004) | 1 | 120.14 | 120.14 |
| A0122 | h | Oficial 1ª calefactor | 0.357 | 16.42 | 5.86 |
| A0132 | h | Ayudante calefactor | 0.714 | 14.98 | 10.70 |
|  |  | Total |  |  | 136.7 |

**EBDD02.e** ud Ventilador helicocentrífugo para conducto circular, con referenc (07/04/2004)
1 ud × 115.32 = 115.32
Ventilador helicocentrífugo para conducto circular, con referencia VE05 (Extracción Aseos Mujeres), de las siguientes características:
- Caudal de aire: 60 l/s
- Presión estática disponible: 80 AP
- Potencia motor: 0,056 kW
- Potencia sonora: 30 dB(A)
- Marca/modelo: S&P MIXVENT TD-350 / 125 o equivalente.
Completamente instalado.

| Código | Ud | Descripción | Rendimiento | Precio | Importe |
|---|---|---|---|---|---|
| BBDD3.e | ud | Ventilador helicocentrífugo para conducto circular, con referenc (material; 08/05/2004) | 1 | 98.76 | 98.76 |
| A0122 | h | Oficial 1ª calefactor | 0.357 | 16.42 | 5.86 |
| A0132 | h | Ayudante calefactor | 0.714 | 14.98 | 10.70 |
|  |  | Total |  |  | 115.32 |

**EBDD02.f** ud Ventilador helicocentrífugo para conducto circular, con referenc (07/04/2004)
1 ud × 91.51 = 91.51
Ventilador helicocentrífugo para conducto circular, con referencia VE06 (Extracción Vestuario Árbitros), de las siguientes características:
- Caudal de aire: 40 l/s
- Presión estática disponible: 80 AP
- Potencia motor: 0,039 kW
- Potencia sonora: 28 dB(A)
- Marca/modelo: S&P MIXVENT TD-250 / 100 o equivalente.
Completamente instalado.

| Código | Ud | Descripción | Rendimiento | Precio | Importe |
|---|---|---|---|---|---|
| BBDD3.f | ud | Ventilador helicocentrífugo para conducto circular, con referenc (material; 08/05/2004) | 1 | 80.3 | 80.30 |
| A0122 | h | Oficial 1ª calefactor | 0.357 | 16.42 | 5.86 |
| A0132 | h | Ayudante calefactor | 0.357 | 14.98 | 5.35 |
|  |  | Total |  |  | 91.51 |

**EBIF01.b** ud Batería de resistencias eléctricas tipo tubo de aletas (07/04/2004)
4 ud × 379.66 = 1518.64
Batería de resistencias eléctricas tipo tubo de aletas, montada en el interior de marco metálico, dotada de interruptor de seguridad de temperatura e interruptor de flujo por falta de caudal de aire, de las siguientes características:
- Caudal de aire: 157 l/s.
- Potencia calorífica: 6 kW.
- Número de etapas: 1
Completamente instalada.
Marca/modelo: S&P MBE 250 / 60 T o equivalente.

| Código | Ud | Descripción | Rendimiento | Precio | Importe |
|---|---|---|---|---|---|
| BBIF1.b | ud | Batería eléctrica de potencia 6 kW y caudal 157 l/s. (material; 08/05/2004) | 1 | 355.6 | 355.60 |
| BBIF2.b | ud | Marco metálico y elemento de seguridad para batería de 6 kW (material; 08/05/2004) | 1 | 13.29 | 13.29 |
| A0122 | h | Oficial 1ª calefactor | 0.343 | 16.42 | 5.63 |
| A0132 | h | Ayudante calefactor | 0.343 | 14.98 | 5.14 |
|  |  | Total |  |  | 379.66 |

**EBIF01.a** ud Batería de resistencias eléctricas tipo tubo de aletas (07/04/2004)
1 ud × 215.68 = 215.68
Batería de resistencias eléctricas tipo tubo de aletas, montada en el interior de marco metálico, dotada de interruptor de seguridad de temperatura e interruptor de flujo por falta de caudal de aire, de las siguientes características:
- Caudal de aire: 80 l/s.
- Potencia calorífica: 2,1 kW.
- Número de etapas: 1
Completamente instalada.
Marca/modelo: S&P MBE 160 / 21 B o equivalente.

| Código | Ud | Descripción | Rendimiento | Precio | Importe |
|---|---|---|---|---|---|
| BBIF1.a | ud | Batería eléctrica de potencia 2,1 kW y caudal 80 l/s. (material; 08/05/2004) | 1 | 202.17 | 202.17 |
| BBIF2.a | ud | Marco metálico y elemento de seguridad para batería de 2,1 kW (material; 08/05/2004) | 1 | 6.79 | 6.79 |
| A0122 | h | Oficial 1ª calefactor | 0.214 | 16.42 | 3.51 |
| A0132 | h | Ayudante calefactor | 0.214 | 14.98 | 3.21 |
|  |  | Total |  |  | 215.68 |

**EBKA03.d** m Conducto circ. helicoidal, en plancha acero galv. M1 y pintura a (07/04/2004)
4 m × 29.05 = 116.20
Conducto circular helicoidal, construído en plancha de acero galvanizado clase M1, de 160 mm de diámetro y espesores según la norma UNE 100-102-88, con p.p. de juntas, soportes y aberturas de servicio según ITE 02.9.3 y UNE 100030. Completamente instalado. Incluyendo una capa de pintura antioxidante para ambientes exteriores y otra capa de pintura de acabado definida por el arquitecto.

| Código | Ud | Descripción | Rendimiento | Precio | Importe |
|---|---|---|---|---|---|
| BBKA8.d | m | Conducto circular helicoidal a. galvanizado de 160 mm clase M1, (material; 08/05/2004) | 1 | 5.2 | 5.20 |
| BBKA9.d | pp | Juntas, soportes, accesorios conducto a. galv. de 160 mm clase M (material; 08/05/2004) | 1 | 6.51 | 6.51 |
| A0122 | h | Oficial 1ª calefactor | 0.214 | 16.42 | 3.51 |
| A0132 | h | Ayudante calefactor | 0.214 | 14.98 | 3.21 |
| C1501 | h | Camión grúa (maquinaria; 08/05/2004) | 0.3 | 35.41 | 10.62 |
|  |  | Total |  |  | 29.05 |

**EBJA01.b** m² Conducto rectangular de plancha de acero galvanizado clase M1. (07/04/2004)
203 m² × 23.76 = 4823.28
Conducto rectangular construido en plancha de acero galvanizado clase M1, con p.p. de juntas, soportes y accesorios y espesores según la norma UNE 100-102-88 y con p.p. de aberturas de servicio según ITE 02.9.3 y UNE 100030. Completamente instalado.

| Código | Ud | Descripción | Rendimiento | Precio | Importe |
|---|---|---|---|---|---|
| BBJA1.b | m² | Plancha de acero galvanizado para conducto de aire clase M1 (material; 08/05/2004) | 1 | 8.93 | 8.93 |
| BBJA2.b | pp | Juntas, soportes, accesorios y aberturas de servicio para conduc (material; 08/05/2004) | 1 | 10.34 | 10.34 |
| A0122 | h | Oficial 1ª calefactor | 0.143 | 16.42 | 2.35 |
| A0132 | h | Ayudante calefactor | 0.143 | 14.98 | 2.14 |
|  |  | Total |  |  | 23.76 |

**EBPB01.aa** ud Boca de extracción, construida en poliestirol blanco, de 100 mm (07/04/2004)
15 ud × 11.92 = 178.80
Boca de extracción, construida en poliestirol blanco resistente a los golpes, de 100 mm de diámetro de cuello, con regulación de caudal por rotación del disco central, con todos sus elementos de fijación. Completamente instalada. Marca/modelo: TROX LVK-100 o equivalente.

| Código | Ud | Descripción | Rendimiento | Precio | Importe |
|---|---|---|---|---|---|
| BBPB1.a | ud | Boca de extracción de 100 mm de diámetro. (material; 08/05/2004) | 1 | 5.2 | 5.20 |
| A0122 | h | Oficial 1ª calefactor | 0.214 | 16.42 | 3.51 |
| A0132 | h | Ayudante calefactor | 0.214 | 14.98 | 3.21 |
|  |  | Total |  |  | 11.92 |

**EBNB01.a** ud Rejilla de impulsión, en aluminio, de 315 x 115 mm, con lamas aj (07/04/2004)
13 ud × 15.54 = 202.02
Rejilla de impulsión, construida en aluminio, de 315 x 115 mm, con lamas horizontales ajustables individualmente, regulación de caudal y premarco, acabado en pintura , con todos sus elementos de fijación. Completamente instalada. Marca/modelo: SCHAKO / KG-8-VM o equivalente.

| Código | Ud | Descripción | Rendimiento | Precio | Importe |
|---|---|---|---|---|---|
| BBNB2.a | ud | Rejilla de extracción de 315 x 115 mm lamas horizontales ajustab (material; 08/05/2004) | 1 | 4.89 | 4.89 |
| BBNB3.a | ud | Regulación de caudal para rejilla de retorno de 315 x 115 mm lam (material; 08/05/2004) | 1 | 3.93 | 3.93 |
| A0122 | h | Oficial 1ª calefactor | 0.214 | 16.42 | 3.51 |
| A0132 | h | Ayudante calefactor | 0.214 | 14.98 | 3.21 |
|  |  | Total |  |  | 15.54 |

**EBNA01.b** ud Rejilla de extracción, construida en aluminio, de 225 x 225 mm, (07/04/2004)
9 ud × 25.39 = 228.51
Rejilla de extracción, construida en aluminio, de 225 x 225 mm, con lamas horizontales fijas, regulación de caudal y premarco, con todos sus elementos de fijación, acabado anodizado. Completamente instalada. Marca/modelo: TROX AR-AG o equivalente.

| Código | Ud | Descripción | Rendimiento | Precio | Importe |
|---|---|---|---|---|---|
| BBNA6.b | ud | Rejilla de extracción de 225 x 225 mm lamas horizontales fijas. (material; 08/05/2004) | 1 | 11.5 | 11.50 |
| BBNA8.b | ud | Regulación de caudal para rejilla de extracción de 225 x 225 mm. (material; 08/05/2004) | 1 | 7.17 | 7.17 |
| A0122 | h | Oficial 1ª calefactor | 0.214 | 16.42 | 3.51 |
| A0132 | h | Ayudante calefactor | 0.214 | 14.98 | 3.21 |
|  |  | Total |  |  | 25.39 |

**EBNC01.a** ud Rejilla para toma o descarga de aire exterior, construida en alu (07/04/2004)
2 ud × 42.82 = 85.64
Rejilla para toma o descarga de aire exterior, construída en aluminio, de 385 x 330 mm con malla metálica, con perfil antilluvia, con todos sus elementos de fijación. Completamente instalada. Marca/modelo: TROX AWG o equivalente.

| Código | Ud | Descripción | Rendimiento | Precio | Importe |
|---|---|---|---|---|---|
| BBNC3.a | ud | Rejilla para toma o descarga de aire exterior de 385 x 330 mm. (material; 08/05/2004) | 1 | 33.84 | 33.84 |
| A0122 | h | Oficial 1ª calefactor | 0.286 | 16.42 | 4.70 |
| A0132 | h | Ayudante calefactor | 0.286 | 14.98 | 4.28 |
|  |  | Total |  |  | 42.82 |

**EBNC01.b** ud Rejilla para toma o descarga de aire exterior, construida en alu (07/04/2004)
4 ud × 37.01 = 148.04
Rejilla para toma o descarga de aire exterior, construída en aluminio, de 400 x 345 mm con malla metálica, con perfil antilluvia, con todos sus elementos de fijación. Completamente instalada. Marca/modelo: SCHAKO ALA-S o equivalente.

| Código | Ud | Descripción | Rendimiento | Precio | Importe |
|---|---|---|---|---|---|
| BBNC3.b | ud | Rejilla para toma o descarga de aire exterior de 400 x 345 mm. (material; 08/05/2004) | 1 | 28.03 | 28.03 |
| A0122 | h | Oficial 1ª calefactor | 0.286 | 16.42 | 4.70 |
| A0132 | h | Ayudante calefactor | 0.286 | 14.98 | 4.28 |
|  |  | Total |  |  | 37.01 |

#### 4.1.2 Varios (07/04/2004)
Importe: 840.09

**E2AA01.d** ud Preparación de toda la documentación de obra de la instalación d (08/05/2004)
1 ud × 206.34 = 206.34
Preparación de toda la documentación de obra de la instalación de CALEFACCIÓN Y VENTILACIÓN según pliego de condiciones generales e instrucciones de la D.F., comprendiendo:
- Planos de detalle y de montaje en soporte informático (AUTOCAD) según indicaciones de la D.F.
- Planos final de obra de la instalación realmente ejecutada (3 copias aprobadas por la D.F.).
- Memorias, bases de cálculo y cálculos, especificaciones técnicas, estado de mediciones finales y presupuesto final actualizados según lo realmente ejecutado (3 copias aprobadas por la D.F.).
- Documentación final de obra: pruebas realizadas, instrucciones de operación y mantenimiento, relación de suministradores, etc. (3 copias aprobadas por la D.F.).

| Código | Ud | Descripción | Rendimiento | Precio | Importe |
|---|---|---|---|---|---|
| B2AA1.d | ud | Documentación de ejecución y final de obra de CALEFACCIÓN Y VENT (material; 08/05/2004) | 1 | 206.34 | 206.34 |
|  |  | Total |  |  | 206.34 |

**E2AA02.d** ud Legalización de todas las instalaciones de CALEFACCIÓN Y VENTILA (08/05/2004)
1 ud × 294.79 = 294.79
Legalización de todas las instalaciones de CALEFACCIÓN Y VENTILACIÓN que se vean afectadas en este capítulo de los presupuestos, incluyendo la preparación y visados de proyectos en el Colegio Profesional correspondiente y la presentación y seguimiento hasta buen fin de los expedientes ante Servicios Territoriales de Industria y Entidades Colaboradoras, incluso el abono de las tasas correspondientes. Se incluyen todos los trámites administrativos que haya que realizar con cualquier organismo oficial para llevar a buen término las instalaciones de este capítulo en la fecha prevista de apertura.

| Código | Ud | Descripción | Rendimiento | Precio | Importe |
|---|---|---|---|---|---|
| B2AA2.d | ud | Legalización instalaciones de CALEFACCIÓN Y VENTILACIÓN. (material; 08/05/2004) | 1 | 294.79 | 294.79 |
|  |  | Total |  |  | 294.79 |

**E1KA10.d** ud Conjunto de ayudas de obra civil para dejar la instalación de CA (07/04/2004)
1 ud × 338.96 = 338.96
Conjunto de ayudas de obra civil para dejar la instalación de CALEFACCIÓN Y VENTILACIÓN completamente terminada, incluyendo:
Apertura y tapado de rozas.
Apertura de agujeros en paramentos.
Colocación de pasamuros.
Fijación de soportes.
Construcción de bancadas.
Construcción de hornacinas.
Colocación y recibido de cajas para elementos empotrados.
Apertura de agujeros en falsos techos.
Descarga y elevación de materiales (si no precisan transportes especiales).
Sellado de agujeros y huecos de paso de instalaciones.
En general, todo aquello necesario para el montaje de la instalación.

| Código | Ud | Descripción | Rendimiento | Precio | Importe |
|---|---|---|---|---|---|
| B1KA1.d | ud | Material ayudas de albañileria de la instalación de CALEFACCIÓN (material; 08/05/2004) | 1 | 294.79 | 294.79 |
| A0125 | h | Oficial 1ª albañil (mano de obra; 07/04/2004) | 1.428 | 16.42 | 23.45 |
| A0165 | h | Peón (mano de obra; 07/04/2004) | 1.428 | 14.51 | 20.72 |
|  |  | Total |  |  | 338.96 |

### 4.2 Fontanería (07/04/2004)
Importe: 66885.44

#### 4.2.1 Acometida (07/04/2004)
Importe: 2625.46

**E1KB11.b** ud Acometida a la red pública de suministro de agua potable , con t
1 ud × 373.41 = 373.41
Acometida a la red pública de suministro de agua potable , con tubería de polietileno alta densidad de 63 mm de diámetro, incluyendo los trabajos de mano de obra y material necesario para realizar estas tareas, como son: permisos y derechos de acometida, excavación de zanjas e instalación de materiales (arquetas, tubería de alimentación, válvulas, etc.), según normas y criterios de la compañía suministradora.

**EDFA10.cg** m Tubería de polietileno alta densidad (PE50A), UNE 53.131, presió (07/04/2004)
10 m × 11.93 = 119.30
Tubería de polietileno alta densidad (PE50A), según UNE 53.131, para una presión de 16 bar, de 63 mm de diámetro, con p.p. de accesorios y elementos de sujeción. Completamente instalada.

| Código | Ud | Descripción | Rendimiento | Precio | Importe |
|---|---|---|---|---|---|
| BDFA1.bf | m | Tubo de polietileno alta densidad (PE50A) para 10 bar, de 63 mm. (material) | 1 | 3.13 | 3.13 |
| BDFA2.gc | pp | Accesorios para tubo polietileno alta densidad (PE50A) de 63 mm (material) | 1 | 0.94 | 0.94 |
| A0124 | h | Oficial 1ª montador (mano de obra; 07/04/2004) | 0.25 | 16.42 | 4.11 |
| A0134 | h | Ayudante montador (mano de obra; 07/04/2004) | 0.25 | 15 | 3.75 |
|  |  | Total |  |  | 11.93 |

**EDLD10.ba** ud Válvula de compuerta de husillo estacionario, para montaje entre (07/04/2004)
1 ud × 76.9 = 76.90
Válvula de compuerta de husillo estacionario, para montaje entre bridas, de 50 mm de diámetro, PN - 16 , con juego de accesorios. Completamente instalada. Marca/modelo: BYAR o equivalente.

| Código | Ud | Descripción | Rendimiento | Precio | Importe |
|---|---|---|---|---|---|
| BDLD9.ba | ud | Válvula de compuerta de husillo estacionario, de 50 mm, PN - 16 (material) | 1 | 37.1 | 37.10 |
| BDLD2.ca | ud | Juego de bridas PN - 16 de 50 mm con tornillería y juntas. (material) | 2 | 15.8 | 31.60 |
| BDLDC | ud | Disco indicador de circuitos, válvula de compuerta de husillo es (material) | 1 | 1.48 | 1.48 |
| A0124 | h | Oficial 1ª montador | 0.214 | 16.42 | 3.51 |
| A0134 | h | Ayudante montador | 0.214 | 15 | 3.21 |
|  |  | Total |  |  | 76.9 |

**E1CA21.ca** ud Arqueta de registro para válvula de acometida de dimensiones med (07/04/2004)
1 ud × 201.15 = 201.15
Arqueta de registro para válvula de acometida de dimensiones medias 60x60x80 cm (variables) construida en hormigón prefabricado, tapa superior con marco angular y tapa de fundición normalizada. Incluido trabajos auxiliares, mano de obra y material necesario. Completamente acabada.

| Código | Ud | Descripción | Rendimiento | Precio | Importe |
|---|---|---|---|---|---|
| BCB43.ca | ud | Construcción de arqueta registro para válvula de acometida de 60 (material) | 1 | 52.56 | 52.56 |
| BCB44.ca | ud | Marco y tapa de registro de fundición normalizada para válvula d (material) | 1 | 60.25 | 60.25 |
| A0125 | h | Oficial 1ª albañil | 2.856 | 16.42 | 46.90 |
| A0165 | h | Peón | 2.856 | 14.51 | 41.44 |
|  |  | Total |  |  | 201.15 |

**E1BA10** m3 Excavación de zanjas para red de tuberías y arquetas por medios (07/04/2004)
9 m3 × 22.25 = 200.25
Excavación de zanjas para red de tuberías y arquetas por medios mecánicos, incluyendo formación de solera de hormigón, relleno y compactado, protección de juntas con anillado de ladrillo, reposición de tierras, traslado de tierras sobrantes a vertedero, sin limitación de distancia, trabajos auxiliares y mano de obra y material necesario.

| Código | Ud | Descripción | Rendimiento | Precio | Importe |
|---|---|---|---|---|---|
| BBA13 | m3 | Material necesario para formación de solera de hormigón. (material) | 1 | 4.61 | 4.61 |
| A0165 | h | Peón | 0.069 | 14.51 | 1.00 |
| C1331 | h | Maquinaria para reposición y compactado (maquinaria; 08/05/2004) | 0.22 | 55.44 | 12.20 |
| C1507 | h | Transporte por medios mecánicos con carga de vehículos por medio (maquinaria; 08/05/2004) | 0.12 | 37.02 | 4.44 |
|  |  | Total |  |  | 22.25 |

**E1MB20.fa** ud Armario para registro contadores, construido en poliéster reforz (07/04/2004)
1 ud × 320.76 = 320.76
Armario para registro contadores, construido en poliéster reforzado , de dimensiones mínimas exteriores de 1300x600x500 mm, equipado con puertas, cerradura, fijación y soporte. Incluso construcción de hornacina con los trabajos de obra civil necesarios. Completamente instalado.

| Código | Ud | Descripción | Rendimiento | Precio | Importe |
|---|---|---|---|---|---|
| BMB21.f | ud | Armario de 1300x600x500 mm (material) | 1 | 281.39 | 281.39 |
| BMB22.f | ud | Fijación y soportes de 1300x600x500 mm. (material) | 1 | 19.2 | 19.20 |
| A0124 | h | Oficial 1ª montador | 0.642 | 16.42 | 10.54 |
| A0134 | h | Ayudante montador | 0.642 | 15 | 9.63 |
|  |  | Total |  |  | 320.76 |

**EDAB10.h** m Tubería acero galvanizado con soldadura, según UNE 19.047, de 80 (07/04/2004)
5 m × 31.3 = 156.50
Tubería de acero galvanizado con soldadura, según UNE 19.047, de 80 mm de diámetro, con p.p. de uniones y accesorios roscados y elementos de sujección; descripción T-GR-UNE 19.047. Completamente instalada.

| Código | Ud | Descripción | Rendimiento | Precio | Importe |
|---|---|---|---|---|---|
| BDAB1.h | m | Tubo T-GR-UNE 19.047 de 80 mm con soldadura. (material) | 1 | 13.87 | 13.87 |
| BDAB2.h | pp | Accesorios roscados y soportes para tubo T-GR-UNE 19.047 de 80 m (material) | 1 | 5.99 | 5.99 |
| A0124 | h | Oficial 1ª montador | 0.364 | 16.42 | 5.98 |
| A0134 | h | Ayudante montador | 0.364 | 15 | 5.46 |
|  |  | Total |  |  | 31.3 |

**EHBD10.zba** m Aislamiento tuberías de 80 mm con espuma elastomérica y barrera (07/04/2004)
5 m × 16.25 = 81.25
Aislamiento para tuberías de 80 mm de diámetro exterior a base de coquilla de espuma elastomérica de conductividad térmica menor que 0,04 W/(m.K) y de 10 mm de espesor o espesor equivalente, con barrera de vapor, incluyendo p.p. de accesorios y válvulas. Completamente instalado y señalizado según normas DIN. Marca/modelo: ARMAFLEX AF o equivalente.

| Código | Ud | Descripción | Rendimiento | Precio | Importe |
|---|---|---|---|---|---|
| BHBD9.yb | m | Coquilla de espuma elastomérica de 80 mm diámetro y 10 mm espeso (material) | 1 | 7.56 | 7.56 |
| BHBDA.zb | pp | Accesorios y señalización para coquilla de espuma elastomérica de 80 mm de diámetro y 10 de espesor. (material) | 1 | 0.83 | 0.83 |
| A0124 | h | Oficial 1ª montador | 0.25 | 16.42 | 4.11 |
| A0134 | h | Ayudante montador | 0.25 | 15 | 3.75 |
|  |  | Total |  |  | 16.25 |

**EFLB40.bba** ud Contador de agua fría , tipo hélice Woltmann, calibre 65 mm (07/04/2004)
1 ud × 488.47 = 488.47
Contador de agua fría , tipo hélice Woltmann, homologado según normativa vigente, con un calibre de 65 mm, para una presión máxima de servicio de 16 bar, incluso accesorios. Completamente instalado. Marca/modelo: IBERCONTA o equivalente especificado por la Compañía.

| Código | Ud | Descripción | Rendimiento | Precio | Importe |
|---|---|---|---|---|---|
| BFLB7.bb | ud | Contador de agua fría , tipo hélice Woltmann, del calibre 65 mm. (material) | 1 | 461.07 | 461.07 |
| BFLB1.b | ud | Juego de juntas y tornillería para bridas de 65 mm. (material) | 2 | 7.53 | 15.06 |
| A0123 | h | Oficial 1ª fontanero (mano de obra; 07/04/2004) | 0.393 | 16.42 | 6.45 |
| A0133 | h | Ayudante fontanero (mano de obra; 07/04/2004) | 0.393 | 14.98 | 5.89 |
|  |  | Total |  |  | 488.47 |

**EDPA20.ha** ud Filtro con bridas para agua, cuerpo fundición gris y filtro acer (07/04/2004)
1 ud × 150.27 = 150.27
Filtro con bridas para agua, de 80 mm de diámetro, PN-16 , con cuerpo de fundición gris y filtro de acero inoxidable. Completamente instalado. Marca/modelo: J.C. o equivalente.

| Código | Ud | Descripción | Rendimiento | Precio | Importe |
|---|---|---|---|---|---|
| BDPA8.ha | ud | Filtro con bridas de 80 mm, PN-16 con cuerpo de fundición gris y (material) | 1 | 85.87 | 85.87 |
| BDPA9.ha | ud | Juego de bridas PN-16 de 80 mm con tornillería y juntas, con cue (material) | 2 | 26.03 | 52.06 |
| A0122 | h | Oficial 1ª calefactor | 0.393 | 16.42 | 6.45 |
| A0132 | h | Ayudante calefactor | 0.393 | 14.98 | 5.89 |
|  |  | Total |  |  | 150.27 |

**EDLC10.iba** ud Válvula de retención de disco, instalaciones de acometida , mont (07/04/2004)
1 ud × 168.83 = 168.83
Válvula de retención de disco, para instalaciones de acometida , con montaje entre bridas, de 80 mm de diámetro, PN - 16 , con juego de accesorios. Completamente instalada. Marca/modelo: RUBBER-CHECK o equivalente.

| Código | Ud | Descripción | Rendimiento | Precio | Importe |
|---|---|---|---|---|---|
| BDLC9.hba | ud | Válvula de retención de disco de 80 mm, PN - 16 (material) | 1 | 106.3 | 106.30 |
| BDLCA.ia | ud | Juego de bridas PN-16 de 80 mm con tornillos y juntas, para válv (material) | 2 | 26.03 | 52.06 |
| BDLCB | ud | Disco indicador de circuitos, para válvula de retención de disco (material) | 1 | 1.48 | 1.48 |
| A0124 | h | Oficial 1ª montador | 0.286 | 16.42 | 4.70 |
| A0134 | h | Ayudante montador | 0.286 | 15 | 4.29 |
|  |  | Total |  |  | 168.83 |

**EDLA10.da** ud Válvula mariposa oblea, montaje bridas, mando manual palanca, de (07/04/2004)
2 ud × 126.7 = 253.40
Válvula de mariposa tipo oblea, para montaje entre bridas, de 80 mm de diámetro, PN-16 , con mando de accionamiento manual por palanca y juego de accesorios. Completamente instalada. Marca/modelo : ARCO o equivalente.

| Código | Ud | Descripción | Rendimiento | Precio | Importe |
|---|---|---|---|---|---|
| BDLAG.ca | ud | Válvula de mariposa tipo oblea de 80 mm, PN-16, accionamiento ma (material) | 1 | 54.29 | 54.29 |
| BDLAH.c | ud | Mando de accionamiento manual por palanca para válvula de maripo (material) | 1 | 9.88 | 9.88 |
| BDLAI.ca | ud | Juego de bridas PN-16 de 80 mm, con tornillos y juntas, para válvula de mariposa tipo oblea, de accionamiento manual por palanca. (material) | 2 | 26.03 | 52.06 |
| BDLAJ.c | ud | Disco indicador circuitos valvulería para válvula de mariposa tipo oblea de 80 mm, con accionamiento manual por palanca. (material) | 1 | 1.48 | 1.48 |
| A0124 | h | Oficial 1ª montador | 0.286 | 16.42 | 4.70 |
| A0134 | h | Ayudante montador | 0.286 | 15 | 4.29 |
|  |  | Total |  |  | 126.7 |

**EFIA01.b** ud Manómetro de glicerina, graduado de 0-600 kPa, para presión de l (07/04/2004)
1 ud × 34.97 = 34.97
Manómetro de glicerina, graduado de 0-600 kPa, diámetro de esfera de 100 mm, con grifo de vaciado y lira, para presión de líquidos. Completamente instalado.

| Código | Ud | Descripción | Rendimiento | Precio | Importe |
|---|---|---|---|---|---|
| BFIA1.b | ud | Manómetro de glicerina, graduado de 0-600 kPa y 100 mm de diámet (material) | 1 | 14.89 | 14.89 |
| BFIA2 | ud | Grifo de vaciado y lira para manómetro de glicerina. (material) | 1 | 12.22 | 12.22 |
| A0123 | h | Oficial 1ª fontanero | 0.25 | 16.42 | 4.11 |
| A0133 | h | Ayudante fontanero | 0.25 | 14.98 | 3.75 |
|  |  | Total |  |  | 34.97 |

#### 4.2.2 Agua caliente sanitaria (07/04/2004)
Importe: 8780.18

**EAMB30.ib** ud Calentador-acumulador a gas gasoil , para producción de A.C.S., (07/04/2004)
1 ud × 6667.05 = 6667.05
Calentador-acumulador a gasoil , para producción de A.C.S., serie industrial, fabricado en acero vitrificado, con aislamiento térmico, quemador atmosférico, elementos de control, reguladores y ánodo de sacrificio. Para 645 l de capacidad y una potencia útil de 139 kW. Completamente instalado. Marca/modelo: ACV/HM JUMBO o equivalente.

| Código | Ud | Descripción | Rendimiento | Precio | Importe |
|---|---|---|---|---|---|
| BAMB3.ib | ud | Calentador-acumulador a gasoil para A.C.S. de 645 l y de 139 kW. (material) | 1 | 6633.42 | 6633.42 |
| A0122 | h | Oficial 1ª calefactor | 1.071 | 16.42 | 17.59 |
| A0132 | h | Ayudante calefactor | 1.071 | 14.98 | 16.04 |
|  |  | Total |  |  | 6667.05 |

**EAQB01.b** m Chimenea modular aislada de 250 mm de diámetro (07/04/2004)
8 m × 126.67 = 1013.36
Chimenea modular aislada de 250 mm de diámetro, formada por doble pared de acero inoxidable AISI 316 y 30 mm de aislamiento de lana de roca con soportes y accesorios y sombrerete y punto de desagüe. Completamente instalada. Marca/modelo: DINAK o equivalente.

| Código | Ud | Descripción | Rendimiento | Precio | Importe |
|---|---|---|---|---|---|
| BAQB1.ab | ml | Chimenea modular aislada de 250 mm de diámetro. (material) | 1 | 109.84 | 109.84 |
| A0122 | h | Oficial 1ª calefactor | 0.536 | 16.42 | 8.80 |
| A0132 | h | Ayudante calefactor | 0.536 | 14.98 | 8.03 |
|  |  | Total |  |  | 126.67 |

**EZBA10.d** ud Equipo protección catódica por corriente impresa para 1 depósito (07/04/2004)
1 ud × 108.42 = 108.42
Equipo de protección catódica por corriente impresa para 1 depósito de A.C.S. de 645 l, formado por armario de control, rectificadores, conjunto de ánodos de titanio activado con sus correspondientes accesorios, electrodos de referencia, purgadores automáticos de aire y conexionado eléctrico del sistema. Completamente instalado según especificaciones técnicas del fabricante. Marca/modelo: SUICALSA o equivalente.

| Código | Ud | Descripción | Rendimiento | Precio | Importe |
|---|---|---|---|---|---|
| BZBA1.d | ud | Equipo de protección catódica por corriente impresa para 1 depós (material) | 1 | 86.22 | 86.22 |
| A0123 | h | Oficial 1ª fontanero | 0.707 | 16.42 | 11.61 |
| A0133 | h | Ayudante fontanero | 0.707 | 14.98 | 10.59 |
|  |  | Total |  |  | 108.42 |

**ECDE20.b** ud Bomba circuladora de A.C.S. con motor de 49 W, reloj programador (07/04/2004)
1 ud × 305.94 = 305.94
Bomba circuladora de agua caliente sanitaria con motor de 49 W, regulación eléctrica, diámetro nominal de aspiración de 25 mm, y presión máxima de 10,69 kPa, para un caudal de 0,563 l/s, con reloj programador para arranque y parada automática. Completamente instalada. Marca/modelo: STAR-Z 25/2 CircoStar 1 o equivalente.

| Código | Ud | Descripción | Rendimiento | Precio | Importe |
|---|---|---|---|---|---|
| BCDE4.b | ud | Bomba circuladora de A.C.S. de 49 W, 10,69 kPa para 0,563 l/s, c (material) | 1 | 213.21 | 213.21 |
| BCDE3 | ud | Reloj programador. (material) | 1 | 44.3 | 44.30 |
| BCDE5.b | ud | Accesorios montaje bomba circuladora de 49 W, 10,69 kPa para 0,5 (material) | 1 | 14.77 | 14.77 |
| A0124 | h | Oficial 1ª montador | 1.071 | 16.42 | 17.59 |
| A0134 | h | Ayudante montador | 1.071 | 15 | 16.07 |
|  |  | Total |  |  | 305.94 |

**EGEC21** ud Eq. regulación electrónica, diferencia de temp. entre tuberías d
1 ud × 249.41 = 249.41
Equipo de regulación electrónica por diferencia de temperatura entre tuberías de impulsión y retorno, para puesta en marcha automática de la bomba de recirculación mediante sondas de temperatura, incluso conexionado eléctrico del sistema. Completamente instalado.

| Código | Ud | Descripción | Rendimiento | Precio | Importe |
|---|---|---|---|---|---|
| BGEC2 | ud | Equipo de regulación electrónico por diferencia de temperatura entre tuberías de impulsión y retorno para puesta en marcha automática de las bombas de recirculación. (material) | 1 | 203.74 | 203.74 |
| A0121 | h | Oficial 1ª electricista (mano de obra) | 1.428 | 16.42 | 23.45 |
| A0131 | h | Ayudante electricista (mano de obra) | 1.428 | 15.56 | 22.22 |
|  |  | Total |  |  | 249.41 |

**EDNA10.da** ud Manguito elástico antivibratorio de un cuerpo, de 32 mm de diáme (07/04/2004)
2 ud × 64.44 = 128.88
Manguito elástico antivibratorio de un cuerpo, de 32 mm de diámetro, útil para el servicio de agua hasta 90 °C y PN-16 , con uniones mediante bridas. Completamente instalado. Marca/modelo: PERFLEX o equivalente.

| Código | Ud | Descripción | Rendimiento | Precio | Importe |
|---|---|---|---|---|---|
| BDNA3.da | ud | Manguito elástico de un cuerpo, de 32 mm, hasta 90 °C y PN-16 (material) | 1 | 29.54 | 29.54 |
| BDNA4.da | ud | Juego de bridas PN-16 de 32 mm con tornillos y juntas, para mang (material) | 2 | 13.52 | 27.04 |
| A0124 | h | Oficial 1ª montador | 0.25 | 16.42 | 4.11 |
| A0134 | h | Ayudante montador | 0.25 | 15 | 3.75 |
|  |  | Total |  |  | 64.44 |

**EDLI10.da** ud Grifo vaciado de latón, montaje roscado, mando manual por palanc (07/04/2004)
2 ud × 10.64 = 21.28
Grifo de vaciado de latón, para montaje roscado, de 25 mm de diámetro, PN-16 , con mando de accionamiento manual por palanca y juego de accesorios. Completamente instalado.

| Código | Ud | Descripción | Rendimiento | Precio | Importe |
|---|---|---|---|---|---|
| BDLI1.da | ud | Grifo de vaciado roscado de 25 mm, PN-16 (material) | 1 | 7.5 | 7.50 |
| A0124 | h | Oficial 1ª montador | 0.1 | 16.42 | 1.64 |
| A0134 | h | Ayudante montador | 0.1 | 15 | 1.50 |
|  |  | Total |  |  | 10.64 |

**EFIA01.c** ud Manómetro de glicerina, graduado de 0-1600 kPa, para presión de (07/04/2004)
1 ud × 34.97 = 34.97
Manómetro de glicerina, graduado de 0-1600 kPa, diámetro de esfera de 100 mm, con grifo de vaciado y lira, para presión de líquidos. Completamente instalado.

| Código | Ud | Descripción | Rendimiento | Precio | Importe |
|---|---|---|---|---|---|
| BFIA1.a | ud | Manómetro de glicerina, graduado de 0-1600 kPa y 100 mm de diáme (material) | 1 | 14.89 | 14.89 |
| BFIA2 | ud | Grifo de vaciado y lira para manómetro de glicerina. | 1 | 12.22 | 12.22 |
| A0123 | h | Oficial 1ª fontanero | 0.25 | 16.42 | 4.11 |
| A0133 | h | Ayudante fontanero | 0.25 | 14.98 | 3.75 |
|  |  | Total |  |  | 34.97 |

**EFFA01** ud Termómetro vertical o de escuadra, articulado y graduado de 0° a (07/04/2004)
2 ud × 23.11 = 46.22
Termómetro vertical o de escuadra, articulado y graduado de 0° a 100 °C para medir la temperatura de líquidos. Completamente instalado.

| Código | Ud | Descripción | Rendimiento | Precio | Importe |
|---|---|---|---|---|---|
| BFFA1 | ud | Termómetro graduado de 0° a 100 °C para líquidos. (material) | 1 | 18.62 | 18.62 |
| A0123 | h | Oficial 1ª fontanero | 0.143 | 16.42 | 2.35 |
| A0133 | h | Ayudante fontanero | 0.143 | 14.98 | 2.14 |
|  |  | Total |  |  | 23.11 |

**EDQB10.a** ud Purgador automático de aire de 1/2 ". Completamente instalado. (07/04/2004)
1 ud × 10.28 = 10.28

| Código | Ud | Descripción | Rendimiento | Precio | Importe |
|---|---|---|---|---|---|
| BDQB1.a | ud | Purgador automático de aire de 1/2 ". (material) | 1 | 5.79 | 5.79 |
| A0122 | h | Oficial 1ª calefactor | 0.143 | 16.42 | 2.35 |
| A0132 | h | Ayudante calefactor | 0.143 | 14.98 | 2.14 |
|  |  | Total |  |  | 10.28 |

**EFDA40.a** ud Sonda de temperatura de inmersión para líquidos. (07/04/2004)
1 ud × 117.53 = 117.53
Sonda de temperatura de inmersión para líquidos, con un rango de medida entre -40 y +130 °C, con salida analógica entre 0-10 V. Completamente instalada. Marca/modelo: SIEMENS o equivalente.

| Código | Ud | Descripción | Rendimiento | Precio | Importe |
|---|---|---|---|---|---|
| BFDA5 | ud | Sonda de temperatura de inmersión para líquidos. (material) | 1 | 47 | 47.00 |
| BFDA5 | ud | Sonda de temperatura de inmersión para líquidos. | 1 | 47 | 47.00 |
| A0123 | h | Oficial 1ª fontanero | 0.25 | 16.42 | 4.11 |
| A0123 | h | Oficial 1ª fontanero | 0.499 | 16.42 | 8.19 |
| A0133 | h | Ayudante fontanero | 0.25 | 14.98 | 3.75 |
| A0133 | h | Ayudante fontanero | 0.499 | 14.98 | 7.48 |
|  |  | Total |  |  | 117.53 |

**EDLB10.fa** ud Válvula de bola de latón, para montaje roscado, de 32 mm, accion (07/04/2004)
3 ud × 16.36 = 49.08
Válvula de bola de latón, para montaje roscado, de 32 mm de diámetro, PN-16 ,con mando de accionamiento manual por palanca y juego de accesorios. Completamente instalada. Marca/modelo: ISO o equivalente.

| Código | Ud | Descripción | Rendimiento | Precio | Importe |
|---|---|---|---|---|---|
| BDLB1.fa | ud | Válvula de bola de latón, roscada, de 32 mm, PN-16 (material) | 1 | 11.3 | 11.30 |
| BDLBA | ud | Disco indicador circuitos valvulería (material; 08/05/2004) | 1 | 1.48 | 1.48 |
| A0124 | h | Oficial 1ª montador | 0.114 | 16.42 | 1.87 |
| A0134 | h | Ayudante montador | 0.114 | 15 | 1.71 |
|  |  | Total |  |  | 16.36 |

**EDLC50.eba** ud Válvula de retención roscada, para instalaciones de A.C.S. , de (07/04/2004)
1 ud × 27.76 = 27.76
Válvula de retención roscada, para instalaciones de A.C.S. , de 32 mm de diámetro, PN-16 , con juego de accesorios. Completamente instalada. Marca/modelo: RUBER-CHECK o equivalente.

| Código | Ud | Descripción | Rendimiento | Precio | Importe |
|---|---|---|---|---|---|
| BDLC7.daa | ud | Válvula de retención roscada de 32 mm, PN - 16 (material) | 1 | 20.69 | 20.69 |
| BDLC3 | ud | Disco indicador de circuitos para válvula de retención roscada. (material; 08/05/2004) | 1 | 1.48 | 1.48 |
| A0124 | h | Oficial 1ª montador | 0.178 | 16.42 | 2.92 |
| A0134 | h | Ayudante montador | 0.178 | 15 | 2.67 |
|  |  | Total |  |  | 27.76 |

#### 4.2.3 Tuberías de Distribución (07/04/2004)
Importe: 15491.19

**EDFA10.cb** m Tubería de polietileno alta densidad (PE50A), UNE 53.131, presió (07/04/2004)
49 m × 5.43 = 266.07
Tubería de polietileno alta densidad (PE50A), según UNE 53.131, para una presión de 10 bar, de 20 mm de diámetro, con p.p. de accesorios y elementos de sujeción. Completamente instalada.

| Código | Ud | Descripción | Rendimiento | Precio | Importe |
|---|---|---|---|---|---|
| BDFA1.ba | m | Tubo de polietileno alta densidad (PE50A) para 10 bar, de 20 mm. (material) | 1 | 0.36 | 0.36 |
| BDFA2.bc | pp | Accesorios para tubo polietileno alta densidad (PE50A) de 20 mm (material) | 1 | 0.13 | 0.13 |
| A0124 | h | Oficial 1ª montador | 0.157 | 16.42 | 2.58 |
| A0134 | h | Ayudante montador | 0.157 | 15 | 2.36 |
|  |  | Total |  |  | 5.43 |

| Código | Ud | Descripción | Cantidad | Precio | Importe |
|---|---|---|---|---|---|
| E1BA10 | m3 | Excavación de zanjas para red de tuberías y arquetas por medios | 42 | 22.25 | 934.50 |

**EDVG10.ca** ud Arqueta prefabricada en material plástico resistente a la corros (07/04/2004)
1 ud × 39.39 = 39.39
Arqueta prefabricada en material plástico resistente a la corrosión, para válvula de corte , de superficie circular o cuadrada, con tapa registrable. Completamente instalada.

| Código | Ud | Descripción | Rendimiento | Precio | Importe |
|---|---|---|---|---|---|
| BDVG1.ca | ud | Arqueta prefabricada para válvula de corte (material) | 1 | 28.35 | 28.35 |
| A0125 | h | Oficial 1ª albañil | 0.357 | 16.42 | 5.86 |
| A0165 | h | Peón | 0.357 | 14.51 | 5.18 |
|  |  | Total |  |  | 39.39 |

**EDDA10.la** m Tubería de cobre duro estirado, según UNE EN-1057, de 80 mm de d (07/04/2004)
80 m × 50.04 = 4003.20
Tubería de cobre duro estirado, según UNE EN-1057, de 80 mm de diámetro y de mm de espesor, con p.p. de accesorios soldados por capilaridad y elementos de sujeción. Completamente instalada.

| Código | Ud | Descripción | Rendimiento | Precio | Importe |
|---|---|---|---|---|---|
| BDDA3.l | m | Tubo de cobre duro estirado UNE EN -1057 de 80 mm. (material) | 1 | 27.84 | 27.84 |
| BDDA4.l | pp | Accesorios y soportes para tubo de cobre duro, UNE EN-1057 de 80 (material) | 1 | 9.19 | 9.19 |
| A0124 | h | Oficial 1ª montador | 0.414 | 16.42 | 6.80 |
| A0134 | h | Ayudante montador | 0.414 | 15 | 6.21 |
|  |  | Total |  |  | 50.04 |

**EDDA10.ka** m Tubería de cobre duro estirado, según UNE EN-1057, de 63 mm de d (07/04/2004)
24 m × 34.26 = 822.24
Tubería de cobre duro estirado, según UNE EN-1057, de 63 mm de diámetro y de 2 mm de espesor, con p.p. de accesorios soldados por capilaridad y elementos de sujeción. Completamente instalada.

| Código | Ud | Descripción | Rendimiento | Precio | Importe |
|---|---|---|---|---|---|
| BDDA3.k | m | Tubo de cobre duro estirado UNE EN -1057 de 63 mm. (material) | 1 | 16.91 | 16.91 |
| BDDA4.k | pp | Accesorios y soportes para tubo de cobre duro, UNE EN-1057 de 63 (material) | 1 | 5.22 | 5.22 |
| A0124 | h | Oficial 1ª montador | 0.386 | 16.42 | 6.34 |
| A0134 | h | Ayudante montador | 0.386 | 15 | 5.79 |
|  |  | Total |  |  | 34.26 |

**EDDA10.ja** m Tubería de cobre duro estirado, según UNE EN-1057, de 54 mm de d (07/04/2004)
16 m × 22.38 = 358.08
Tubería de cobre duro estirado, según UNE EN-1057, de 54 mm de diámetro y de 1,5 mm de espesor, con p.p. de accesorios soldados por capilaridad y elementos de sujeción. Completamente instalada.

| Código | Ud | Descripción | Rendimiento | Precio | Importe |
|---|---|---|---|---|---|
| BDDA3.j | m | Tubo de cobre duro estirado UNE EN -1057 de 54 mm. (material) | 1 | 8.58 | 8.58 |
| BDDA4.j | pp | Accesorios y soportes para tubo de cobre duro, UNE EN-1057 de 54 (material) | 1 | 2.58 | 2.58 |
| A0124 | h | Oficial 1ª montador | 0.357 | 16.42 | 5.86 |
| A0134 | h | Ayudante montador | 0.357 | 15 | 5.36 |
|  |  | Total |  |  | 22.38 |

**EDDA10.ia** m Tubería de cobre duro estirado, según UNE EN-1057, de 42 mm de d (07/04/2004)
47 m × 17.34 = 814.98
Tubería de cobre duro estirado, según UNE EN-1057, de 42 mm de diámetro y de 1,5 mm de espesor, con p.p. de accesorios soldados por capilaridad y elementos de sujeción. Completamente instalada.

| Código | Ud | Descripción | Rendimiento | Precio | Importe |
|---|---|---|---|---|---|
| BDDA3.i | m | Tubo de cobre duro estirado UNE EN -1057 de 42 mm. (material) | 1 | 5.6 | 5.60 |
| BDDA4.i | pp | Accesorios y soportes para tubo de cobre duro, UNE EN-1057 de 42 (material) | 1 | 1.62 | 1.62 |
| A0124 | h | Oficial 1ª montador | 0.322 | 16.42 | 5.29 |
| A0134 | h | Ayudante montador | 0.322 | 15 | 4.83 |
|  |  | Total |  |  | 17.34 |

**EDDA10.ga** m Tubería de cobre duro estirado, según UNE EN-1057, de 28 mm de d (07/04/2004)
62 m × 12.51 = 775.62
Tubería de cobre duro estirado, según UNE EN-1057, de 28 mm de diámetro y de 1,2 mm de espesor, con p.p. de accesorios soldados por capilaridad y elementos de sujeción. Completamente instalada.

| Código | Ud | Descripción | Rendimiento | Precio | Importe |
|---|---|---|---|---|---|
| BDDA3.g | m | Tubo de cobre duro estirado UNE EN -1057 de 28 mm. (material) | 1 | 3.4 | 3.40 |
| BDDA4.g | pp | Accesorios y soportes para tubo de cobre duro, UNE EN-1057 de 28 (material) | 1 | 0.82 | 0.82 |
| A0124 | h | Oficial 1ª montador | 0.264 | 16.42 | 4.33 |
| A0134 | h | Ayudante montador | 0.264 | 15 | 3.96 |
|  |  | Total |  |  | 12.51 |

**EDDA10.ha** m Tubería de cobre duro estirado, según UNE EN-1057, de 35 mm de d (07/04/2004)
42 m × 14.75 = 619.50
Tubería de cobre duro estirado, según UNE EN-1057, de 35 mm de diámetro y de 1.2 mm de espesor, con p.p. de accesorios soldados por capilaridad y elementos de sujeción. Completamente instalada.

| Código | Ud | Descripción | Rendimiento | Precio | Importe |
|---|---|---|---|---|---|
| BDDA3.h | m | Tubo de cobre duro estirado UNE EN -1057 de 35 mm. (material) | 1 | 4.43 | 4.43 |
| BDDA4.h | pp | Accesorios y soportes para tubo de cobre duro, UNE EN-1057 de 35 (material) | 1 | 1.15 | 1.15 |
| A0124 | h | Oficial 1ª montador | 0.292 | 16.42 | 4.79 |
| A0134 | h | Ayudante montador | 0.292 | 15 | 4.38 |
|  |  | Total |  |  | 14.75 |

**EDDA10.fa** m Tubería de cobre duro estirado, según UNE EN-1057, de 22 mm de d (07/04/2004)
138 m × 10.33 = 1425.54
Tubería de cobre duro estirado, según UNE EN-1057, de 22 mm de diámetro y de 1 mm de espesor, con p.p. de accesorios soldados por capilaridad y elementos de sujeción. Completamente instalada.

| Código | Ud | Descripción | Rendimiento | Precio | Importe |
|---|---|---|---|---|---|
| BDDA3.f | m | Tubo de cobre duro estirado UNE EN -1057 de 22 mm. (material) | 1 | 2.39 | 2.39 |
| BDDA4.f | pp | Accesorios y soportes para tubo de cobre duro, UNE EN-1057 de 22 (material) | 1 | 0.52 | 0.52 |
| A0124 | h | Oficial 1ª montador | 0.236 | 16.42 | 3.88 |
| A0134 | h | Ayudante montador | 0.236 | 15 | 3.54 |
|  |  | Total |  |  | 10.33 |

**EDDA10.ea** m Tubería de cobre duro estirado, según UNE EN-1057, de 18 mm de d (07/04/2004)
176 m × 8.84 = 1555.84
Tubería de cobre duro estirado, según UNE EN-1057, de 18 mm de diámetro y de 1 mm de espesor, con p.p. de accesorios soldados por capilaridad y elementos de sujeción. Completamente instalada.

| Código | Ud | Descripción | Rendimiento | Precio | Importe |
|---|---|---|---|---|---|
| BDDA3.e | m | Tubo de cobre duro estirado UNE EN -1057 de 18 mm. (material) | 1 | 1.93 | 1.93 |
| BDDA4.e | pp | Accesorios y soportes para tubo de cobre duro, UNE EN-1057 de 18 (material) | 1 | 0.4 | 0.40 |
| A0124 | h | Oficial 1ª montador | 0.207 | 16.42 | 3.40 |
| A0134 | h | Ayudante montador | 0.207 | 15 | 3.11 |
|  |  | Total |  |  | 8.84 |

**EDDA10.da** m Tubería de cobre duro estirado, según UNE EN-1057, de 15 mm de d (07/04/2004)
364 m × 7.53 = 2740.92
Tubería de cobre duro estirado, según UNE EN-1057, de 15 mm de diámetro y de 1 mm de espesor, con p.p. de accesorios soldados por capilaridad y elementos de sujeción. Completamente instalada.

| Código | Ud | Descripción | Rendimiento | Precio | Importe |
|---|---|---|---|---|---|
| BDDA3.d | m | Tubo de cobre duro estirado UNE EN -1057 de 15 mm. (material; 08/05/2004) | 1 | 1.61 | 1.61 |
| BDDA4.d | pp | Accesorios y soportes para tubo de cobre duro, UNE EN-1057 de 15 (material; 08/05/2004) | 1 | 0.33 | 0.33 |
| A0124 | h | Oficial 1ª montador | 0.178 | 16.42 | 2.92 |
| A0134 | h | Ayudante montador | 0.178 | 15 | 2.67 |
|  |  | Total |  |  | 7.53 |

**EDLC10.IB1** ud Válvula de retención de disco, instalaciones de fontanería, mont (07/04/2004)
1 ud × 168.83 = 168.83
Válvula de retención de disco, para instalaciones de fontanería, con montaje entre bridas, de 80 mm de diámetro, PN - 16 , con juego de accesorios. Completamente instalada. Marca/modelo: RUBBER-CHECK o equivalente.

| Código | Ud | Descripción | Rendimiento | Precio | Importe |
|---|---|---|---|---|---|
| BDLC9.hba | ud | Válvula de retención de disco de 80 mm, PN - 16 | 1 | 106.3 | 106.30 |
| BDLCA.ia | ud | Juego de bridas PN-16 de 80 mm con tornillos y juntas, para válv | 2 | 26.03 | 52.06 |
| BDLCB | ud | Disco indicador de circuitos, para válvula de retención de disco | 1 | 1.48 | 1.48 |
| A0124 | h | Oficial 1ª montador | 0.286 | 16.42 | 4.70 |
| A0134 | h | Ayudante montador | 0.286 | 15 | 4.29 |
|  |  | Total |  |  | 168.83 |

| Código | Ud | Descripción | Cantidad | Precio | Importe |
|---|---|---|---|---|---|
| EDLA10.da | ud | Válvula mariposa oblea, montaje bridas, mando manual palanca, de | 2 | 126.7 | 253.40 |

**EDLB10.ia** ud Válvula de bola de latón, para montaje roscado, de 50 mm, accion (07/04/2004)
1 ud × 31.17 = 31.17
Válvula de bola de latón, para montaje roscado, de 50 mm de diámetro, PN-16 ,con mando de accionamiento manual por palanca y juego de accesorios. Completamente instalada. Marca/modelo: ARCO o equivalente.

| Código | Ud | Descripción | Rendimiento | Precio | Importe |
|---|---|---|---|---|---|
| BDLB1.ia | ud | Válvula de bola de latón, roscada, de 50 mm, PN-16 (material) | 1 | 25.19 | 25.19 |
| BDLBA | ud | Disco indicador circuitos valvulería | 1 | 1.48 | 1.48 |
| A0124 | h | Oficial 1ª montador | 0.143 | 16.42 | 2.35 |
| A0134 | h | Ayudante montador | 0.143 | 15 | 2.15 |
|  |  | Total |  |  | 31.17 |

**EDLB10.ga** ud Válvula de bola de latón, para montaje roscado, de 40 mm, accion (07/04/2004)
8 ud × 23.45 = 187.60
Válvula de bola de latón, para montaje roscado, de 40 mm de diámetro, PN-16 ,con mando de accionamiento manual por palanca y juego de accesorios. Completamente instalada. Marca/modelo: ISO o equivalente.

| Código | Ud | Descripción | Rendimiento | Precio | Importe |
|---|---|---|---|---|---|
| BDLB1.ga | ud | Válvula de bola de latón, roscada, de 40 mm, PN-16 (material) | 1 | 17.91 | 17.91 |
| BDLBA | ud | Disco indicador circuitos valvulería | 1 | 1.48 | 1.48 |
| A0124 | h | Oficial 1ª montador | 0.129 | 16.42 | 2.12 |
| A0134 | h | Ayudante montador | 0.129 | 15 | 1.94 |
|  |  | Total |  |  | 23.45 |

**EDLB10.eb** ud Válvula de bola de latón, para montaje roscado, de 25 mm, accion (07/04/2004)
2 ud × 27.42 = 54.84
Válvula de bola de latón, para montaje roscado, de 25 mm de diámetro, PN-16 ,con mando de accionamiento manual por palanca y juego de accesorios. Completamente instalada. Marca/modelo: ARCO o equivalente.

| Código | Ud | Descripción | Rendimiento | Precio | Importe |
|---|---|---|---|---|---|
| BDLB1.ea | ud | Válvula de bola de latón, roscada, de 25 mm, PN-16 (material) | 1 | 7.5 | 7.50 |
| BDLB1.ea | ud | Válvula de bola de latón, roscada, de 25 mm, PN-16 | 1 | 7.5 | 7.50 |
| BDLBA | ud | Disco indicador circuitos valvulería | 1 | 1.48 | 1.48 |
| BDLBA | ud | Disco indicador circuitos valvulería | 1 | 1.48 | 1.48 |
| A0124 | h | Oficial 1ª montador | 0.1 | 16.42 | 1.64 |
| A0124 | h | Oficial 1ª montador | 0.201 | 16.42 | 3.30 |
| A0134 | h | Ayudante montador | 0.1 | 15 | 1.50 |
| A0134 | h | Ayudante montador | 0.201 | 15 | 3.02 |
|  |  | Total |  |  | 27.42 |

**EDLB10.ca** ud Válvula de bola de latón, para montaje roscado, de 16 mm, accion (07/04/2004)
5 ud × 7.74 = 38.70
Válvula de bola de latón, para montaje roscado, de 16 mm de diámetro, PN-16 ,con mando de accionamiento manual por palanca y juego de accesorios. Completamente instalada. Marca/modelo: ARCO o equivalente.

| Código | Ud | Descripción | Rendimiento | Precio | Importe |
|---|---|---|---|---|---|
| BDLB1.ca | ud | Válvula de bola de latón, roscada, de 16 mm, PN-16 (material) | 1 | 4.02 | 4.02 |
| BDLBA | ud | Disco indicador circuitos valvulería | 1 | 1.48 | 1.48 |
| A0124 | h | Oficial 1ª montador | 0.071 | 16.42 | 1.17 |
| A0134 | h | Ayudante montador | 0.071 | 15 | 1.07 |
|  |  | Total |  |  | 7.74 |

**EGFA.VE4** ud Válvula de equilibrado roscada, fabricada en ametal , de 20 mm d (07/04/2004)
2 ud × 50.36 = 100.72
Válvula de equilibrado roscada, fabricada en ametal , de 20 mm de diámetro, con preajuste de caudal, tomas de presión y con juego de accesorios. Completamente instalada. Marca/modelo: T&A STAD o equivalente.

| Código | Ud | Descripción | Rendimiento | Precio | Importe |
|---|---|---|---|---|---|
| GFA.VE4 | ud | Válvula de equilibrado roscada, fabricada en ametal , de 20 mm d (material) | 1 | 44.54 | 44.54 |
| BFAB2 | ud | Disco indicador de circuitos. (material) | 1 | 1.32 | 1.32 |
| A0124 | h | Oficial 1ª montador | 0.143 | 16.42 | 2.35 |
| A0134 | h | Ayudante montador | 0.143 | 15 | 2.15 |
|  |  | Total |  |  | 50.36 |

**EGFA.VE5** ud Válvula de equilibrado roscada, fabricada en ametal , de 15 mm d (07/04/2004)
1 ud × 45.75 = 45.75
Válvula de equilibrado roscada, fabricada en ametal , de 15 mm de diámetro, con preajuste de caudal, tomas de presión y con juego de accesorios. Completamente instalada. Marca/modelo: T&A STAD o equivalente.

| Código | Ud | Descripción | Rendimiento | Precio | Importe |
|---|---|---|---|---|---|
| GFA.VE5 | ud | Válvula de equilibrado roscada, fabricada en ametal , de 32 mm d (material) | 1 | 39.93 | 39.93 |
| BFAB2 | ud | Disco indicador de circuitos. | 1 | 1.32 | 1.32 |
| A0124 | h | Oficial 1ª montador | 0.143 | 16.42 | 2.35 |
| A0134 | h | Ayudante montador | 0.143 | 15 | 2.15 |
|  |  | Total |  |  | 45.75 |

**EDLJ10.ca** ud Grifo de limpieza en latón cromado, montaje roscado, de 20 mm (07/04/2004)
14 ud × 8.97 = 125.58
Grifo de limpieza construido en latón cromado, para montaje roscado, de 20 mm de diámetro, PN-16 con mando de accionamiento manual por palanca y salida con racor de 2 piezas para acoplamiento de manguera.

| Código | Ud | Descripción | Rendimiento | Precio | Importe |
|---|---|---|---|---|---|
| BDLJ5.c | ud | Grifo de limpieza de latón cromado, roscado de 20 mm. (material) | 1 | 6.27 | 6.27 |
| A0124 | h | Oficial 1ª montador | 0.086 | 16.42 | 1.41 |
| A0134 | h | Ayudante montador | 0.086 | 15 | 1.29 |
|  |  | Total |  |  | 8.97 |

**EDLG01.ba** ud Válvula de seguridad, de escape conducido, de 20 mm tarada a 10 (07/04/2004)
1 ud × 128.72 = 128.72
Válvula de seguridad, de escape conducido, de 20 mm de diámetro tarada a 10 bar. Completamente instalada.

| Código | Ud | Descripción | Rendimiento | Precio | Importe |
|---|---|---|---|---|---|
| BDLG1.b | ud | Válvula de seguridad de escape conducido, de 20 mm de diámetro. (material) | 1 | 110.77 | 110.77 |
| A0124 | h | Oficial 1ª montador | 0.571 | 16.42 | 9.38 |
| A0134 | h | Ayudante montador | 0.571 | 15 | 8.57 |
|  |  | Total |  |  | 128.72 |

#### 4.2.4 Aislamientos (07/04/2004)
Importe: 5615.09

**EDLB10.ga** ud Válvula de bola de latón, para montaje roscado, de 40 mm, accion
8 ud × 23.45 = 187.60

| Código | Ud | Descripción | Cantidad | Precio | Importe |
|---|---|---|---|---|---|
| EHBD10.zba | m | Aislamiento tuberías de 80 mm con espuma elastomérica y barrera | 40 | 16.25 | 650.00 |

**EHBD10.uba** m Aislamiento tuberías de 63 mm con espuma elastomérica y barrera (07/04/2004)
12 m × 12.17 = 146.04
Aislamiento para tuberías de 63 mm de diámetro exterior a base de coquilla de espuma elastomérica de conductividad térmica menor que 0,04 W/(m.K) y de 10 mm de espesor o espesor equivalente, con barrera de vapor, incluyendo p.p. de accesorios y válvulas. Completamente instalado y señalizado según normas DIN. Marca/modelo: ARMAFLEX AF o equivalente.

| Código | Ud | Descripción | Rendimiento | Precio | Importe |
|---|---|---|---|---|---|
| BHBD9.5b | m | Coquilla de espuma elastomérica de 63 mm diámetro y 10 mm espeso (material) | 1 | 6.03 | 6.03 |
| BHBDA.ub | pp | Accesorios y señalización para coquilla de espuma elastomérica de 63 mm de diámetro y 10 de espesor. (material) | 1 | 0.55 | 0.55 |
| A0124 | h | Oficial 1ª montador | 0.178 | 16.42 | 2.92 |
| A0134 | h | Ayudante montador | 0.178 | 15 | 2.67 |
|  |  | Total |  |  | 12.17 |

**EHBD10.AA5** m Aislamiento tuberías de 54 mm con espuma elastomérica y barrera (07/04/2004)
8 m × 10.99 = 87.92
Aislamiento para tuberías de 54 mm de diámetro exterior a base de coquilla de espuma elastomérica de conductividad térmica menor que 0,04 W/(m.K) y de 10 mm de espesor o espesor equivalente, con barrera de vapor, incluyendo p.p. de accesorios y válvulas. Completamente instalado y señalizado según normas DIN. Marca/modelo: ARMAFLEX AF o equivalente.

| Código | Ud | Descripción | Rendimiento | Precio | Importe |
|---|---|---|---|---|---|
| BHBD9.AA5 | m | Coquilla de espuma elastomérica de 54 mm diámetro y 10 mm espeso (material) | 1 | 4.91 | 4.91 |
| BHBDA.AA5 | pp | Accesorios y señalización para coquilla de espuma elastomérica de 50 mm de diámetro y 10 de espesor. (material) | 1 | 0.49 | 0.49 |
| A0124 | h | Oficial 1ª montador | 0.178 | 16.42 | 2.92 |
| A0134 | h | Ayudante montador | 0.178 | 15 | 2.67 |
|  |  | Total |  |  | 10.99 |

**EHBD10.ubb** m Aislamiento tuberías de 42 mm con espuma elastomérica y barrera (07/04/2004)
21 m × 10.35 = 217.35
Aislamiento para tuberías de 42 mm de diámetro exterior a base de coquilla de espuma elastomérica de conductividad térmica menor que 0,04 W/(m.K) y de 10 mm de espesor o espesor equivalente, con barrera de vapor, incluyendo p.p. de accesorios y válvulas. Completamente instalado y señalizado según normas DIN. Marca/modelo: ARMAFLEX AF o equivalente.

| Código | Ud | Descripción | Rendimiento | Precio | Importe |
|---|---|---|---|---|---|
| BHBD9.tb | m | Coquilla de espuma elastomérica de 42 mm diámetro y 10 mm espeso (material) | 1 | 4.21 | 4.21 |
| BHBDA.ub | pp | Accesorios y señalización para coquilla de espuma elastomérica d | 1 | 0.55 | 0.55 |
| A0124 | h | Oficial 1ª montador | 0.178 | 16.42 | 2.92 |
| A0134 | h | Ayudante montador | 0.178 | 15 | 2.67 |
|  |  | Total |  |  | 10.35 |

**EHBD10.sba** m Aislamiento tuberías de 35 mm con espuma elastomérica y barrera (07/04/2004)
3 m × 9.55 = 28.65
Aislamiento para tuberías de 35 mm de diámetro exterior a base de coquilla de espuma elastomérica de conductividad térmica menor que 0,04 W/(m.K) y de 10 mm de espesor o espesor equivalente, con barrera de vapor, incluyendo p.p. de accesorios y válvulas. Completamente instalado y señalizado según normas DIN. Marca/modelo: ARMAFLEX AF o equivalente.

| Código | Ud | Descripción | Rendimiento | Precio | Importe |
|---|---|---|---|---|---|
| BHBD9.7b | m | Coquilla de espuma elastomérica de 35 mm diámetro y 10 mm espeso (material) | 1 | 3.63 | 3.63 |
| BHBDA.sb | pp | Accesorios y señalización para coquilla de espuma elastomérica de 35 mm de diámetro y 10 de espesor. (material) | 1 | 0.33 | 0.33 |
| A0124 | h | Oficial 1ª montador | 0.178 | 16.42 | 2.92 |
| A0134 | h | Ayudante montador | 0.178 | 15 | 2.67 |
|  |  | Total |  |  | 9.55 |

**EHBD10.oba** m Aislamiento tuberías de 28 mm con espuma elastomérica y barrera (07/04/2004)
21 m × 6.17 = 129.57
Aislamiento para tuberías de 28 mm de diámetro exterior a base de coquilla de espuma elastomérica de conductividad térmica menor que 0,04 W/(m.K) y de 10 mm de espesor o espesor equivalente, con barrera de vapor, incluyendo p.p. de accesorios y válvulas. Completamente instalado y señalizado según normas DIN. Marca/modelo: ARMAFLEX AF o equivalente.

| Código | Ud | Descripción | Rendimiento | Precio | Importe |
|---|---|---|---|---|---|
| BHBD9.ob | m | Coquilla de espuma elastomérica de 28 mm diámetro y 10 mm espeso (material) | 1 | 2.56 | 2.56 |
| BHBDA.ob | pp | Accesorios y señalización para coquilla de espuma elastomérica de 28 mm de diámetro y 10 de espesor. (material) | 1 | 0.24 | 0.24 |
| A0124 | h | Oficial 1ª montador | 0.107 | 16.42 | 1.76 |
| A0134 | h | Ayudante montador | 0.107 | 15 | 1.61 |
|  |  | Total |  |  | 6.17 |

**EHBD10.lba** m Aislamiento tuberías de 22 mm con espuma elastomérica y barrera (07/04/2004)
59 m × 5.33 = 314.47
Aislamiento para tuberías de 22 mm de diámetro exterior a base de coquilla de espuma elastomérica de conductividad térmica menor que 0,04 W/(m.K) y de 10 mm de espesor o espesor equivalente, con barrera de vapor, incluyendo p.p. de accesorios y válvulas. Completamente instalado y señalizado según normas DIN. Marca/modelo: ARMAFLEX AF o equivalente.

| Código | Ud | Descripción | Rendimiento | Precio | Importe |
|---|---|---|---|---|---|
| BHBD9.lb | m | Coquilla de espuma elastomérica de 22 mm diámetro y 10 mm espeso (material) | 1 | 1.72 | 1.72 |
| BHBDA.lb | pp | Accesorios y señalización para coquilla de espuma elastomérica de 22 mm de diámetro y 10 de espesor. (material) | 1 | 0.24 | 0.24 |
| A0124 | h | Oficial 1ª montador | 0.107 | 16.42 | 1.76 |
| A0134 | h | Ayudante montador | 0.107 | 15 | 1.61 |
|  |  | Total |  |  | 5.33 |

**EHBD10.iba** m Aislamiento tuberías de 18 mm con espuma elastomérica y barrera (07/04/2004)
28 m × 5.2 = 145.60
Aislamiento para tuberías de 18 mm de diámetro exterior a base de coquilla de espuma elastomérica de conductividad térmica menor que 0,04 W/(m.K) y de 10 mm de espesor o espesor equivalente, con barrera de vapor, incluyendo p.p. de accesorios y válvulas. Completamente instalado y señalizado según normas DIN. Marca/modelo: ARMAFLEX AF o equivalente.

| Código | Ud | Descripción | Rendimiento | Precio | Importe |
|---|---|---|---|---|---|
| BHBD9.ib | m | Coquilla de espuma elastomérica de 18 mm diámetro y 10 mm espeso (material) | 1 | 1.62 | 1.62 |
| BHBDA.ib | pp | Accesorios y señalización para coquilla de espuma elastomérica de 18 mm de diámetro y 10 de espesor. (material) | 1 | 0.21 | 0.21 |
| A0124 | h | Oficial 1ª montador | 0.107 | 16.42 | 1.76 |
| A0134 | h | Ayudante montador | 0.107 | 15 | 1.61 |
|  |  | Total |  |  | 5.2 |

**EHBD10.GB1** m Aislamiento tuberías de 15 mm con espuma elastomérica y barrera (07/04/2004)
33 m × 5.18 = 170.94
Aislamiento para tuberías de 15 mm de diámetro exterior a base de coquilla de espuma elastomérica de conductividad térmica menor que 0,04 W/(m.K) y de 10 mm de espesor o espesor equivalente, con barrera de vapor, incluyendo p.p. de accesorios y válvulas. Completamente instalado y señalizado según normas DIN. Marca/modelo: ARMAFLEX AF o equivalente.

| Código | Ud | Descripción | Rendimiento | Precio | Importe |
|---|---|---|---|---|---|
| BHBD9.GB1 | m | Coquilla de espuma elastomérica de 15 mm diámetro y 10 mm espeso (material) | 1 | 1.6 | 1.60 |
| BHBDA.gb | pp | Accesorios y señalización para coquilla de espuma elastomérica de 15 mm de diámetro y 10 de espesor. (material) | 1 | 0.21 | 0.21 |
| A0124 | h | Oficial 1ª montador | 0.107 | 16.42 | 1.76 |
| A0134 | h | Ayudante montador | 0.107 | 15 | 1.61 |
|  |  | Total |  |  | 5.18 |

**EHBC10.pea** m Aislamiento tuberías de 80 mm exterior con coquilla de espuma el (07/04/2004)
40 m × 22.12 = 884.80
Aislamiento para tuberías de 80 mm de diámetro exterior a base de coquilla de espuma elastomérica de conductividad térmica menor que 0,04 W/m²°C y 30 mm de espesor o espesor equivalente, incluyendo p.p. de accesorios, válvulas y señalizado según normas DIN. Completamente instalado. Marca/modelo: ARMAFLEX SH o equivalente.

| Código | Ud | Descripción | Rendimiento | Precio | Importe |
|---|---|---|---|---|---|
| BHBC1.pe | m | Coquilla de espuma elastomérica de 80 mm de diámetro y 30 mm de (material) | 1 | 12.89 | 12.89 |
| BHBC3.p | pp | Accesorios y señalización para coquilla de 28 mm de diámetro. (material) | 1 | 0.24 | 0.24 |
| A0124 | h | Oficial 1ª montador | 0.286 | 16.42 | 4.70 |
| A0134 | h | Ayudante montador | 0.286 | 15 | 4.29 |
|  |  | Total |  |  | 22.12 |

**EHBC10.ZE1** m Aislamiento tuberías de 63 mm exterior con coquilla de espuma el (07/04/2004)
12 m × 20.65 = 247.80
Aislamiento para tuberías de 63 mm de diámetro exterior a base de coquilla de espuma elastomérica de conductividad térmica menor que 0,04 W/m²°C y 30 mm de espesor o espesor equivalente, incluyendo p.p. de accesorios, válvulas y señalizado según normas DIN. Completamente instalado. Marca/modelo: ARMAFLEX SH o equivalente.

| Código | Ud | Descripción | Rendimiento | Precio | Importe |
|---|---|---|---|---|---|
| BHBC1.YE1 | m | Coquilla de espuma elastomérica de 63 mm de diámetro y 30 mm de (material) | 1 | 11.07 | 11.07 |
| BHBC3.Y1 | pp | Accesorios y señalización para coquilla de 63 mm de diámetro. (material) | 1 | 0.59 | 0.59 |
| A0124 | h | Oficial 1ª montador | 0.286 | 16.42 | 4.70 |
| A0134 | h | Ayudante montador | 0.286 | 15 | 4.29 |
|  |  | Total |  |  | 20.65 |

**EHBC10.xda** m Aislamiento tuberías de 54 mm exterior con coquilla de espuma el (07/04/2004)
8 m × 12.68 = 101.44
Aislamiento para tuberías de 54 mm de diámetro exterior a base de coquilla de espuma elastomérica de conductividad térmica menor que 0,04 W/m²°C y 27 mm de espesor o espesor equivalente, incluyendo p.p. de accesorios, válvulas y señalizado según normas DIN. Completamente instalado. Marca/modelo: ARMAFLEX SH o equivalente.

| Código | Ud | Descripción | Rendimiento | Precio | Importe |
|---|---|---|---|---|---|
| BHBC1.xd | m | Coquilla de espuma elastomérica de 54 mm de diámetro y 27 mm de (material) | 1 | 5.47 | 5.47 |
| BHBC3.x | pp | Accesorios y señalización para coquilla de 54 mm de diámetro. (material) | 1 | 0.49 | 0.49 |
| A0124 | h | Oficial 1ª montador | 0.214 | 16.42 | 3.51 |
| A0134 | h | Ayudante montador | 0.214 | 15 | 3.21 |
|  |  | Total |  |  | 12.68 |

**EHBC10.vba** m Aislamiento tuberías de 42 mm exterior con coquilla de espuma el (07/04/2004)
26 m × 12.12 = 315.12
Aislamiento para tuberías de 42 mm de diámetro exterior a base de coquilla de espuma elastomérica de conductividad térmica menor que 0,04 W/m²°C y 20 mm de espesor o espesor equivalente, incluyendo p.p. de accesorios, válvulas y señalizado según normas DIN. Completamente instalado. Marca/modelo: ARMAFLEX SH o equivalente.

| Código | Ud | Descripción | Rendimiento | Precio | Importe |
|---|---|---|---|---|---|
| BHBC1.vb | m | Coquilla de espuma elastomérica de 42 mm de diámetro y 18 mm de (material) | 1 | 5.02 | 5.02 |
| BHBC3.v | pp | Accesorios y señalización para coquilla de 42 mm de diámetro. (material) | 1 | 0.38 | 0.38 |
| A0124 | h | Oficial 1ª montador | 0.214 | 16.42 | 3.51 |
| A0134 | h | Ayudante montador | 0.214 | 15 | 3.21 |
|  |  | Total |  |  | 12.12 |

**EHBC10.ica** m Aislamiento tuberías de 35 mm exterior con coquilla de espuma el (07/04/2004)
39 m × 11.65 = 454.35
Aislamiento para tuberías de 35 mm de diámetro exterior a base de coquilla de espuma elastomérica de conductividad térmica menor que 0,04 W/m²°C y 20 mm de espesor o espesor equivalente, incluyendo p.p. de accesorios, válvulas y señalizado según normas DIN. Completamente instalado. Marca/modelo: ARMAFLEX SH o equivalente.

| Código | Ud | Descripción | Rendimiento | Precio | Importe |
|---|---|---|---|---|---|
| BHBC1.ic | m | Coquilla de espuma elastomérica de 35 mm de diámetro y 20 mm de (material) | 1 | 4.57 | 4.57 |
| BHBC3.i | pp | Accesorios y señalización para coquilla de 35 mm de diámetro. (material) | 1 | 0.36 | 0.36 |
| A0124 | h | Oficial 1ª montador | 0.214 | 16.42 | 3.51 |
| A0134 | h | Ayudante montador | 0.214 | 15 | 3.21 |
|  |  | Total |  |  | 11.65 |

**EHBC10.pba** m Aislamiento tuberías de 28 mm exterior con coquilla de espuma el (07/04/2004)
41 m × 8.52 = 349.32
Aislamiento para tuberías de 28 mm de diámetro exterior a base de coquilla de espuma elastomérica de conductividad térmica menor que 0,04 W/m²°C y 20 mm de espesor o espesor equivalente, incluyendo p.p. de accesorios, válvulas y señalizado según normas DIN. Completamente instalado. Marca/modelo: ARMAFLEX SH o equivalente.

| Código | Ud | Descripción | Rendimiento | Precio | Importe |
|---|---|---|---|---|---|
| BHBC1.pb | m | Coquilla de espuma elastomérica de 28 mm de diámetro y 18 mm de (material) | 1 | 3.78 | 3.78 |
| BHBC3.p | pp | Accesorios y señalización para coquilla de 28 mm de diámetro. | 1 | 0.24 | 0.24 |
| A0124 | h | Oficial 1ª montador | 0.143 | 16.42 | 2.35 |
| A0134 | h | Ayudante montador | 0.143 | 15 | 2.15 |
|  |  | Total |  |  | 8.52 |

**EHBC10.mba** m Aislamiento tuberías de 22 mm exterior con coquilla de espuma el (07/04/2004)
28 m × 7.95 = 222.60
Aislamiento para tuberías de 22 mm de diámetro exterior a base de coquilla de espuma elastomérica de conductividad térmica menor que 0,04 W/m²°C y 18 mm de espesor o espesor equivalente, incluyendo p.p. de accesorios, válvulas y señalizado según normas DIN. Completamente instalado. Marca/modelo: ARMAFLEX SH o equivalente.

| Código | Ud | Descripción | Rendimiento | Precio | Importe |
|---|---|---|---|---|---|
| BHBC1.mb | m | Coquilla de espuma elastomérica de 22 mm de diámetro y 18 mm de (material) | 1 | 3.25 | 3.25 |
| BHBC3.m | pp | Accesorios y señalización para coquilla de 22 mm de diámetro. (material) | 1 | 0.2 | 0.20 |
| A0124 | h | Oficial 1ª montador | 0.143 | 16.42 | 2.35 |
| A0134 | h | Ayudante montador | 0.143 | 15 | 2.15 |
|  |  | Total |  |  | 7.95 |

**EHBC10.KC2** m Aislamiento tuberías de 18 mm exterior con coquilla de espuma el (07/04/2004)
34 m × 7.71 = 262.14
Aislamiento para tuberías de 18 mm de diámetro exterior a base de coquilla de espuma elastomérica de conductividad térmica menor que 0,04 W/m²°C y 20 mm de espesor o espesor equivalente, incluyendo p.p. de accesorios, válvulas y señalizado según normas DIN. Completamente instalado. Marca/modelo: ARMAFLEX SH o equivalente.

| Código | Ud | Descripción | Rendimiento | Precio | Importe |
|---|---|---|---|---|---|
| BHBC1.KC2 | m | Coquilla de espuma elastomérica de 18 mm de diámetro y 20 mm de (material) | 1 | 3.01 | 3.01 |
| BHBC3.K2 | pp | Accesorios y señalización para coquilla de 18 mm de diámetro. (material) | 1 | 0.2 | 0.20 |
| A0124 | h | Oficial 1ª montador | 0.143 | 16.42 | 2.35 |
| A0134 | h | Ayudante montador | 0.143 | 15 | 2.15 |
|  |  | Total |  |  | 7.71 |

**EHBC10.gca** m Aislamiento tuberías de 15 mm exterior con coquilla de espuma el (07/04/2004)
25 m × 7.43 = 185.75
Aislamiento para tuberías de 15 mm de diámetro exterior a base de coquilla de espuma elastomérica de conductividad térmica menor que 0,04 W/m²°C y 20 mm de espesor o espesor equivalente, incluyendo p.p. de accesorios, válvulas y señalizado según normas DIN. Completamente instalado. Marca/modelo: ARMAFLEX SH o equivalente.

| Código | Ud | Descripción | Rendimiento | Precio | Importe |
|---|---|---|---|---|---|
| BHBC1.gc | m | Coquilla de espuma elastomérica de 15 mm de diámetro y 20 mm de (material) | 1 | 2.76 | 2.76 |
| BHBC3.g | pp | Accesorios y señalización para coquilla de 15 mm de diámetro. (material) | 1 | 0.17 | 0.17 |
| A0124 | h | Oficial 1ª montador | 0.143 | 16.42 | 2.35 |
| A0134 | h | Ayudante montador | 0.143 | 15 | 2.15 |
|  |  | Total |  |  | 7.43 |

**EHBE01.fa** m Aislamiento tuberías de agua de 22 mm en instalacion empotrada, (07/04/2004)
51 m × 1.37 = 69.87
Aislamiento de las tuberías de agua en instalacion empotrada, mediante tubo de PVC flexible coarrugado para tuberías de 22 mm de diámetro. Completamente instalado.

| Código | Ud | Descripción | Rendimiento | Precio | Importe |
|---|---|---|---|---|---|
| BHBE1.f | m | Tubo PVC flexible coarrugado para tubería de 22 mm. (material) | 1 | 0.49 | 0.49 |
| A0124 | h | Oficial 1ª montador | 0.028 | 16.42 | 0.46 |
| A0134 | h | Ayudante montador | 0.028 | 15 | 0.42 |
|  |  | Total |  |  | 1.37 |

**EHBE01.da** m Aislamiento tuberías de agua de 18 mm en instalación empotrada, (07/04/2004)
114 m × 1.23 = 140.22
Aislamiento de las tuberías de agua en instalación empotrada, mediante tubo de PVC flexible coarrugado para tuberías de 18 mm de diámetro. Completamente instalado.

| Código | Ud | Descripción | Rendimiento | Precio | Importe |
|---|---|---|---|---|---|
| BHBE1.d | m | Tubo PVC flexible coarrugado para tubería de 18 mm. (material) | 1 | 0.35 | 0.35 |
| A0124 | h | Oficial 1ª montador | 0.028 | 16.42 | 0.46 |
| A0134 | h | Ayudante montador | 0.028 | 15 | 0.42 |
|  |  | Total |  |  | 1.23 |

**EHBE01.ba** m Aislamiento tuberías de agua de 15 mm en instalación empotrada, (07/04/2004)
306 m × 0.9 = 275.40
Aislamiento de las tuberías de agua en instalación empotrada, mediante tubo de PVC flexible coarrugado para tuberías de 15 mm de diámetro. Completamente instalado.

| Código | Ud | Descripción | Rendimiento | Precio | Importe |
|---|---|---|---|---|---|
| BHBE1.b | m | Tubo PVC flexible coarrugado para tubería de 15 mm. (material) | 1 | 0.24 | 0.24 |
| A0124 | h | Oficial 1ª montador | 0.021 | 16.42 | 0.34 |
| A0134 | h | Ayudante montador | 0.021 | 15 | 0.32 |
|  |  | Total |  |  | 0.9 |

**EDLB10.da** ud Válvula de bola de latón, para montaje roscado, de 20 mm, accion (07/04/2004)
3 ud × 9.38 = 28.14
Válvula de bola de latón, para montaje roscado, de 20 mm de diámetro, PN-16 ,con mando de accionamiento manual por palanca y juego de accesorios. Completamente instalada. Marca/modelo: ARCO o equivalente.

| Código | Ud | Descripción | Rendimiento | Precio | Importe |
|---|---|---|---|---|---|
| BDLB1.da | ud | Válvula de bola de latón, roscada, de 20 mm, PN-16 (material) | 1 | 5.2 | 5.20 |
| BDLBA | ud | Disco indicador circuitos valvulería | 1 | 1.48 | 1.48 |
| A0124 | h | Oficial 1ª montador | 0.086 | 16.42 | 1.41 |
| A0134 | h | Ayudante montador | 0.086 | 15 | 1.29 |
|  |  | Total |  |  | 9.38 |

#### 4.2.5 Sanitarios (07/04/2004)
Importe: 27054.1

**EKAC10.aba** ud Lavabo de porcelana vitrificada color blanco , sobre encimera, d (07/04/2004)
8 ud × 74.51 = 596.08
Lavabo de porcelana vitrificada color blanco , para encastar sobre encimera, de 510x395 mm, con desagüe cromado de 32 mm para , con enlaces, con anclajes y fijaciones. Completamente instalado. Marca/modelo: ROCA/NEO SELENE o equivalente.

| Código | Ud | Descripción | Rendimiento | Precio | Importe |
|---|---|---|---|---|---|
| BKAC1.ab | ud | Lavabo blanco para encastar con anclajes y fijaciones. (material; 08/05/2004) | 1 | 55.53 | 55.53 |
| BKAA1.b | ud | Desagüe cromado de 32 mm, para con enlaces. (material; 08/05/2004) | 1 | 8.87 | 8.87 |
| A0123 | h | Oficial 1ª fontanero | 0.322 | 16.42 | 5.29 |
| A0133 | h | Ayudante fontanero | 0.322 | 14.98 | 4.82 |
|  |  | Total |  |  | 74.51 |

**16O0MC4AG** ud Lavabo mural color blanco de porcelana, de 650x510 mm, con desag (07/04/2004)
8 ud × 97.38 = 779.04
Lavabo mural color blanco de porcelana vitrificada, de 650x510 mm, con desagüe cromado de 32 mm, para tapón y cadenilla , enlaces, pedestal, anclajes y fijaciones. Completamente instalado. Marca/modelo: ROCA/ VICTORIA o equivalente.

| Código | Ud | Descripción | Rendimiento | Precio | Importe |
|---|---|---|---|---|---|
| BKAA3.ab | ud | Lavabo mural color blanco con anclajes y fijaciones. (material; 08/05/2004) | 1 | 48.37 | 48.37 |
| BKAA2.b | ud | Pedestal con fijacion. (material; 08/05/2004) | 1 | 37.8 | 37.80 |
| A0123 | h | Oficial 1ª fontanero | 0.357 | 16.42 | 5.86 |
| A0133 | h | Ayudante fontanero | 0.357 | 14.98 | 5.35 |
|  |  | Total |  |  | 97.38 |

**EKAF10.aa** ud Lavabo mural para minusválidos color blanco de porcelana vitrifi (07/04/2004)
6 ud × 897.05 = 5382.30
Lavabo mural para minusválidos color blanco de porcelana vitrificada con frontal cóncavo, apoyo anatómico para codos, con desagüe cromado y enlace flexible, inclinación frontal por barra neumática con juego de soportes, anclajes y fijaciones. Completamente instalado.

| Código | Ud | Descripción | Rendimiento | Precio | Importe |
|---|---|---|---|---|---|
| BKAF1.a | ud | Lavabo mural para minusválidos. (material; 08/05/2004) | 1 | 885.84 | 885.84 |
| A0123 | h | Oficial 1ª fontanero | 0.357 | 16.42 | 5.86 |
| A0133 | h | Ayudante fontanero | 0.357 | 14.98 | 5.35 |
|  |  | Total |  |  | 897.05 |

**EKBE10.aa** ud Grifo temporizado de repisa para lavabo con cuerpo y botón pulsa (07/04/2004)
8 ud × 49.27 = 394.16
Grifo temporizado de repisa para lavabo con cuerpo y botón pulsador en latón cromado, cierre automático ajustable, caudal instantáneo regulable, con fijaciones, llave de regulación visible y conexión flexible a red. Completamente instalado. Marca/modelo: PRESTO 405 S/Ref. 95512 o equivalente.

| Código | Ud | Descripción | Rendimiento | Precio | Importe |
|---|---|---|---|---|---|
| BKBE1.a | ud | Grifo temporizado de repisa para lavabo con cierre automático aj (material; 08/05/2004) | 1 | 34.06 | 34.06 |
| BKBE4 | ud | Llave de regulación. (material; 08/05/2004) | 1 | 6.47 | 6.47 |
| BKBE9 | ud | Conexión flexible para grifo temporizado de repisa. (material; 08/05/2004) | 1 | 0.88 | 0.88 |
| A0123 | h | Oficial 1ª fontanero | 0.25 | 16.42 | 4.11 |
| A0133 | h | Ayudante fontanero | 0.25 | 14.98 | 3.75 |
|  |  | Total |  |  | 49.27 |

**EKBF10.ca** ud Grifo mezclador temporizado para lavabo con cuerpo de latón puli (07/04/2004)
14 ud × 154.25 = 2159.50
Grifo mezclador temporizado para lavabo con cuerpo de latón pulido y cromado, cabezal pulsador, aireador, cierre automático ajustable, caudal instantáneo regulable, con latiguillos flexibles y llaves de regulación de conexión a red. Marca/modelo: PRESTO MEZCLADOR 3000 S/Ref. 28132 o equivalente

| Código | Ud | Descripción | Rendimiento | Precio | Importe |
|---|---|---|---|---|---|
| BKBF1.c | ud | Grifo mezclador temporizado para lavabo, con cierre automático a (material; 08/05/2004) | 1 | 137.32 | 137.32 |
| BKBF6.c | ud | Conexión flexible para grifo mezclador temporizado. (material; 08/05/2004) | 2 | 0.88 | 1.76 |
| BKBF2.c | ud | Llave de regulación para grifo mezclador temporizado. (material; 08/05/2004) | 2 | 6.47 | 12.94 |
| A0123 | h | Oficial 1ª fontanero | 0.071 | 16.42 | 1.17 |
| A0133 | h | Ayudante fontanero | 0.071 | 14.98 | 1.06 |
|  |  | Total |  |  | 154.25 |

**12K0RMHRB** ud Inodoro completo de porcelana vitrificada de color blanco , con (07/04/2004)
5 ud × 171.36 = 856.80
Inodoro completo de porcelana vitrificada de color blanco , compuesto por taza para tanque bajo con salida vertical , tanque con tapa y mecanismos, llave de regulación visible, asiento y tapa lacados, con elementos de fijación a suelo y conectado a red de evacuación. Completamente instalado. Marca/modelo: ROCA/VICTORIA o equivalente

| Código | Ud | Descripción | Rendimiento | Precio | Importe |
|---|---|---|---|---|---|
| BKCB6.aaa | ud | Taza para inodoro de color blanco , para tanque bajo con tapa y mecanismos salida vertical , con elementos de fijación. (material; 08/05/2004) | 1 | 46.65 | 46.65 |
| BKCB7.a | ud | Tanque con tapa y mecanismos. (material; 08/05/2004) | 1 | 69.69 | 69.69 |
| BKCB3 | ud | Llave de regulación visible para inodoro con tanque bajo. (material; 08/05/2004) | 1 | 10.34 | 10.34 |
| BKCB8.aa | ud | Asiento y tapa lacados para inodoro color blanco. (material; 08/05/2004) | 1 | 24.52 | 24.52 |
| A0123 | h | Oficial 1ª fontanero | 0.642 | 16.42 | 10.54 |
| A0133 | h | Ayudante fontanero | 0.642 | 14.98 | 9.62 |
|  |  | Total |  |  | 171.36 |

**EKCC10.aa** ud Inodoro para minusválidos de porcelana vitrificada de color blan (07/04/2004)
6 ud × 795.25 = 4771.50
Inodoro para minusválidos de porcelana vitrificada de color blanco, compuesto por taza de vaso alargado con salida verticial , tanque con tapa, mecanismos y llave de regulación visible, asiento extraible en plástico antideslizante, con elementos de fijación a suelo , conectado a red de evacuación. Completamente instalado.

| Código | Ud | Descripción | Rendimiento | Precio | Importe |
|---|---|---|---|---|---|
| BKCC1.a | ud | Inodoro para minusválidos. (material; 08/05/2004) | 1 | 767.71 | 767.71 |
| BKCB9.a | ud | Llave de regulación para inodoro de minusválidos. (material; 08/05/2004) | 1 | 7.38 | 7.38 |
| A0123 | h | Oficial 1ª fontanero | 0.642 | 16.42 | 10.54 |
| A0133 | h | Ayudante fontanero | 0.642 | 14.98 | 9.62 |
|  |  | Total |  |  | 795.25 |

**EKRE10** ud Conjunto de accesorios de seguridad para aseos de minusválidos, (07/04/2004)
6 ud × 375.79 = 2254.74
Conjunto de accesorios de seguridad para aseos de minusválidos, compuesto por barras de soporte de acero inoxidable antideslizante.

| Código | Ud | Descripción | Rendimiento | Precio | Importe |
|---|---|---|---|---|---|
| BKRE1 | ud | Barras de soporte de acero inoxidable. (material; 08/05/2004) | 1 | 375.33 | 375.33 |
| A0123 | h | Oficial 1ª fontanero | 0.015 | 16.42 | 0.25 |
| A0133 | h | Ayudante fontanero | 0.014 | 14.98 | 0.21 |
|  |  | Total |  |  | 375.79 |

**EKDA10.a** ud Urinario mural de porcelana vitrificada de color blanco, conecta (07/04/2004)
3 ud × 144.89 = 434.67
Urinario mural de porcelana vitrificada de color blanco, con juego de fijaciones y piezas complementarias, conectado a red de evacuación. Completamente instalado. Marca/modelo: ROCA/MURAL o equivalente.

| Código | Ud | Descripción | Rendimiento | Precio | Importe |
|---|---|---|---|---|---|
| BKDA1 | ud | Urinario mural color blanco. (material; 08/05/2004) | 1 | 91.55 | 91.55 |
| BKDA2 | ud | Fijaciones y piezas complementarias para urinario. (material; 08/05/2004) | 1 | 39.87 | 39.87 |
| A0123 | h | Oficial 1ª fontanero | 0.429 | 16.42 | 7.04 |
| A0133 | h | Ayudante fontanero | 0.429 | 14.98 | 6.43 |
|  |  | Total |  |  | 144.89 |

**EKGD10.A1** ud Mezclador termostático para A.C.S. en vestuarios, para un caudal (07/04/2004)
4 ud × 739.33 = 2957.32
Mezclador termostático para A.C.S. en vestuarios, para un caudal de 90 l/min, equipado con tope de seguridad a 38 °C, mando graduado oculto (llave), filtros colectores de suciedad, válvulas antiretorno y racores de conexión a red. Completamente instalado. Marca/modelo: GROHTHERM XL/Ref. 35 086 o equivalente.

| Código | Ud | Descripción | Rendimiento | Precio | Importe |
|---|---|---|---|---|---|
| BKGD1.A1 | ud | Mezclador termostático para vestuarios. (material; 08/05/2004) | 1 | 722.5 | 722.50 |
| A0123 | h | Oficial 1ª fontanero | 0.536 | 16.42 | 8.80 |
| A0133 | h | Ayudante fontanero | 0.536 | 14.98 | 8.03 |
|  |  | Total |  |  | 739.33 |

**EKEC10.baa** ud Grifo pulsador para urinario, de latón cromado, montaje empotrad (07/04/2004)
3 ud × 46.93 = 140.79
Grifo pulsador para urinario, de latón cromado, montaje empotrado , de accionamiento mediante pulsador, cierre automático temporizado, caudal instantáneo regulable, con racores de conexión a red DN 15 mm y tubo de enlace de latón cromado. Completamente instalado. Marca/modelo: PRESTO o equivalente.

| Código | Ud | Descripción | Rendimiento | Precio | Importe |
|---|---|---|---|---|---|
| BKEC1.a | ud | Grifo pulsador para urinario con racores de conexión de DN 15 mm (material; 08/05/2004) | 1 | 28.96 | 28.96 |
| BKEC2.a | ud | Tubo de enlace de latón cromado. DN 15 mm (material; 08/05/2004) | 1 | 9.46 | 9.46 |
| A0123 | h | Oficial 1ª fontanero | 0.271 | 16.42 | 4.45 |
| A0133 | h | Ayudante fontanero | 0.271 | 14.98 | 4.06 |
|  |  | Total |  |  | 46.93 |

**EKGD10.A2** ud Mezclador termostático para A.C.S. en vestuarios, para un caudal (07/04/2004)
1 ud × 320.99 = 320.99
Mezclador termostático para A.C.S. en vestuarios, para un caudal de 25 l/min, equipado con tope de seguridad a 38 °C, filtros colectores de suciedad, válvulas antiretorno y racores de conexión a red. Completamente instalado. Marca/modelo: AUTOMATIC 2000 /Ref. 34 365 o equivalente.

| Código | Ud | Descripción | Rendimiento | Precio | Importe |
|---|---|---|---|---|---|
| BKGD1.A2 | ud | Mezclador termostático para vestuarios. (material; 08/05/2004) | 1 | 304.16 | 304.16 |
| A0123 | h | Oficial 1ª fontanero | 0.536 | 16.42 | 8.80 |
| A0133 | h | Ayudante fontanero | 0.536 | 14.98 | 8.03 |
|  |  | Total |  |  | 320.99 |

**EKGE21.aa** ud Grifo temporizado ducha, índice rojo , ejecución mural, con tubo (07/04/2004)
27 ud × 78.06 = 2107.62
Grifo temporizado para ducha, índice rojo , ejecución mural, botón pulsador de latón cromado, cierre automático, caudal instantáneo regulable, racores de conexión DN 15 mm, con tubo de alimentación y rociador antivandálico cromados. Completamente instalado. Marca/modelo: PRESTO 75/Ref. 75040 o equivalente.

| Código | Ud | Descripción | Rendimiento | Precio | Importe |
|---|---|---|---|---|---|
| BKGE3.aa | ud | Grifo temporizado para ducha, mural y racores DN 15. (material; 08/05/2004) | 1 | 41.35 | 41.35 |
| BKGE2.a | ud | Tubo de alimentacion y rociador. (material; 08/05/2004) | 1 | 26.6 | 26.60 |
| A0123 | h | Oficial 1ª fontanero | 0.322 | 16.42 | 5.29 |
| A0133 | h | Ayudante fontanero | 0.322 | 14.98 | 4.82 |
|  |  | Total |  |  | 78.06 |

**EKLA02.aa** ud Fregadero de acero inoxidable de dos senos para encimera, de 800 (07/04/2004)
1 ud × 97.41 = 97.41
Fregadero de acero inoxidable de dos senos para encimera, de 800x435 mm, con rebosadero y preparado para acoplar grifería monobloque. Completamente instalado. Marca/modelo: ROCA/MODELO J-1080 o equivalente.

| Código | Ud | Descripción | Rendimiento | Precio | Importe |
|---|---|---|---|---|---|
| BKLA4.aa | ud | Fregadero acero inoxidable de dos senos y 800x435 mm. (material; 08/05/2004) | 1 | 87.3 | 87.30 |
| A0123 | h | Oficial 1ª fontanero | 0.322 | 16.42 | 5.29 |
| A0133 | h | Ayudante fontanero | 0.322 | 14.98 | 4.82 |
|  |  | Total |  |  | 97.41 |

**EKPC11.ca** ud Grifería monomando cromada para fregadero, con caño tubular gira (07/04/2004)
1 ud × 69.11 = 69.11
Grifería monomando cromada para fregadero, con caño tubular giratorio, aireador, llaves de regulación visibles y enlaces de alimentación flexibles para entradas de DN 15 mm. Completamente instalada. Marca/modelo: ROCA/VICTORIA o equivalente.

| Código | Ud | Descripción | Rendimiento | Precio | Importe |
|---|---|---|---|---|---|
| BKPC5.c | ud | Grifería monomando cromada para fregadero con caño giratorio y a (material; 08/05/2004) | 1 | 44.3 | 44.30 |
| BKPC6 | ud | Llave de regulación. (material; 08/05/2004) | 2 | 6.47 | 12.94 |
| BKPC7 | ud | Enlace de alimentación flexible. (material; 08/05/2004) | 2 | 0.88 | 1.76 |
| A0123 | h | Oficial 1ª fontanero | 0.322 | 16.42 | 5.29 |
| A0133 | h | Ayudante fontanero | 0.322 | 14.98 | 4.82 |
|  |  | Total |  |  | 69.11 |

**EKRC02.ba** ud Distribuidor de papel higiénico de acero inox. de montaje atorni (07/04/2004)
11 ud × 43.58 = 479.38
Distribuidor de papel higiénico de acero inoxidable de montaje atornillado , con tornillería y accesorios. Completamente instalado.

| Código | Ud | Descripción | Rendimiento | Precio | Importe |
|---|---|---|---|---|---|
| BKRC5.ba | ud | Distribuidor de papel higiénico para montaje atornillado. (material; 08/05/2004) | 1 | 41.35 | 41.35 |
| A0123 | h | Oficial 1ª fontanero | 0.071 | 16.42 | 1.17 |
| A0133 | h | Ayudante fontanero | 0.071 | 14.98 | 1.06 |
|  |  | Total |  |  | 43.58 |

**EKRA01.ca** ud Secador manos eléctrico por aire caliente, carcasa antivandálica (07/04/2004)
13 ud × 181.05 = 2353.65
Secador de manos eléctrico por aire caliente, con carcasa antivandálica de aluminio , con resistencia calefactora de 1600 W y accionamiento por sensor. Completamente instalado. Marca/modelo: NOFER/SHD 103 o equivalente.

| Código | Ud | Descripción | Rendimiento | Precio | Importe |
|---|---|---|---|---|---|
| BKRA1.ca | ud | Secador de manos eléctrico de 1600 W. (material; 08/05/2004) | 1 | 165.35 | 165.35 |
| A0123 | h | Oficial 1ª fontanero | 0.5 | 16.42 | 8.21 |
| A0133 | h | Ayudante fontanero | 0.5 | 14.98 | 7.49 |
|  |  | Total |  |  | 181.05 |

**EKRB01.ca** ud Dosificador de jabón líquido tipo universal con recipiente de ac (07/04/2004)
16 ud × 56.19 = 899.04
Dosificador de jabón líquido tipo universal con recipiente de acero inoxidable , de 1 litros de capacidad, con primera carga de jabón. Completamente instalado. Marca/modelo: MEDICLINICS o equivalente.

| Código | Ud | Descripción | Rendimiento | Precio | Importe |
|---|---|---|---|---|---|
| BKRB1.c | ud | Dosificador de jabón. (material; 08/05/2004) | 1 | 55.72 | 55.72 |
| A0123 | h | Oficial 1ª fontanero | 0.015 | 16.42 | 0.25 |
| A0133 | h | Ayudante fontanero | 0.015 | 14.98 | 0.22 |
|  |  | Total |  |  | 56.19 |

#### 4.2.6 Desagües (07/04/2004)
Importe: 2721.61

**EDEA10.b** m Tubería de PVC-U tipo B, según UNE-EN 1329-1, de 40 mm con union (07/04/2004)
97 m × 7.82 = 758.54
Tubería de PVC-U tipo B, según UNE-EN 1329-1, de 40 mm de diámetro con uniones encoladas o mediante juntas de estanqueidad, con p.p. de accesorios y elementos de sujección. Completamente instalada.

| Código | Ud | Descripción | Rendimiento | Precio | Importe |
|---|---|---|---|---|---|
| BDEA1.b | m | Tubo de PVC-U tipo B , UNE-EN 1329-1 de 40 mm (material; 08/05/2004) | 1 | 1.87 | 1.87 |
| BDEA2.b | pp | Accesorios y soportes para tubo de PVC tipo B de 40 mm (material; 08/05/2004) | 1 | 0.42 | 0.42 |
| A0124 | h | Oficial 1ª montador | 0.176 | 16.42 | 2.89 |
| A0134 | h | Ayudante montador | 0.176 | 15 | 2.64 |
|  |  | Total |  |  | 7.82 |

**EDEA10.c** m Tubería de PVC-U tipo B, según UNE-EN 1329-1, de 50 mm con union (07/04/2004)
59 m × 9.57 = 564.63
Tubería de PVC-U tipo B, según UNE-EN 1329-1, de 50 mm de diámetro con uniones encoladas o mediante juntas de estanqueidad, con p.p. de accesorios y elementos de sujección. Completamente instalada.

| Código | Ud | Descripción | Rendimiento | Precio | Importe |
|---|---|---|---|---|---|
| BDEA1.c | m | Tubo de PVC-U tipo B , UNE-EN 1329-1 de 50 mm (material; 08/05/2004) | 1 | 2.35 | 2.35 |
| BDEA2.c | pp | Accesorios y soportes para tubo de PVC tipo B de 50 mm (material; 08/05/2004) | 1 | 0.59 | 0.59 |
| A0124 | h | Oficial 1ª montador | 0.211 | 16.42 | 3.46 |
| A0134 | h | Ayudante montador | 0.211 | 15 | 3.17 |
|  |  | Total |  |  | 9.57 |

**EDEA10.e** m Tubería de PVC-U tipo B, según UNE-EN 1329-1, de 75 mm con union (07/04/2004)
54 m × 12.32 = 665.28
Tubería de PVC-U tipo B, según UNE-EN 1329-1, de 75 mm de diámetro con uniones encoladas o mediante juntas de estanqueidad, con p.p. de accesorios y elementos de sujección. Completamente instalada.

| Código | Ud | Descripción | Rendimiento | Precio | Importe |
|---|---|---|---|---|---|
| BDEA1.e | m | Tubo de PVC-U tipo B , UNE-EN 1329-1 de 75 mm (material; 08/05/2004) | 1 | 3.62 | 3.62 |
| BDEA2.e | pp | Accesorios y soportes para tubo de PVC tipo B de 75 mm (material; 08/05/2004) | 1 | 0.97 | 0.97 |
| A0124 | h | Oficial 1ª montador | 0.246 | 16.42 | 4.04 |
| A0134 | h | Ayudante montador | 0.246 | 15 | 3.69 |
|  |  | Total |  |  | 12.32 |

**EJEG10.ba** ud Sifón botella cromado para lavabo , de 40 mm, con tubo roscado d (07/04/2004)
22 ud × 14.29 = 314.38
Sifón botella cromado para lavabo , de 40 mm de diámetro, con tubo roscado de unión a desagüe, registrables, con accesorios incluidos. Completamente instalado.

| Código | Ud | Descripción | Rendimiento | Precio | Importe |
|---|---|---|---|---|---|
| BJEG1.b | ud | Sifón botella cromado de 40 mm. (material; 08/05/2004) | 1 | 9.87 | 9.87 |
| A0124 | h | Oficial 1ª montador | 0.141 | 16.42 | 2.32 |
| A0134 | h | Ayudante montador | 0.14 | 15 | 2.10 |
|  |  | Total |  |  | 14.29 |

**EJEG10.ca** ud Sifón botella cromado para urinario , de 50 mm, con tubo roscado (07/04/2004)
3 ud × 32.96 = 98.88
Sifón botella cromado para urinario , de 50 mm de diámetro, con tubo roscado de unión a desagüe, registrables, con accesorios incluidos. Completamente instalado.

| Código | Ud | Descripción | Rendimiento | Precio | Importe |
|---|---|---|---|---|---|
| BJEG1.c | ud | Sifón botella cromado de 50 mm. (material; 08/05/2004) | 1 | 14.54 | 14.54 |
| A0124 | h | Oficial 1ª montador | 0.351 | 16.42 | 5.76 |
| A0134 | h | Ayudante montador | 0.844 | 15 | 12.66 |
|  |  | Total |  |  | 32.96 |

**EJEA20.ba** ud Sifón curvo de PVC para fregaderos de 40 mm de diámetro, extensi (07/04/2004)
1 ud × 5.95 = 5.95
Sifón curvo de PVC para fregadero de 40 mm de diámetro, extensible para válvula y cadenilla, registrable, con racores y conexión a red de evacuación. Completamente instalado. Marca/Modelo : JIMTEN o equivalente.

| Código | Ud | Descripción | Rendimiento | Precio | Importe |
|---|---|---|---|---|---|
| BJEA4.b | ud | Sifón de PVC de 40 mm. (material; 08/05/2004) | 1 | 1.11 | 1.11 |
| A0124 | h | Oficial 1ª montador | 0.154 | 16.42 | 2.53 |
| A0134 | h | Ayudante montador | 0.154 | 15 | 2.31 |
|  |  | Total |  |  | 5.95 |

**EJDA10.ca** ud Sumidero sifónico PVC, registrable, superficie circular, salida (07/04/2004)
11 ud × 12.37 = 136.07
Sumidero sifónico de PVC, registrable, instalado en zona de duchas de superficie circular, con salida de evacuación de 75 mm de diámetro, conectado a red de desagüe. Completamente instalado. Marca/modelo : JIMTEN o equivalente.

| Código | Ud | Descripción | Rendimiento | Precio | Importe |
|---|---|---|---|---|---|
| BJDA1.c | ud | Sumidero sifónico de PVC con salida de 75 mm. (material; 08/05/2004) | 1 | 7.06 | 7.06 |
| A0124 | h | Oficial 1ª montador | 0.169 | 16.42 | 2.77 |
| A0134 | h | Ayudante montador | 0.169 | 15 | 2.54 |
|  |  | Total |  |  | 12.37 |

**EJDA10.ba** ud Sumidero sifónico PVC, registrable, superficie circular, salida (07/04/2004)
10 ud × 9.02 = 90.20
Sumidero sifónico de PVC, registrable, instalado en aseos de superficie circular, con salida de evacuación de 50 mm de diámetro, conectado a red de desagüe. Completamente instalado. Marca/modelo : JIMTEN o equivalente.

| Código | Ud | Descripción | Rendimiento | Precio | Importe |
|---|---|---|---|---|---|
| BJDA1.b | ud | Sumidero sifónico de PVC con salida de 50 mm. (material; 08/05/2004) | 1 | 4.14 | 4.14 |
| A0124 | h | Oficial 1ª montador | 0.155 | 16.42 | 2.55 |
| A0134 | h | Ayudante montador | 0.155 | 15 | 2.33 |
|  |  | Total |  |  | 9.02 |

**EJDD10.bb** ud Sumidero sifónico fundición, instalado en zona instalaciones, ta (07/04/2004)
4 ud × 21.92 = 87.68
Sumidero sifónico de fundición, instalado en zona instalaciones con tapa cuadrada de 200x200 mm, con rejilla y sifón, registrable, conectado a red de evacuación. Completamente instalado. Marca/modelo : FUNDITUBO o equivalente.

| Código | Ud | Descripción | Rendimiento | Precio | Importe |
|---|---|---|---|---|---|
| BJDD4.bb | ud | Sumidero sifónico de fundición, instalado en zona instalaciones (material; 08/05/2004) | 1 | 14.44 | 14.44 |
| A0124 | h | Oficial 1ª montador | 0.238 | 16.42 | 3.91 |
| A0134 | h | Ayudante montador | 0.238 | 15 | 3.57 |
|  |  | Total |  |  | 21.92 |

#### 4.2.7 Varios (07/04/2004)
Importe: 4597.81

**E1KA10.c** ud Conjunto de ayudas de obra civil para dejar la instalación de me (07/04/2004)
1 ud × 2362.4 = 2362.40
Conjunto de ayudas de obra civil para dejar la instalación de mecánicas completamente terminada, incluyendo:
Apertura y tapado de rozas.
Apertura de agujeros en paramentos.
Colocación de pasamuros.
Fijación de soportes.
Construcción de bancadas.
Construcción de hornacinas.
Colocación y recibido de cajas para elementos empotrados.
Apertura de agujeros en falsos techos.
Descarga y elevación de materiales (si no precisan transportes especiales).
Sellado de agujeros y huecos de paso de instalaciones.
En general, todo aquello necesario para el montaje de la instalación.

| Código | Ud | Descripción | Rendimiento | Precio | Importe |
|---|---|---|---|---|---|
| B1KA1.c | ud | Material ayudas de albañileria de la instalación de mecánicas. (material; 08/05/2004) | 1 | 1719.49 | 1719.49 |
| A0125 | h | Oficial 1ª albañil | 20.786 | 16.42 | 341.31 |
| A0165 | h | Peón | 20.786 | 14.51 | 301.60 |
|  |  | Total |  |  | 2362.4 |

| Medición | Uds. | Parcial |
|---|---|---|
| Dagokion zatia | 1 | 1.000 |
| Total |  | 1 |

**E2AA01.c** ud Preparación de toda la documentación de obra de la instalación d (08/05/2004)
1 ud × 687.82 = 687.82
Preparación de toda la documentación de obra de la instalación de mecánicas según pliego de condiciones generales e instrucciones de la D.F., comprendiendo:
- Planos de detalle y de montaje en soporte informático (AUTOCAD) según indicaciones de la D.F.
- Planos final de obra de la instalación realmente ejecutada (3 copias aprobadas por la D.F.).
- Memorias, bases de cálculo y cálculos, especificaciones técnicas, estado de mediciones finales y presupuesto final actualizados según lo realmente ejecutado (3 copias aprobadas por la D.F.).
- Documentación final de obra: pruebas realizadas, instrucciones de operación y mantenimiento, relación de suministradores, etc. (3 copias aprobadas por la D.F.).

| Código | Ud | Descripción | Rendimiento | Precio | Importe |
|---|---|---|---|---|---|
| B2AA1.c | ud | Documentación de ejecución y final de obra de mecánicas . (material; 08/05/2004) | 1 | 687.82 | 687.82 |
|  |  | Total |  |  | 687.82 |

| Medición | Uds. | Parcial |
|---|---|---|
| Dagokion zatia | 1 | 1.000 |
| Total |  | 1 |

**E2AA02.c** ud Legalización de todas las instalaciones de mecánicas que se vean (08/05/2004)
1 ud × 1547.59 = 1547.59
Legalización de todas las instalaciones de mecánicas que se vean afectadas en este capítulo de los presupuestos, incluyendo la preparación y visados de proyectos en el Colegio Profesional correspondiente y la presentación y seguimiento hasta buen fin de los expedientes ante Servicios Territoriales de Industria y Entidades Colaboradoras, incluso el abono de las tasas correspondientes. Se incluyen todos los trámites administrativos que haya que realizar con cualquier organismo oficial para llevar a buen término las instalaciones de este capítulo en la fecha prevista de apertura.

| Código | Ud | Descripción | Rendimiento | Precio | Importe |
|---|---|---|---|---|---|
| B2AA2.c | ud | Legalización instalaciones de mecánicas . (material; 08/05/2004) | 1 | 1547.59 | 1547.59 |
|  |  | Total |  |  | 1547.59 |

| Medición | Uds. | Parcial |
|---|---|---|
| Dagokion zatia | 1 | 1.000 |
| Total |  | 1 |

### 4.3 Extinción de incendios (07/04/2004)
Importe: 1440.77

**EMJA10.ba** ud Extintor automático de polvo seco polivalente ABC de 9 kg de cap (07/04/2004)
1 ud × 117.52 = 117.52
Extintor automático de polvo seco polivalente ABC de 9 kg de capacidad, con manómetro, percutor térmico y posibilidad de disparo manual, incluyendo soportes a techo. Completamente instalado. Marca/modelo: ANBER o equivalente.

| Código | Ud | Descripción | Rendimiento | Precio | Importe |
|---|---|---|---|---|---|
| BMJA1.b | ud | Extintor automático de polvo seco polivalente ABC de 9 kg de cap (material; 08/05/2004) | 1 | 105.64 | 105.64 |
| BMJA2.b | ud | Soporte para extintor automático de 9 kg. (material; 08/05/2004) | 1 | 7.38 | 7.38 |
| A0124 | h | Oficial 1ª montador | 0.143 | 16.42 | 2.35 |
| A0134 | h | Ayudante montador | 0.143 | 15 | 2.15 |
|  |  | Total |  |  | 117.52 |

**EMHA20.aaa** ud Extintor portátil manual de polvo seco ABC de eficacia 21A-113B (07/04/2004)
8 ud × 51.24 = 409.92
Extintor portátil manual homologado según UNE 23.110 de polvo seco ABC de eficacia 21A-113B y 6 kg de capacidad, con presión incorporada, manómetro, dispositivo de interrupción de salida del agente extintor y boquilla con manguera direccional, incluyendo soportes. Completamente instalado.

| Código | Ud | Descripción | Rendimiento | Precio | Importe |
|---|---|---|---|---|---|
| BMHA3.aa | ud | Extintor portátil UNE 23.110 de polvo seco ABC, eficacia 21A-113 (material; 08/05/2004) | 1 | 44.77 | 44.77 |
| BMHA4.a | ud | Soporte para extintor portátil de 6 kg. (material; 08/05/2004) | 1 | 1.97 | 1.97 |
| A0124 | h | Oficial 1ª montador | 0.143 | 16.42 | 2.35 |
| A0134 | h | Ayudante montador | 0.143 | 15 | 2.15 |
|  |  | Total |  |  | 51.24 |

**EMHC10.aaa** ud Extintor portátil manual de anhídrido carbónico, de eficacia 89B (07/04/2004)
4 ud × 112.55 = 450.20
Extintor portátil manual homologado según UNE 23.110 de anhídrido carbónico, de eficacia 89B y 5 kg de capacidad con dispositivo de interrupción de salida del agente extintor y manguera con boquilla difusora, incluyendo soportes. Completamente instalado.

| Código | Ud | Descripción | Rendimiento | Precio | Importe |
|---|---|---|---|---|---|
| BMHC1.aa | ud | Extintor portátil UNE 23.110, de anhídrido carbónico de eficacia (material; 08/05/2004) | 1 | 105.74 | 105.74 |
| BMHC3.a | ud | Soporte para extintor portátil de 5 kg. (material; 08/05/2004) | 1 | 2.31 | 2.31 |
| A0124 | h | Oficial 1ª montador | 0.143 | 16.42 | 2.35 |
| A0134 | h | Ayudante montador | 0.143 | 15 | 2.15 |
|  |  | Total |  |  | 112.55 |

**EMMA20.a** ud Armario exterior de intemperie para extintor de dimensiones 600x (07/04/2004)
1 ud × 202.33 = 202.33
Armario exterior de intemperie para extintor de dimensiones 600x250x200 mm, fabricado en poliester reforzado y fibra de vidrio color rojo bombero, con cierre de pestillo y elementos de fijación. Completamente instalado.

| Código | Ud | Descripción | Rendimiento | Precio | Importe |
|---|---|---|---|---|---|
| BMMA1.a | ud | Armario exterior de intemperie para extintor de dimensiones 600x (material; 08/05/2004) | 1 | 197.83 | 197.83 |
| A0124 | h | Oficial 1ª montador | 0.143 | 16.42 | 2.35 |
| A0134 | h | Ayudante montador | 0.143 | 15 | 2.15 |
|  |  | Total |  |  | 202.33 |

**E1LA10** ud Placa de señalización de elementos de extinción de incendios de (07/04/2004)
12 ud × 8.15 = 97.80
Placa de señalización de elementos de extinción de incendios de 210 x 297 mm, en aluminio. Completamente instalada.

| Código | Ud | Descripción | Rendimiento | Precio | Importe |
|---|---|---|---|---|---|
| BLA11 | ud | Placa de señalización elementos extinción incendios. (material; 08/05/2004) | 1 | 5.91 | 5.91 |
| A0124 | h | Oficial 1ª montador | 0.071 | 16.42 | 1.17 |
| A0134 | h | Ayudante montador | 0.071 | 15 | 1.07 |
|  |  | Total |  |  | 8.15 |

**E1LA11** ud Placa de señalización de elementos de evacuación de incendios de (07/04/2004)
20 ud × 8.15 = 163.00
Placa de señalización de elementos de evacuación de incendios de 210 x 297 mm, en aluminio. Completamente instalada.

| Código | Ud | Descripción | Rendimiento | Precio | Importe |
|---|---|---|---|---|---|
| BLA12 | ud | Placa de señalización evacuación. (material; 08/05/2004) | 1 | 5.91 | 5.91 |
| A0124 | h | Oficial 1ª montador | 0.071 | 16.42 | 1.17 |
| A0134 | h | Ayudante montador | 0.071 | 15 | 1.07 |
|  |  | Total |  |  | 8.15 |

### 4.4 Instalación de gasóleo (07/04/2004)
Importe: 3326.68

**E1BA11.c** m3 Excavación de zanjas para depósito enterrado de gasóleo C median (07/04/2004)
100 m3 × 21.3 = 2130.00
Excavación de zanjas para depósito enterrado de gasóleo C mediante movimiento de tierras a base de excavación en terreno de consistencia blanda por medios mecánicos o manuales, incluyendo formación de solera de lecho de arena, relleno y compactado, trabajos y material necesario para contención de tierras, reposición y traslado de tierras sobrantes a vertedero, sin limitación de distancia, trabajos auxiliares y mano de obra y material necesario.

| Código | Ud | Descripción | Rendimiento | Precio | Importe |
|---|---|---|---|---|---|
| BBA11 | m3 | Material necesario para formación de solera de lecho de arena, e (material; 08/05/2004) | 1 | 3.83 | 3.83 |
| A0165 | h | Peón | 0.057 | 14.51 | 0.83 |
| C1331 | h | Maquinaria para reposición y compactado | 0.22 | 55.44 | 12.20 |
| C1507 | h | Transporte por medios mecánicos con carga de vehículos por medio | 0.12 | 37.02 | 4.44 |
|  |  | Total |  |  | 21.3 |

**ELAA03.B1** ud Depósito de gasóleo de 1000 l de capacidad, de dimensiones 1.140 (07/04/2004)
1 ud × 839.92 = 839.92
Depósito de gasóleo de 1000 l de capacidad, de dimensiones 1.140x725 mm, construido con doble pared y fondo bombeado con pestaña, incluso nivel óptico, accesorios unión depósitos en fila, ventilación del depósito y válvulas. Completamente instalado. Marca/modelo: SCHÜTZ/TANK IN TANK o equivalente.

| Código | Ud | Descripción | Rendimiento | Precio | Importe |
|---|---|---|---|---|---|
| BLAA2.b | ud | Depósito de diario de 1000 litros, con bomba de trasiego, válvulas y tubería de 3/4" de diámetro hasta grupo/s electrógeno/s. (material; 08/05/2004) | 1 | 705.41 | 705.41 |
| A0122 | h | Oficial 1ª calefactor | 4.284 | 16.42 | 70.34 |
| A0132 | h | Ayudante calefactor | 4.284 | 14.98 | 64.17 |
|  |  | Total |  |  | 839.92 |

| Código | Ud | Descripción | Cantidad | Precio | Importe |
|---|---|---|---|---|---|
| EDDA10.da | m | Tubería de cobre duro estirado, según UNE EN-1057, de 15 mm de d | 15 | 7.53 | 112.95 |

**EZEA20.aaa** m Pintado tuberías de cobre, entre 1 y 50 mm, al esmalte sintético (08/05/2004)
15 m × 2.04 = 30.60
Pintado de tuberías de cobre al esmalte sintético, con dos capas de de acabado de color normalizado para tubos entre 1 y 50 mm de diámetro.

| Código | Ud | Descripción | Rendimiento | Precio | Importe |
|---|---|---|---|---|---|
| BZEA5.eaa | m | Esmalte sintético para tubos de cobre entre 1y 50 mm. (material; 08/05/2004) | 1 | 0.28 | 0.28 |
| A0126 | h | Oficial 1ª pintor (mano de obra) | 0.042 | 22.14 | 0.93 |
| A0136 | h | Ayudante pintor (mano de obra) | 0.042 | 19.66 | 0.83 |
|  |  | Total |  |  | 2.04 |

**ELGA01.aa** ud Filtro roscado tipo cesta para gasoleo C, de 15 mm de diámetro, (07/04/2004)
1 ud × 21.12 = 21.12
Filtro roscado tipo cesta para gasoleo C, de 15 mm de diámetro, PN-16 con cuerpo de latón y filtro de acero inoxidable. Completamente instalado. Marca/modelo: J.C. o equivalente.

| Código | Ud | Descripción | Rendimiento | Precio | Importe |
|---|---|---|---|---|---|
| BLGA1.a | ud | Filtro tipo cesta para gasóleo C de 15 mm. (material; 08/05/2004) | 1 | 18.89 | 18.89 |
| A0122 | h | Oficial 1ª calefactor | 0.071 | 16.42 | 1.17 |
| A0132 | h | Ayudante calefactor | 0.071 | 14.98 | 1.06 |
|  |  | Total |  |  | 21.12 |

**EDLC50.bba** ud Válvula de retención roscada, para instalaciones de de gasóleo C (07/04/2004)
1 ud × 19.57 = 19.57
Válvula de retención roscada, para instalaciones de de gasóleo C , de 15 mm de diámetro, PN-16 , con juego de accesorios. Completamente instalada. Marca/modelo: RUBBER-CHECK o equivalente.

| Código | Ud | Descripción | Rendimiento | Precio | Importe |
|---|---|---|---|---|---|
| BDLC7.aaa | ud | Válvula de retención roscada de 15 mm, PN - 16 (material; 08/05/2004) | 1 | 13.59 | 13.59 |
| BDLC3 | ud | Disco indicador de circuitos para válvula de retención roscada. | 1 | 1.48 | 1.48 |
| A0124 | h | Oficial 1ª montador | 0.143 | 16.42 | 2.35 |
| A0134 | h | Ayudante montador | 0.143 | 15 | 2.15 |
|  |  | Total |  |  | 19.57 |

**ELAD10.b** ud Latiguillo flexible para acometida de gasóleo C a quemador, de 1 (07/04/2004)
1 ud × 5.12 = 5.12
Latiguillo flexible para acometida de gasóleo C a quemador, de 15 mm de diámetro. Completamente instalado.

| Código | Ud | Descripción | Rendimiento | Precio | Importe |
|---|---|---|---|---|---|
| BLAD2.a | ud | Latiguillo flexible de 10 mm de diámetro. (material; 08/05/2004) | 1 | 4.91 | 4.91 |
| A0122 | h | Oficial 1ª calefactor | 0.007 | 16.42 | 0.11 |
| A0132 | h | Ayudante calefactor | 0.007 | 14.98 | 0.10 |
|  |  | Total |  |  | 5.12 |

**EDLB10.ba** ud Válvula de bola de latón, para montaje roscado, de 15 mm, accion (07/04/2004)
1 ud × 7.74 = 7.74
Válvula de bola de latón, para montaje roscado, de 15 mm de diámetro, PN-16 ,con mando de accionamiento manual por palanca y juego de accesorios. Completamente instalada. Marca/modelo: VYC o equivalente.

| Código | Ud | Descripción | Rendimiento | Precio | Importe |
|---|---|---|---|---|---|
| BDLB1.ba | ud | Válvula de bola de latón, roscada, de 15 mm, PN-16 (material; 08/05/2004) | 1 | 4.02 | 4.02 |
| BDLBA | ud | Disco indicador circuitos valvulería | 1 | 1.48 | 1.48 |
| A0124 | h | Oficial 1ª montador | 0.071 | 16.42 | 1.17 |
| A0134 | h | Ayudante montador | 0.071 | 15 | 1.07 |
|  |  | Total |  |  | 7.74 |

| Código | Ud | Descripción | Cantidad | Precio | Importe |
|---|---|---|---|---|---|
| EBNC01.a | ud | Rejilla para toma o descarga de aire exterior, construida en alu | 2 | 42.82 | 85.64 |
| EBNC01.b | ud | Rejilla para toma o descarga de aire exterior, construida en alu | 2 | 37.01 | 74.02 |

### 4.5 Electricidad (07/04/2004)
Importe: 71656.05

#### 4.5.1 Instalaciones de enlace
Importe: 2698.32

**ESAB10.fua** ud Conj. Prot. y med, con módulo contaje norm. para 150 kW destinad
1 ud × 2355.52 = 2355.52
Conjunto de protección y medida formado por un armario de doble aislamiento, precintable por la Compañía Suministradora, capaz para albergar en su interior un módulo de contaje normalizado según compañía suministradora para 150 kW destinado a SUMINISTRO BAJA TENSION. Incluso pletina de cobre, regletas, fusibles y demás accesorios de acuerdo especificaciones de la compañía suministradora. Completamente instalado. Marca/modelo: URIARTE o equivalente.

| Código | Ud | Descripción | Rendimiento | Precio | Importe |
|---|---|---|---|---|---|
| BSAB1.fua | ud | Con. prot. y med. con armario doble aisl. para 150 kW, dest. a S (material) | 1 | 2273.49 | 2273.49 |
| A0121 | h | Oficial 1ª electricista | 2.565 | 16.42 | 42.12 |
| A0131 | h | Ayudante electricista | 2.565 | 15.56 | 39.91 |
|  |  | Total |  |  | 2355.52 |

**EQAH10.4aa** m Conductor de cobre de 1x150 mm² de sección, designación RZ1 0,6/
20 m × 12.96 = 259.20
Conductor de cobre de 1x150 mm² de sección, designación RZ1 0,6/1 kV, (UNE 21123-4), libre de halógenos, no propagador del incendio (UNE 20432-3), con baja emisión de gases tóxicos y corrosivos (UNE 21147) y baja opacidad de humos (UNE 21172-1), con parte proporcional de terminales y accesorios. Completamente instalado. Marca/modelo: PIRELLI/AFUMEX FIRS o equivalente .

| Código | Ud | Descripción | Rendimiento | Precio | Importe |
|---|---|---|---|---|---|
| BQAH1.4 | m | Conductor de cobre RZ1 0,6/1 kV de 1x150 mm² de sección. (material) | 1 | 9.46 | 9.46 |
| BQAH2.4 | pp | Terminales y accesorios para cable de cobre RZ1 0,6/1 kV de 1x15 (material) | 1 | 0.75 | 0.75 |
| A0121 | h | Oficial 1ª electricista | 0.086 | 16.42 | 1.41 |
| A0131 | h | Ayudante electricista | 0.086 | 15.56 | 1.34 |
|  |  | Total |  |  | 12.96 |

**EQAH10.17a** m Conductor de cobre de 1x70 mm² de sección, designación RZ1 0,6/1
5 m × 6.77 = 33.85
Conductor de cobre de 1x70 mm² de sección, designación RZ1 0,6/1 kV, (UNE 21123-4), libre de halógenos, no propagador del incendio (UNE 20432-3), con baja emisión de gases tóxicos y corrosivos (UNE 21147) y baja opacidad de humos (UNE 21172-1), con parte proporcional de terminales y accesorios. Completamente instalado. Marca/modelo: PIRELLI/AFUMEX FIRS o equivalente .

| Código | Ud | Descripción | Rendimiento | Precio | Importe |
|---|---|---|---|---|---|
| BQAH1.14 | m | Conductor de cobre RZ1 0,6/1 kV de 1x70 mm² de sección. (material) | 1 | 4.59 | 4.59 |
| BQAH2.h | pp | Terminales y accesorios para cable de cobre RZ1 0,6/1 kV de 1x70 (material) | 1 | 0.35 | 0.35 |
| A0121 | h | Oficial 1ª electricista | 0.057 | 16.42 | 0.94 |
| A0131 | h | Ayudante electricista | 0.057 | 15.56 | 0.89 |
|  |  | Total |  |  | 6.77 |

**ERAC21.b** m Tubo PVC rígido abocardado para conducciones eléctricas superfic
5 m × 9.95 = 49.75
Tubo de PVC rígido abocardado para conducciones eléctricas en superficie, grado de protección 7, diámetro nominal 80 mm con parte proporcional de accesorios y soportaciones. Completamente instalado.

| Código | Ud | Descripción | Rendimiento | Precio | Importe |
|---|---|---|---|---|---|
| BRAC5.c | m | Tubo de PVC rígido diámetro 80 mm para conducciones eléctricas e (material) | 1 | 1.82 | 1.82 |
| BRAC6.c | pp | Accesorios para tubo de PVC rígido, 80 mm, para conducciones elé (material) | 1 | 2.2 | 2.20 |
| A0121 | h | Oficial 1ª electricista | 0.185 | 16.42 | 3.04 |
| A0131 | h | Ayudante electricista | 0.186 | 15.56 | 2.89 |
|  |  | Total |  |  | 9.95 |

#### 4.5.2 Cuadro general
Importe: 10037.83

**ESBA05.d** ud C. dist. pral, IP.437, con armario/s metálico/s de chapa 15/10.
1 ud × 10037.83 = 10037.83
Cuadro de distribución principal, formado por armario/s metálico/s combinables con paneles de chapa tratada de 15/10 sobre estuctura de perfil perforado; puerta frontal con cerradura, paneles de cierre, placas soportes y tapas, albergando en su interior los mecanismos de mando y protección grafiados en el esquema correspondiente. Acabado con pintura epoxy-poliester. IP 437 . Con todos sus elementos y accesorios para su conexionado. Completamente instalado. Referencia: CUADRO GENERAL . Marca/modelo: ABB, MERLIN GERIN o equivalente . Total de salidas: 60 . Potencia total: 150 kW .

| Código | Ud | Descripción | Rendimiento | Precio | Importe |
|---|---|---|---|---|---|
| BSABP.d | ud | Aparellaje cuadro principal ref. CUADRO GENERAL, potencia 150 kW (material) | 0.5 | 14547.85 | 7273.93 |
| BSABQ.d | ud | Armario y cableado para cuadro principal ref. CUADRO GENERAL , p (material) | 0.5 | 4158.03 | 2079.02 |
| A0121 | h | Oficial 1ª electricista | 21.416 | 16.42 | 351.65 |
| A0131 | h | Ayudante electricista | 21.416 | 15.56 | 333.23 |
|  |  | Total |  |  | 10037.83 |

#### 4.5.3 Batería de condensadores
Importe: 2740.55

| Código | Ud | Descripción | Cantidad | Precio | Importe |
|---|---|---|---|---|---|
| EQAH10.17a | m | Conductor de cobre de 1x70 mm² de sección, designación RZ1 0,6/1 | 24 | 6.77 | 162.48 |

**EQAH10.11c** m Conductor de cobre de 1x35 mm² de sección, designación RZ1 0,6/1
16 m × 3.95 = 63.20
Conductor de cobre de 1x35 mm² de sección, designación RZ1 0,6/1 kV, (UNE 21123-4), libre de halógenos, no propagador del incendio (UNE 20432-3), con baja emisión de gases tóxicos y corrosivos (UNE 21147) y baja opacidad de humos (UNE 21172-1), con parte proporcional de terminales y accesorios. Completamente instalado. Marca/modelo: PIRELLI/AFUMEX FIRS o equivalente .

| Código | Ud | Descripción | Rendimiento | Precio | Importe |
|---|---|---|---|---|---|
| BQAH1.10 | m | Conductor de cobre RZ1 0,6/1 kV de 1x35 mm² de sección. (material) | 1 | 2.56 | 2.56 |
| BQAH2.b | pp | Terminales y accesorios para cable de cobre RDT 0,6/1 kV de 1x35 (material) | 1 | 0.24 | 0.24 |
| A0121 | h | Oficial 1ª electricista | 0.036 | 16.42 | 0.59 |
| A0131 | h | Ayudante electricista | 0.036 | 15.56 | 0.56 |
|  |  | Total |  |  | 3.95 |

**ERAC10.i** m Tubo de PVC rígido blindado DIN 49.020 rosca DIN 40.430, diámetr
8 m × 12.9 = 103.20
Tubo de PVC rígido blindado DIN 49.020 rosca DIN 40.430, diámetro PG 63 con parte proporcional de accesorios y fijaciones. Completamente instalado.

| Código | Ud | Descripción | Rendimiento | Precio | Importe |
|---|---|---|---|---|---|
| BRAC1.i | m | Tubo PVC rígido blindado PG 63 (material) | 1 | 4.76 | 4.76 |
| BRAC2.i | pp | Accesorios y fijaciones para tubo PVC rígido blindado PG 63 (material) | 1 | 1.77 | 1.77 |
| A0121 | h | Oficial 1ª electricista | 0.199 | 16.42 | 3.27 |
| A0131 | h | Ayudante electricista | 0.199 | 15.56 | 3.10 |
|  |  | Total |  |  | 12.9 |

**ESCA10.da** ud Batería automática modular de condensadores con ud. piloto y aux
1 ud × 2411.67 = 2411.67
Batería automática modular de condensadores con unidad piloto y auxiliares que comprenden:
- Escalones trifásicos de condensadores conectados en triángulo.
- Regulador electrónico de potencia reactiva con protección antipenduleo, protección contra falta de tensión, señalización de funcionamiento, mandos manual y automático e indicación cos fi.
- Contactores.
- Resistencias de descarga rápida y lenta.
- Fusibles APR.
- Transformador auxiliar (cuando sea necesario).
- Regletas de bornas, fusibles de maniobra, cableado y accesorios.
- Juego de cables de mando para conexión entre baterías.
Completamente instalada.
Características:
- Tensión: 400 V.
- Frecuencia: 50 Hz.
- Potencia: 60 kVAr.
Marca/modelo: MERLIN GERIN/MINICAP ESTANDAR o equivalente.

| Código | Ud | Descripción | Rendimiento | Precio | Importe |
|---|---|---|---|---|---|
| BSCA1.d | ud | Bateria de condensadores con unidad piloto y auxiliar, tensión 4 (material) | 1 | 2332.65 | 2332.65 |
| A0121 | h | Oficial 1ª electricista | 2.471 | 16.42 | 40.57 |
| A0131 | h | Ayudante electricista | 2.471 | 15.56 | 38.45 |
|  |  | Total |  |  | 2411.67 |

#### 4.5.4 Líneas generales (08/05/2004)
Importe: 7777.5

| Código | Ud | Descripción | Cantidad | Precio | Importe |
|---|---|---|---|---|---|
| EQAH10.17a | m | Conductor de cobre de 1x70 mm² de sección, designación RZ1 0,6/1 | 464 | 6.77 | 3141.28 |
| EQAH10.11c | m | Conductor de cobre de 1x35 mm² de sección, designación RZ1 0,6/1 | 572 | 3.95 | 2259.40 |

**EQAH10.5ac** m Conductor de cobre de 1x16 mm² de sección, designación RZ1 0,6/1 (08/05/2004)
114 m × 2.53 = 288.42
Conductor de cobre de 1x16 mm² de sección, designación RZ1 0,6/1 kV, (UNE 21123-4), libre de halógenos, no propagador del incendio (UNE 20432-3), con baja emisión de gases tóxicos y corrosivos (UNE 21147) y baja opacidad de humos (UNE 21172-1), con parte proporcional de terminales y accesorios. Completamente instalado. Marca/modelo: PIRELLI/AFUMEX FIRS o equivalente .

| Código | Ud | Descripción | Rendimiento | Precio | Importe |
|---|---|---|---|---|---|
| BQAH1.5 | m | Conductor de cobre RDT 0,6/1 kV de 1x16 mm² de sección. (material; 08/05/2004) | 1 | 1.24 | 1.24 |
| BQAH2.5 | pp | Terminales y accesorios para cable de cobre RDT 0,6/1 kV de 1x16 (material; 08/05/2004) | 1 | 0.14 | 0.14 |
| A0121 | h | Oficial 1ª electricista | 0.036 | 16.42 | 0.59 |
| A0131 | h | Ayudante electricista | 0.036 | 15.56 | 0.56 |
|  |  | Total |  |  | 2.53 |

**ERAC21.a** m Tubo PVC rígido abocardado para conducciones eléctricas superfic
230 m × 9.08 = 2088.40
Tubo de PVC rígido abocardado para conducciones eléctricas en superficie, grado de protección 7, diámetro nominal 63 mm con parte proporcional de accesorios y soportaciones. Completamente instalado.

| Código | Ud | Descripción | Rendimiento | Precio | Importe |
|---|---|---|---|---|---|
| BRAC5.b | m | Tubo de PVC rígido diámetro 63 mm para conducciones eléctricas e (material) | 1 | 1.41 | 1.41 |
| BRAC6.b | pp | Accesorios para tubo de PVC rígido, 63 mm, para conducciones elé (material) | 1 | 2.2 | 2.20 |
| A0121 | h | Oficial 1ª electricista | 0.171 | 16.42 | 2.81 |
| A0131 | h | Ayudante electricista | 0.171 | 15.56 | 2.66 |
|  |  | Total |  |  | 9.08 |

#### 4.5.5 Cuadros secundarios
Importe: 8147.82

**ESBB05.g** ud Cuadro de distribución secundario, IP.437, Ref: CUADRO SERVICIOS
1 ud × 4601.24 = 4601.24
Cuadro de distribución secundario, formado por armario/s metálico/s combinables con paneles de chapa tratada de 15/10 sobre estuctura de perfil perforado; puerta frontal con cerradura, paneles de cierre, placas soportes y tapas, albergando en su interior los mecanismos de mando y protección grafiados en el esquema correspondiente. Acabado con pintura epoxy-poliester. IP 437 . Con todos sus elementos y accesorios para su conexionado. Completamente instalado. Referencia: CUADRO SERVICIOS EXTERIORES . Marca/modelo: ABB, MERLIN GERIN o equivalente . Total de salidas: 12 . Potencia total: 51,5 kW.

| Código | Ud | Descripción | Rendimiento | Precio | Importe |
|---|---|---|---|---|---|
| BSB64.g | ud | Aparellaje cuadro secundario ref. CUADRO SERVICIOS EXTERIORES, p (material) | 0.5 | 5547.74 | 2773.87 |
| BSB61.g | ud | Armario y cableado para cuadro secundario ref. CUADRO SERVICIOS (material) | 0.5 | 2696.03 | 1348.02 |
| A0121 | h | Oficial 1ª electricista | 14.989 | 16.42 | 246.12 |
| A0131 | h | Ayudante electricista | 14.989 | 15.56 | 233.23 |
|  |  | Total |  |  | 4601.24 |

**ESBB05.h** ud Cuadro de distribución secundario, IP.437, Ref: CUADRO BAR. Tota
1 ud × 3546.58 = 3546.58
Cuadro de distribución secundario, formado por armario/s metálico/s combinables con paneles de chapa tratada de 15/10 sobre estuctura de perfil perforado; puerta frontal con cerradura, paneles de cierre, placas soportes y tapas, albergando en su interior los mecanismos de mando y protección grafiados en el esquema correspondiente. Acabado con pintura epoxy-poliester. IP 437 . Con todos sus elementos y accesorios para su conexionado. Completamente instalado. Referencia: CUADRO BAR . Marca/modelo: ABB, MERLIN GERIN o equivalente . Total de salidas: 13 . Potencia total: 29,2 kW.

| Código | Ud | Descripción | Rendimiento | Precio | Importe |
|---|---|---|---|---|---|
| BSB64.h | ud | Aparellaje cuadro secundario ref. CUADRO BAR, potencia 29,2 kW , (material) | 0.8 | 3061.58 | 2449.26 |
| BSB61.h | ud | Armario y cableado para cuadro secundario ref. CUADRO BAR , pote (material) | 0.8 | 1115 | 892.00 |
| A0121 | h | Oficial 1ª electricista | 6.42 | 16.42 | 105.42 |
| A0131 | h | Ayudante electricista | 6.42 | 15.56 | 99.90 |
|  |  | Total |  |  | 3546.58 |

#### 4.5.6 Cableado y conexionado
Importe: 5954.45

**EREL55** ud Punto de luz emergencia con cond. Cu 07Z1-K, tubo PVC, cond. Cu
36 ud × 40.63 = 1462.68
Punto de luz alumbrado de emergencia, incluyendo cables y canalización a luminaria y parte proporcional de línea desde cuadro de zona y de línea de control desde telemando.Características:Derivación a punto de luz: Cable de cobre 07Z1-K , tubo PVC rígido clase M1 (UNE 23-727-90), protección superficial fija y dimensionado según ITC-BT-21. Cajas aislantes IP.55 con tapa atornillada y entradas elásticas / roscadas.Línea desde cuadro: Cable de cobre RZ1-K 0,6/1 kV, tubo PVC rígido clase M1 (UNE 23-727-90), protección superficial fija y dimensionado según ITC-BT-21. Configuración del cable y sección de los conductores según esquema unifilar del proyecto. Completamente instalado.

| Código | Ud | Descripción | Rendimiento | Precio | Importe |
|---|---|---|---|---|---|
| BREL55 | ud | Material p. luz emergencia con cond. Cu 07Z1-K, tubo PVC, cond. (material) | 1 | 25.57 | 25.57 |
| A0121 | h | Oficial 1ª electricista | 0.471 | 16.42 | 7.73 |
| A0131 | h | Ayudante electricista | 0.471 | 15.56 | 7.33 |
|  |  | Total |  |  | 40.63 |

**ERFL55** ud Alim. punto fuerza con cond. Cu 07Z1-K, tubo PVC, cond. Cu RZ1 0
40 ud × 40.76 = 1630.40
Alimentación a toma de corriente simple/múltiple incluyendo cables y canalización a mecanismo y parte proporcional de línea desde cuadro de zona. Características:Derivación a mecanismo: Cable de cobre 07Z1-K , tubo PVC rígido clase M1 (UNE 23-727-90), protección superficial fija y dimensionado según ITC-BT-21. Cajas aislantes IP.55 con tapa atornillada y entradas elásticas / roscadas.Línea desde cuadro: Cable de cobre RZ1-K 0,6/1 kV, tubo PVC rígido clase M1 (UNE 23-727-90), protección superficial fija y dimensionado según ITC-BT-21. Configuración del cable y sección de los conductores según esquema unifilar del proyecto. Completamente instalado.

| Código | Ud | Descripción | Rendimiento | Precio | Importe |
|---|---|---|---|---|---|
| BRFL55 | ud | Material punto de fuerza con cond. Cu 07Z1-K, tubo PVC, cond. Cu (material) | 1 | 25.7 | 25.70 |
| A0121 | h | Oficial 1ª electricista | 0.471 | 16.42 | 7.73 |
| A0131 | h | Ayudante electricista | 0.471 | 15.56 | 7.33 |
|  |  | Total |  |  | 40.76 |

**ENNA3** ud Alim. eléctrica a secador de manos , con conductor manguera de c
13 ud × 73.98 = 961.74
Alimentación eléctrica a secador de manos , incluyendo conductor manguera de cobre s/UNE-RDT/RZ1 0,6/1 kV bajo tubo de PVC rígido blindado de protección 7 o 9, desde caja derivación aislante IP.55 con tapa atornillada y entrada elásticas o racords roscados, prensaestopas y parte proporcional de línea desde cuadro de zona con conductores, tubo de PVC rígido y cajas según descripción anterior y/o canal ranurado de PVC rígido IP 2x9 con tapa registrable. Sección circuito: monof. 2,5 mm² . Completamente instalado.

| Código | Ud | Descripción | Rendimiento | Precio | Importe |
|---|---|---|---|---|---|
| PENNA7 | ud | Alim. eléctrica a secador de manos con conductor manguera de cob (material) | 1 | 42 | 42.00 |
| A0121 | h | Oficial 1ª electricista | 1 | 16.42 | 16.42 |
| A0131 | h | Ayudante electricista | 1 | 15.56 | 15.56 |
|  |  | Total |  |  | 73.98 |

**ENN4** ud Alimentación eléctrica a frigorífico, incluyendo conductor mangu
1 ud × 73.86 = 73.86
Alimentación eléctrica a frigorífico, incluyendo conductor manguera de cobre s/UNE-RDT/RZ1 0,6/1 kV bajo tubo de PVC flexible/rígido de protección 7 o 9, desde caja derivación aislante IP.55 con tapa atornillada y entrada elásticas o racords roscados, prensaestopas y parte proporcional de línea desde cuadro de zona con conductores, tubo de PVC rígido y cajas según descripción anterior y/o canal de PVC rígido IP 2x9 con tapa registrable. Sección circuito: monof. 2,5 mm². Completamente instalado.

| Código | Ud | Descripción | Rendimiento | Precio | Importe |
|---|---|---|---|---|---|
| PNNA5 | ud | Alim. a frigorífico, cond. manguera de cobre s/UNE-RDT/RZ1 0,6/1 (material) | 1 | 41.88 | 41.88 |
| A0121 | h | Oficial 1ª electricista | 1 | 16.42 | 16.42 |
| A0131 | h | Ayudante electricista | 1 | 15.56 | 15.56 |
|  |  | Total |  |  | 73.86 |

**ENNA12** ud Alimentación eléctrica a máquina de hielo, incluyendo conductor
1 ud × 73.86 = 73.86
Alimentación eléctrica a máquina de hielo, incluyendo conductor manguera de cobre s/UNE-RDT/RZ1 0,6/1 kV bajo tubo de PVC flexible/rígido de protección 7 o 9, desde caja derivación aislante IP.55 con tapa atornillada y entrada elásticas o racords roscados, prensaestopas y parte proporcional de línea desde cuadro de zona con conductores, tubo de PVC rígido y cajas según descripción anterior y/o canal de PVC rígido IP 2x9 con tapa registrable. Sección circuito: monof. 2,5 mm². Completamente instalado.

| Código | Ud | Descripción | Rendimiento | Precio | Importe |
|---|---|---|---|---|---|
| PSNNA9 | ud | Alim. a máquina de hielo, cond. manguera de cobre s/UNE-RDT/RZ1 (material) | 1 | 41.88 | 41.88 |
| A0121 | h | Oficial 1ª electricista | 1 | 16.42 | 16.42 |
| A0131 | h | Ayudante electricista | 1 | 15.56 | 15.56 |
|  |  | Total |  |  | 73.86 |

**ENNA45** ud Alimentación eléctrica a campana extractora, incluyendo conducto
1 ud × 73.86 = 73.86
Alimentación eléctrica a campana extractora, incluyendo conductor manguera de cobre s/UNE-RDT/RZ1 0,6/1 kV bajo tubo de PVC flexible/rígido de protección 7 o 9, desde caja derivación aislante IP.55 con tapa atornillada y entrada elásticas o racords roscados, prensaestopas y parte proporcional de línea desde cuadro de zona con conductores, tubo de PVC rígido y cajas según descripción anterior y/o canal de PVC rígido IP 2x9 con tapa registrable. Sección circuito: monof. 2,5 mm². Completamente instalado.

| Código | Ud | Descripción | Rendimiento | Precio | Importe |
|---|---|---|---|---|---|
| PNNA45 | ud | Alim. a campana extractora, cond. manguera de cobre s/UNE-RDT/RZ (material) | 1 | 41.88 | 41.88 |
| A0121 | h | Oficial 1ª electricista | 1 | 16.42 | 16.42 |
| A0131 | h | Ayudante electricista | 1 | 15.56 | 15.56 |
|  |  | Total |  |  | 73.86 |

**ENNA40** ud Alimentación eléctrica a bomba de recirculación, incluyendo cond
1 ud × 73.86 = 73.86
Alimentación eléctrica a bomba de recirculación, incluyendo conductor manguera de cobre s/UNE-RDT/RZ1 0,6/1 kV bajo tubo de PVC flexible/rígido de protección 7 o 9, desde caja derivación aislante IP.55 con tapa atornillada y entrada elásticas o racords roscados, prensaestopas y parte proporcional de línea desde cuadro de zona con conductores, tubo de PVC rígido y cajas según descripción anterior y/o canal de PVC rígido IP 2x9 con tapa registrable. Sección circuito: monof. 2,5 mm². Completamente instalado.

| Código | Ud | Descripción | Rendimiento | Precio | Importe |
|---|---|---|---|---|---|
| PNNA40 | ud | Alim. a bomba de recirculación, cond. manguera de cobre s/UNE-RD (material) | 1 | 41.88 | 41.88 |
| A0121 | h | Oficial 1ª electricista | 1 | 16.42 | 16.42 |
| A0131 | h | Ayudante electricista | 1 | 15.56 | 15.56 |
|  |  | Total |  |  | 73.86 |

**ENNA41** ud Alimentación eléctrica a protección catódica, incluyendo conduct
1 ud × 73.86 = 73.86
Alimentación eléctrica a protección catódica, incluyendo conductor manguera de cobre s/UNE-RDT/RZ1 0,6/1 kV bajo tubo de PVC flexible/rígido de protección 7 o 9, desde caja derivación aislante IP.55 con tapa atornillada y entrada elásticas o racords roscados, prensaestopas y parte proporcional de línea desde cuadro de zona con conductores, tubo de PVC rígido y cajas según descripción anterior y/o canal de PVC rígido IP 2x9 con tapa registrable. Sección circuito: monof. 2,5 mm². Completamente instalado.

| Código | Ud | Descripción | Rendimiento | Precio | Importe |
|---|---|---|---|---|---|
| PNNA41 | ud | Alim. a protección catódica, cond. manguera de cobre s/UNE-RDT/R (material) | 1 | 41.88 | 41.88 |
| A0121 | h | Oficial 1ª electricista | 1 | 16.42 | 16.42 |
| A0131 | h | Ayudante electricista | 1 | 15.56 | 15.56 |
|  |  | Total |  |  | 73.86 |

**ENNA42** ud Alimentación eléctrica a extractor, incluyendo conductor manguer
5 ud × 73.95 = 369.75
Alimentación eléctrica a extractor, incluyendo conductor manguera de cobre s/UNE-RDT/RZ1 0,6/1 kV bajo tubo de PVC flexible/rígido de protección 7 o 9, desde caja derivación aislante IP.55 con tapa atornillada y entrada elásticas o racords roscados, prensaestopas y parte proporcional de línea desde cuadro de zona con conductores, tubo de PVC rígido y cajas según descripción anterior y/o canal de PVC rígido IP 2x9 con tapa registrable. Sección circuito: monof. 2,5 mm². Completamente instalado.

| Código | Ud | Descripción | Rendimiento | Precio | Importe |
|---|---|---|---|---|---|
| PNNA42 | ud | Alim. a extractor, cond. manguera de cobre s/UNE-RDT/RZ1 0,6/1 k (material) | 1 | 41.97 | 41.97 |
| A0121 | h | Oficial 1ª electricista | 1 | 16.42 | 16.42 |
| A0131 | h | Ayudante electricista | 1 | 15.56 | 15.56 |
|  |  | Total |  |  | 73.95 |

**ENNA43** ud Alimentación eléctrica a ventilador, incluyendo conductor mangue
5 ud × 73.95 = 369.75
Alimentación eléctrica a ventilador, incluyendo conductor manguera de cobre s/UNE-RDT/RZ1 0,6/1 kV bajo tubo de PVC flexible/rígido de protección 7 o 9, desde caja derivación aislante IP.55 con tapa atornillada y entrada elásticas o racords roscados, prensaestopas y parte proporcional de línea desde cuadro de zona con conductores, tubo de PVC rígido y cajas según descripción anterior y/o canal de PVC rígido IP 2x9 con tapa registrable. Sección circuito: monof. 2,5 mm². Completamente instalado.

| Código | Ud | Descripción | Rendimiento | Precio | Importe |
|---|---|---|---|---|---|
| PNNA43 | ud | Alim. a ventilador, cond. manguera de cobre s/UNE-RDT/RZ1 0,6/1 (material) | 1 | 41.97 | 41.97 |
| A0121 | h | Oficial 1ª electricista | 1 | 16.42 | 16.42 |
| A0131 | h | Ayudante electricista | 1 | 15.56 | 15.56 |
|  |  | Total |  |  | 73.95 |

**ENNA44** ud Alimentación eléctrica a radiador, incluyendo conductor manguera
3 ud × 73.95 = 221.85
Alimentación eléctrica a radiador, incluyendo conductor manguera de cobre s/UNE-RDT/RZ1 0,6/1 kV bajo tubo de PVC flexible/rígido de protección 7 o 9, desde caja derivación aislante IP.55 con tapa atornillada y entrada elásticas o racords roscados, prensaestopas y parte proporcional de línea desde cuadro de zona con conductores, tubo de PVC rígido y cajas según descripción anterior y/o canal de PVC rígido IP 2x9 con tapa registrable. Sección circuito: monof. 2,5 mm². Completamente instalado.

| Código | Ud | Descripción | Rendimiento | Precio | Importe |
|---|---|---|---|---|---|
| PNNA44 | ud | Alim. a radiador, cond. manguera de cobre s/UNE-RDT/RZ1 0,6/1 kV (material) | 1 | 41.97 | 41.97 |
| A0121 | h | Oficial 1ª electricista | 1 | 16.42 | 16.42 |
| A0131 | h | Ayudante electricista | 1 | 15.56 | 15.56 |
|  |  | Total |  |  | 73.95 |

**ENNA18** ud Alimentación eléctrica a batería, incluyendo conductor manguera
5 ud × 76.35 = 381.75
Alimentación eléctrica a batería , incluyendo conductor manguera de cobre s/UNE-RDT/RZ1 0,6/1 kV bajo tubo de PVC rígido de protección 7 o 9, desde caja derivación aislante IP.55 con tapa atornillada y entrada elásticas o racords roscados, prensaestopas y parte proporcional de línea desde cuadro de zona con conductores, tubo de PVC rígido y cajas según descripción anterior y/o canal ranurado de PVC rígido IP 2x9 con tapa registrable. Sección circuito: trif. 2,5 mm² . Completamente instalado.

| Código | Ud | Descripción | Rendimiento | Precio | Importe |
|---|---|---|---|---|---|
| PENNA16 | ud | Alim. eléctrica a batería con conductor manguera de cobre s/UNE- (material) | 1 | 44.15 | 44.15 |
| A0121 | h | Oficial 1ª electricista | 1.007 | 16.42 | 16.53 |
| A0131 | h | Ayudante electricista | 1.007 | 15.56 | 15.67 |
|  |  | Total |  |  | 76.35 |

**ENN6** ud Alimentación eléctrica a máquina de café, incluyendo conductor m
1 ud × 84.42 = 84.42
Alimentación eléctrica a máquina de café, incluyendo conductor manguera de cobre s/UNE-RDT/RZ1 0,6/1 kV bajo tubo de PVC flexible/rígido de protección 7 o 9, desde caja derivación aislante IP.55 con tapa atornillada y entrada elásticas o racords roscados, prensaestopas y parte proporcional de línea desde cuadro de zona con conductores, tubo de PVC rígido y cajas según descripción anterior y/o canal de PVC rígido IP 2x9 con tapa registrable. Sección circuito: trif. 4 mm². Completamente instalado.

| Código | Ud | Descripción | Rendimiento | Precio | Importe |
|---|---|---|---|---|---|
| PNNA7 | ud | Alim. a máquina de café, cond. manguera de cobre s/UNE-RDT/RZ1 0 (material) | 1 | 52.44 | 52.44 |
| A0121 | h | Oficial 1ª electricista | 1 | 16.42 | 16.42 |
| A0131 | h | Ayudante electricista | 1 | 15.56 | 15.56 |
|  |  | Total |  |  | 84.42 |

**ENN7** ud Alimentación eléctrica a lavavajillas, incluyendo conductor mang
1 ud × 102.81 = 102.81
Alimentación eléctrica a lavavajillas, incluyendo conductor manguera de cobre s/UNE-RDT/RZ1 0,6/1 kV bajo tubo de PVC flexible/rígido de protección 7 o 9, desde caja derivación aislante IP.55 con tapa atornillada y entrada elásticas o racords roscados, prensaestopas y parte proporcional de línea desde cuadro de zona con conductores, tubo de PVC rígido y cajas según descripción anterior y/o canal de PVC rígido IP 2x9 con tapa registrable. Sección circuito: trif. 6 mm². Completamente instalado.

| Código | Ud | Descripción | Rendimiento | Precio | Importe |
|---|---|---|---|---|---|
| PNNA8 | ud | Alim. a lavavajillas, cond. manguera de cobre s/UNE-RDT/RZ1 0,6/ (material) | 1 | 70.83 | 70.83 |
| A0121 | h | Oficial 1ª electricista | 1 | 16.42 | 16.42 |
| A0131 | h | Ayudante electricista | 1 | 15.56 | 15.56 |
|  |  | Total |  |  | 102.81 |

#### 4.5.7 Mecanismos
Importe: 7631.73

**ERDL55** ud Punto luz con cond. Cu 07Z1-K , tubo PVC, cond. Cu RZ1 0,6/1kV.
159 ud × 38.82 = 6172.38
Punto de luz (simple, conmutado, de cruce, desde cuadro directo o con pulsador) incluyendo cables y canalización a luminaria y mecanismo de accionamiento y parte proporcional de línea desde cuadro de zona.Características:Derivación a punto de luz y mecanismo: cable de cobre 07Z1-K , tubo PVC rígido clase M1 (UNE 23-727-90), protección superficial fija y dimensionado según ITC-BT-21.Cajas aislantes IP.55 con tapa atornillada y entradas elásticas / roscadas.Línea desde cuadro: cable de cobre RZ1-K 0,6/1 kV, tubo PVC rígido clase M1 (UNE 23-727-90), protección superficial fija y dimensionado según ITC-BT-21. Configuración del cable y sección de los conductores según esquema unifilar del proyecto. Completamente instalado.

| Código | Ud | Descripción | Rendimiento | Precio | Importe |
|---|---|---|---|---|---|
| BRDL55 | ud | Material p. luz con cond. Cu 07Z1-K , tubo PVC, cond. Cu RZ1 0,6 (material) | 1 | 23.76 | 23.76 |
| A0121 | h | Oficial 1ª electricista | 0.471 | 16.42 | 7.73 |
| A0131 | h | Ayudante electricista | 0.471 | 15.56 | 7.33 |
|  |  | Total |  |  | 38.82 |

**ETAA14.ca** ud Interruptor con piloto luminoso 10 A 250 V, empotrable con tecla
9 ud × 21.43 = 192.87
Interruptor con piloto luminoso 10 A 250 V, empotrable con tecla, marco embellecedor y caja, completamente instalado. Marca/modelo: LEGRAND/MOSAIC o equivalente.

| Código | Ud | Descripción | Rendimiento | Precio | Importe |
|---|---|---|---|---|---|
| BTAAA.c | ud | Mecanismo Interruptor con piloto luminoso 10 A 250 V empotrable. (material) | 1 | 7.22 | 7.22 |
| BTAAG.c | ud | Tecla, marco embellecedor y caja para Interruptor con piloto lum (material) | 1 | 10.34 | 10.34 |
| A0121 | h | Oficial 1ª electricista | 0.121 | 16.42 | 1.99 |
| A0131 | h | Ayudante electricista | 0.121 | 15.56 | 1.88 |
|  |  | Total |  |  | 21.43 |

**ETAA14.aa** ud Conmutador con piloto luminoso 10 A 250 V, empotrable con tecla,
2 ud × 22.9 = 45.80
Conmutador con piloto luminoso 10 A 250 V, empotrable con tecla, marco embellecedor y caja, completamente instalado. Marca/modelo: LEGRAND/MOSAIC o equivalente.

| Código | Ud | Descripción | Rendimiento | Precio | Importe |
|---|---|---|---|---|---|
| BTAAA.a | ud | Mecanismo Conmutador con piloto luminoso 10 A 250 V empotrable. (material) | 1 | 8.06 | 8.06 |
| BTAAG.a | ud | Tecla, marco embellecedor y caja para Conmutador con piloto lumi (material) | 1 | 10.34 | 10.34 |
| A0121 | h | Oficial 1ª electricista | 0.141 | 16.42 | 2.32 |
| A0131 | h | Ayudante electricista | 0.14 | 15.56 | 2.18 |
|  |  | Total |  |  | 22.9 |

**ETBA34.ca** ud Interruptor con piloto luminoso 10/16 A 250 V, de superficie est
4 ud × 11.76 = 47.04
Interruptor con piloto luminoso 10/16 A 250 V, de superficie estanco con tecla, caja con marco embellecedor, accesorios y fijaciones. Completamente instalado. Marca/modelo: LEGRAND/PLEXO 55 o equivalente.

| Código | Ud | Descripción | Rendimiento | Precio | Importe |
|---|---|---|---|---|---|
| BTBA7.c | ud | Mecanismo Interruptor con piloto luminoso 10/16 A 250 V, superfi (material) | 1 | 6.97 | 6.97 |
| BTBA8.c | ud | Accesorios para Interruptor con piloto luminoso 10/16 A 250 V su (material) | 1 | 0.28 | 0.28 |
| A0121 | h | Oficial 1ª electricista | 0.141 | 16.42 | 2.32 |
| A0131 | h | Ayudante electricista | 0.141 | 15.56 | 2.19 |
|  |  | Total |  |  | 11.76 |

**ETAB10.cca** ud Toma de corriente simple 2P+T lateral 16 A 250 V tipo schuko, em
20 ud × 10.22 = 204.40
Toma de corriente simple 2P+T lateral 16 A 250 V tipo schuko, empotrable con marco embellecedor y caja. Completamente instalada. Marca/modelo: LEGRAND/MOSAIC 741 31 o equivalente.

| Código | Ud | Descripción | Rendimiento | Precio | Importe |
|---|---|---|---|---|---|
| BTAB7.dc | ud | Mecanismo toma de corriente simple 2P+T, 16 A 250 V tipo schuko (material) | 1 | 3.42 | 3.42 |
| BTAB3.dc | ud | Marco embellecedor y caja para mecanismo empotrable simple 2P+T, (material) | 1 | 2.93 | 2.93 |
| A0121 | h | Oficial 1ª electricista | 0.121 | 16.42 | 1.99 |
| A0131 | h | Ayudante electricista | 0.121 | 15.56 | 1.88 |
|  |  | Total |  |  | 10.22 |

**ETAB10.cea** ud Toma de corriente simple 2P+T lateral 25 A 250 V tipo schuko, em
1 ud × 14.3 = 14.30
Toma de corriente simple 2P+T lateral 25 A 250 V tipo schuko, empotrable con marco embellecedor y caja. Completamente instalada. Marca/modelo: LEGRAND/MOSAIC 554 23 o equivalente.

| Código | Ud | Descripción | Rendimiento | Precio | Importe |
|---|---|---|---|---|---|
| BTAB7.de | ud | Mecanismo toma de corriente simple 2P+T, 25 A 250 V tipo schuko (material) | 1 | 7.67 | 7.67 |
| BTAB3.de | ud | Marco embellecedor y caja para mecanismo empotrable simple 2P+T, (material) | 1 | 2.93 | 2.93 |
| A0121 | h | Oficial 1ª electricista | 0.116 | 16.42 | 1.90 |
| A0131 | h | Ayudante electricista | 0.116 | 15.56 | 1.80 |
|  |  | Total |  |  | 14.3 |

**ETAB10.bca** ud Toma de corriente doble 2P+T lateral 16 A 250 V tipo schuko, emp
8 ud × 17.32 = 138.56
Toma de corriente doble 2P+T lateral 16 A 250 V tipo schuko, empotrable con marco embellecedor y caja. Completamente instalada. Marca/modelo: LEGRAND/MOSAIC 741 31 o equivalente.

| Código | Ud | Descripción | Rendimiento | Precio | Importe |
|---|---|---|---|---|---|
| BTAB7.cc | ud | Mecanismo toma de corriente doble 2P+T, 16 A 250 V tipo schuko e (material) | 1 | 6.85 | 6.85 |
| BTAB3.cc | ud | Marco embellecedor y caja para mecanismo empotrable doble 2P+T, (material) | 1 | 5.93 | 5.93 |
| A0121 | h | Oficial 1ª electricista | 0.142 | 16.42 | 2.33 |
| A0131 | h | Ayudante electricista | 0.142 | 15.56 | 2.21 |
|  |  | Total |  |  | 17.32 |

**ETBB34.aa** ud Toma de corriente 2P+T 16 A 250 V, industrial, de superficie, es
31 ud × 18.28 = 566.68
Toma de corriente 2P+T 16 A 250 V, tipo industrial, de superficie, estanca, con tapa abatible, marco embellecedor y caja, accesorios y fijaciones. Completamente instalada. Marca/modelo: LEGRAND/PLEXO 55 - 916 41 o equivalente.

| Código | Ud | Descripción | Rendimiento | Precio | Importe |
|---|---|---|---|---|---|
| BTBB2.a | ud | Mecanismo toma de corriente 2P+T 16 A 250 V, industrial, estanco (material) | 1 | 7.38 | 7.38 |
| BTBB3.a | ud | Marco y caja, para toma de corriente 2P+T 16 A 250 V, industrial (material) | 1 | 6.36 | 6.36 |
| A0121 | h | Oficial 1ª electricista | 0.142 | 16.42 | 2.33 |
| A0131 | h | Ayudante electricista | 0.142 | 15.56 | 2.21 |
|  |  | Total |  |  | 18.28 |

**ETAA61.ca** ud Cofret de material aislante empotrable para 8 encendidos, con in
2 ud × 124.85 = 249.70
Cuadro de material aislante empotrable para 8 encendidos, incluyendo caja de empotrar, de material termoplástico, soporte, placa e interruptores con piloto luminoso 10 A 250 V. Completamente instalado. Marca/modelo: LEGRAND/MOSAIC o equivalente.

| Código | Ud | Descripción | Rendimiento | Precio | Importe |
|---|---|---|---|---|---|
| BTAA7.c | ud | Cofret de material aislante empotrable para 8 encendidos. (material) | 1 | 101.87 | 101.87 |
| A0121 | h | Oficial 1ª electricista | 0.719 | 16.42 | 11.81 |
| A0131 | h | Ayudante electricista | 0.718 | 15.56 | 11.17 |
|  |  | Total |  |  | 124.85 |

#### 4.5.8 Luminarias
Importe: 16410.1

**EUBG21.caa** ud Lum. pantalla estanca ados./susp. difusor de policarbonato, equi
116 ud × 67.7 = 7853.20
Luminaria tipo pantalla estanca de ejecución adosada o suspendida con cuerpo de poliéster reforzado con fibra de vidrio , reflector de acero prelacado y difusor de policarbonato, incluso accesorios y equipo/s electrónicos de alta frecuencia y tubo/s TL-D de 1x36 W (Temperatura de color según arquitectura), tipo de protección IP.66. Completamente instalada. Marca/modelo: PHILIPS/PACIFIC TCW216 o equivalente.

| Código | Ud | Descripción | Rendimiento | Precio | Importe |
|---|---|---|---|---|---|
| BUBGD.caa | ud | Pantalla estanca ados./susp. difusor policarbonato y equipo elec (material) | 1 | 56.02 | 56.02 |
| BUAA1.c | ud | Tubo/s TL-D de 1x36 W. (material) | 1 | 3.5 | 3.50 |
| A0121 | h | Oficial 1ª electricista | 0.256 | 16.42 | 4.20 |
| A0131 | h | Ayudante electricista | 0.256 | 15.56 | 3.98 |
|  |  | Total |  |  | 67.7 |

**EUBG21.faa** ud Lum. pantalla estanca ados./susp. difusor de policarbonato, equi
11 ud × 81.98 = 901.78
Luminaria tipo pantalla estanca de ejecución adosada o suspendida con cuerpo de poliester reforzado con fibra de vidrio , reflector de acero prelacado y difusor de policarbonato, incluso accesorios y equipo/s electrónicos de alta frecuencia y tubo/s TL-D de 2x36 W sin emisión de ruidos (Temperatura de color según arquitectura), tipo de protección IP.66. Completamente instalada. Marca/modelo: PHILIPS/PACIFIC TCW 216 o equivalente.

| Código | Ud | Descripción | Rendimiento | Precio | Importe |
|---|---|---|---|---|---|
| BUBGD.faa | ud | Pantalla estanca ados./susp. difusor policarbonato y equipo elec (material) | 1 | 66.81 | 66.81 |
| BUAA1.f | ud | Tubo/s TL-D de 2x36 W. (material) | 1 | 6.99 | 6.99 |
| A0121 | h | Oficial 1ª electricista | 0.256 | 16.42 | 4.20 |
| A0131 | h | Ayudante electricista | 0.256 | 15.56 | 3.98 |
|  |  | Total |  |  | 81.98 |

**EUBC24.caa** ud Lum. pantalla ados. en acero blanco y difusor prismático, y equi
20 ud × 146.3 = 2926.00
Luminaria tipo pantalla adosable con cuerpo en chapa de acero en blanco y difusor prismático, incluso accesorios y equipo/s electrónico/s de alta frecuencia y tubo/s TL-D de 1x36 W. (Temperatura de color según arquitectura). Completamente instalada. Marca/modelo: PHILIPS/TCS 097 o equivalente.

| Código | Ud | Descripción | Rendimiento | Precio | Importe |
|---|---|---|---|---|---|
| BUBCK.caa | ud | Pantalla adosable con difusor prismático y equipo/s elec. 230 V (material) | 1 | 134.62 | 134.62 |
| BUAA1.c | ud | Tubo/s TL-D de 1x36 W. | 1 | 3.5 | 3.50 |
| A0121 | h | Oficial 1ª electricista | 0.256 | 16.42 | 4.20 |
| A0131 | h | Ayudante electricista | 0.256 | 15.56 | 3.98 |
|  |  | Total |  |  | 146.3 |

**EUIB20.gaa** ud Luminaria aplique, IP.65 con difusor opal, cuerpo en material te
8 ud × 94.5 = 756.00
Luminaria tipo aplique, protección IP.65 con reflector opal de policarbonato, cuerpo de material termoplástico reforzado con fibra de vidrio, incluso accesorios y equipo/s 230 V AF y lámpara PL-C de 2x18 W (Temperatura de color según arquitectura). Completamente instalada. Marca/modelo: PHILIPS/GONDOLA FWG200 o equivalente.

| Código | Ud | Descripción | Rendimiento | Precio | Importe |
|---|---|---|---|---|---|
| BUIBC.gaa | ud | Aplique y equipo/s 230 V AF para lámpara/s PL-C de 2x18 W. Marca (material) | 1 | 74.71 | 74.71 |
| BUAB2.g | ud | Lámpara/s PL-C de 2x18 W. (material) | 1 | 13.65 | 13.65 |
| A0121 | h | Oficial 1ª electricista | 0.192 | 16.42 | 3.15 |
| A0131 | h | Ayudante electricista | 0.192 | 15.56 | 2.99 |
|  |  | Total |  |  | 94.5 |

**EUBC21.faa** ud Lum. pantalla ados. en acero blanco y difusor aluminio mate y eq
4 ud × 180.24 = 720.96
Luminaria tipo pantalla adosable con cuerpo en chapa de acero en blanco y difusor parabólico de aluminio mate, incluso accesorios equipo/s electrónico/s de alta frecuencia y tubo/s TL-D de 2x36 W. (Temperatura de color según arquitectura). Completamente instalada. Marca/modelo: PHILIPS/FINESS TCS 198 o equivalente.

| Código | Ud | Descripción | Rendimiento | Precio | Importe |
|---|---|---|---|---|---|
| BUBCH.faa | ud | Pantalla adosable con difusor aluminio mate y equipo/s elec. 230 (material) | 1 | 165.07 | 165.07 |
| BUAA1.f | ud | Tubo/s TL-D de 2x36 W. | 1 | 6.99 | 6.99 |
| A0121 | h | Oficial 1ª electricista | 0.256 | 16.42 | 4.20 |
| A0131 | h | Ayudante electricista | 0.256 | 15.56 | 3.98 |
|  |  | Total |  |  | 180.24 |

**EUMC10.ca** ud Ap. autónomo adosado de emergencia y señalización fluorescente,
2 ud × 82.28 = 164.56
Aparato autonomo adosado para iluminacion de emergencia y señalización fluorescente, 220 V, 8 W, 125 lm, autonomía 1 h, con difusor, rótulo adhesivo de señalización y dispositivo de desconexión y reactivación mediante telemando. Completamente instalado. Marca/modelo: DAISALUX/NOVA C3 o equivalente.

| Código | Ud | Descripción | Rendimiento | Precio | Importe |
|---|---|---|---|---|---|
| BUMCA.ba | ud | Aparato autónomo emergencia y señalización fluorescente adosado (material) | 1 | 76.2 | 76.20 |
| A0121 | h | Oficial 1ª electricista | 0.19 | 16.42 | 3.12 |
| A0131 | h | Ayudante electricista | 0.19 | 15.56 | 2.96 |
|  |  | Total |  |  | 82.28 |

**EUMC10.da** ud Ap. autónomo adosado de emergencia y señalización fluorescente,
8 ud × 90.59 = 724.72
Aparato autonomo adosado para iluminacion de emergencia y señalización fluorescente, 220 V, 8 W, 220 lm, autonomía 1 h, con difusor, rótulo adhesivo de señalización y dispositivo de desconexión y reactivación mediante telemando. Completamente instalado. Marca/modelo: DAISALUX/NOVA C6 o equivalente.

| Código | Ud | Descripción | Rendimiento | Precio | Importe |
|---|---|---|---|---|---|
| BUMCA.ca | ud | Aparato autónomo emergencia y señalización fluorescente adosado (material) | 1 | 84.45 | 84.45 |
| A0121 | h | Oficial 1ª electricista | 0.192 | 16.42 | 3.15 |
| A0131 | h | Ayudante electricista | 0.192 | 15.56 | 2.99 |
|  |  | Total |  |  | 90.59 |

**EUMI10.aa** ud Ap. autónomo estanco IP.65 de emergencia y señalización, fluores
26 ud × 90.88 = 2362.88
Aparato autónomo estanco tipo protección IP.65 para iluminación de emergencia y señalización fluorescente, 230 V, 18 W, 211 lm, autonomía 1 h, con difusor y rótulo adhesivo de señalización y dispositivo de desconexión y reactivación mediante telemando. Completamente instalado. Marca/modelo: DAISALUX/ESTANCA-20 C7 o equivalente.

| Código | Ud | Descripción | Rendimiento | Precio | Importe |
|---|---|---|---|---|---|
| BUMIA.aa | ud | Aparato autónomo emergencia y señalizacion fluorescente estanco (material) | 1 | 85.64 | 85.64 |
| A0121 | h | Oficial 1ª electricista | 0.164 | 16.42 | 2.69 |
| A0131 | h | Ayudante electricista | 0.164 | 15.56 | 2.55 |
|  |  | Total |  |  | 90.88 |

#### 4.5.9 Red de tierras
Importe: 6790.87

**EXCD11.a** ud Equipo de red equipotencial para conexión de las partes metálica
1 ud × 5802.68 = 5802.68
Equipo de red equipotencial mediante conexionado de las guías metálicas de los ascensores, montacargas, antenas, calderas, tuberías metálicas, depósitos metálicos, bandejas, rejillas, armarios, estructuras metálicas y sus armaduras, accesorios metálicos de piscinas, carpinterías metálicas exteriores e interiores, cuadros eléctricos, etc, con con conductores de 4 mm² de sección con aislamiento de PVC de 750 V, incluso tubo flexible para las conexiones, cajas de paso, etc. Completamente instalado.

| Código | Ud | Descripción | Rendimiento | Precio | Importe |
|---|---|---|---|---|---|
| BXCD2.a | ud | Equipo de red equipotencial con conexionado de todas las partes (material) | 1 | 5374.74 | 5374.74 |
| A0121 | h | Oficial 1ª electricista | 13.382 | 16.42 | 219.73 |
| A0131 | h | Ayudante electricista | 13.381 | 15.56 | 208.21 |
|  |  | Total |  |  | 5802.68 |

**EXCD10.a** ud Sistema de red equipotencial en baños y aseos y vestuarios, con
7 ud × 141.17 = 988.19
Sistema de red equipotencial en baños y aseos y vestuarios mediante el conexionado de cada una de las partes metálicas de grifos, desagües, rejillas, etc., con conductores de 4 mm² de sección con aislamiento de PVC de 750 V, incluso tubo flexible para las conexiones, cajas de paso, etc. Completamente instalado.

| Código | Ud | Descripción | Rendimiento | Precio | Importe |
|---|---|---|---|---|---|
| BXCD3.a | ud | Equipo de red equipotencial en baños y aseos y vestuarios. (material) | 1 | 73.82 | 73.82 |
| A0121 | h | Oficial 1ª electricista | 2.106 | 16.42 | 34.58 |
| A0131 | h | Ayudante electricista | 2.106 | 15.56 | 32.77 |
|  |  | Total |  |  | 141.17 |

#### 4.5.10 Varios (07/04/2004)
Importe: 3466.88

**E1KA10.e** ud Conjunto de ayudas de obra civil para dejar la instalación de el (07/04/2004)
0.8 ud × 2226.82 = 1781.46
Conjunto de ayudas de obra civil para dejar la instalación de electricidad y especiales completamente terminada, incluyendo:
Apertura y tapado de rozas.
Apertura de agujeros en paramentos.
Colocación de pasamuros.
Fijación de soportes.
Construcción de bancadas.
Construcción de hornacinas.
Colocación y recibido de cajas para elementos empotrados.
Apertura de agujeros en falsos techos.
Descarga y elevación de materiales (si no precisan transportes especiales).
Sellado de agujeros y huecos de paso de instalaciones.
En general, todo aquello necesario para el montaje de la instalación.

| Código | Ud | Descripción | Rendimiento | Precio | Importe |
|---|---|---|---|---|---|
| B1KA1.e | ud | Material ayudas de albañileria de la instalación de electricidad (material; 08/05/2004) | 1 | 1620.59 | 1620.59 |
| A0125 | h | Oficial 1ª albañil | 19.6 | 16.42 | 321.83 |
| A0165 | h | Peón | 19.6 | 14.51 | 284.40 |
|  |  | Total |  |  | 2226.82 |

| Medición | Uds. | Largo | Parcial |
|---|---|---|---|
| Dagokion zatia | 1 | 0.8 | 0.800 |
| Total |  |  | 0.8 |

**E2AA01.e** ud Preparación de toda la documentación de obra de la instalación d (08/05/2004)
0.8 ud × 648.25 = 518.60
Preparación de toda la documentación de obra de la instalación de electricidad y especiales según pliego de condiciones generales e instrucciones de la D.F., comprendiendo:
- Planos de detalle y de montaje en soporte informático (AUTOCAD) según indicaciones de la D.F.
- Planos final de obra de la instalación realmente ejecutada (3 copias aprobadas por la D.F.).
- Memorias, bases de cálculo y cálculos, especificaciones técnicas, estado de mediciones finales y presupuesto final actualizados según lo realmente ejecutado (3 copias aprobadas por la D.F.).
- Documentación final de obra: pruebas realizadas, instrucciones de operación y mantenimiento, relación de suministradores, etc. (3 copias aprobadas por la D.F.).

| Código | Ud | Descripción | Rendimiento | Precio | Importe |
|---|---|---|---|---|---|
| B2AA1.e | ud | Documentación de ejecución y final de obra de electricidad y esp (material; 08/05/2004) | 1 | 648.25 | 648.25 |
|  |  | Total |  |  | 648.25 |

| Medición | Uds. | Largo | Parcial |
|---|---|---|---|
| Dagokion zatia | 1 | 0.8 | 0.800 |
| Total |  |  | 0.8 |

**E2AA02.e** ud Legalización de todas las instalaciones de electricidad y especi (08/05/2004)
0.8 ud × 1458.53 = 1166.82
Legalización de todas las instalaciones de electricidad y especiales que se vean afectadas en este capítulo de los presupuestos, incluyendo la preparación y visados de proyectos en el Colegio Profesional correspondiente y la presentación y seguimiento hasta buen fin de los expedientes ante Servicios Territoriales de Industria y Entidades Colaboradoras, incluso el abono de las tasas correspondientes. Se incluyen todos los trámites administrativos que haya que realizar con cualquier organismo oficial para llevar a buen término las instalaciones de este capítulo.

| Código | Ud | Descripción | Rendimiento | Precio | Importe |
|---|---|---|---|---|---|
| B2AA2.e | ud | Legalización instalaciones de electricidad y especiales . (material; 08/05/2004) | 1 | 1458.53 | 1458.53 |
|  |  | Total |  |  | 1458.53 |

| Medición | Uds. | Largo | Parcial |
|---|---|---|---|
| Dagokion zatia | 1 | 0.8 | 0.800 |
| Total |  |  | 0.8 |

### 4.6 Telefonía (07/04/2004)
Importe: 668.8

**E1CA21.ea** ud Arqueta de registro para telecomunicaciones de dimensiones media (07/04/2004)
1 ud × 458.46 = 458.46
Arqueta de registro para telecomunicaciones de dimensiones medias 80x70x82 cm (variables) construida en hormigón prefabricado, tapa superior con marco angular y tapa de fundición normalizada. Incluido trabajos auxiliares, mano de obra y material necesario. Completamente acabada.

| Código | Ud | Descripción | Rendimiento | Precio | Importe |
|---|---|---|---|---|---|
| BCB43.ea | ud | Construcción de arqueta registro para telecomunicaciones de 80x7 (material) | 1 | 130.5 | 130.50 |
| BCB44.ea | ud | Marco y tapa de registro de fundición normalizada para telecomun (material) | 1 | 107.08 | 107.08 |
| A0125 | h | Oficial 1ª albañil | 7.141 | 16.42 | 117.26 |
| A0165 | h | Peón | 7.141 | 14.51 | 103.62 |
|  |  | Total |  |  | 458.46 |

**EQGA12** m Alambre guía galvanizado para paso de cables instalado bajo tubo
10 m × 0.52 = 5.20

| Código | Ud | Descripción | Rendimiento | Precio | Importe |
|---|---|---|---|---|---|
| BQGA7 | m | Alambre guía galvanizado. (material) | 1 | 0.05 | 0.05 |
| A0121 | h | Oficial 1ª electricista | 0.015 | 16.42 | 0.25 |
| A0131 | h | Ayudante electricista | 0.014 | 15.56 | 0.22 |
|  |  | Total |  |  | 0.52 |

**ERAD40.d** m Tubo de polietileno flexible interior liso, subterráneo, DN 110 (08/05/2004)
10 m × 3.95 = 39.50
Tubo de polietileno flexible coarrugado con interior liso para distribución subterránea, grado de protección 7, diámetro nominal 110 mm. Completamente instalado.

| Código | Ud | Descripción | Rendimiento | Precio | Importe |
|---|---|---|---|---|---|
| BRAD6.d | m | Tubo de polietileno flexible subterráneo diámetro 110 mm. (material; 08/05/2004) | 1 | 1.46 | 1.46 |
| A0121 | h | Oficial 1ª electricista | 0.078 | 16.42 | 1.28 |
| A0131 | h | Ayudante electricista | 0.078 | 15.56 | 1.21 |
|  |  | Total |  |  | 3.95 |

**EVBC10.aa** ud Caja aislante de distribución interior para telefonía, con conex
1 ud × 50.22 = 50.22
Caja aislante de distribución interior para telefonía , con puerta, para montaje en superficie, albergando en su interior soportes y regletas de conexión para 5 pares, incluso accesorios y conectores. Completamente instalada.

| Código | Ud | Descripción | Rendimiento | Precio | Importe |
|---|---|---|---|---|---|
| BVBC1.b | ud | Caja de distribución interior telefonía para 5 pares. (material) | 1 | 38.24 | 38.24 |
| BVBC2.b | pp | Accesorios y conectores para caja distribución interior telefoní (material) | 1 | 1.92 | 1.92 |
| A0121 | h | Oficial 1ª electricista | 0.315 | 16.42 | 5.17 |
| A0131 | h | Ayudante electricista | 0.314 | 15.56 | 4.89 |
|  |  | Total |  |  | 50.22 |

**ERHB10.ba** ud Punto de conexión telefonía incluyendo conductor de cobre rígido
2 ud × 33.47 = 66.94
Punto de conexión telefonía incluyendo conductor de cobre rígido de 0,5 mm de diámetro homologado por T.E.S.A. bajo tubo de PVC rígido en ejecución vista en falso techo y tubo de PVC flexible empotrado en bajantes y caja, desde caja de derivación a punto y línea hasta repartidor con parte proporcional de tubo o bandeja de PVC rígido en montaje superficie. Completamente instalado.

| Código | Ud | Descripción | Rendimiento | Precio | Importe |
|---|---|---|---|---|---|
| BRHB1.ba | ud | Punto de conexión telefonía con conductor de cobre rígido de 0,5 (material) | 1 | 23.75 | 23.75 |
| A0121 | h | Oficial 1ª electricista | 0.304 | 16.42 | 4.99 |
| A0131 | h | Ayudante electricista | 0.304 | 15.56 | 4.73 |
|  |  | Total |  |  | 33.47 |

**EVBD10.a** ud Toma de telefonía de ejecución empotrada con mecanismo simple ti
2 ud × 24.24 = 48.48
Toma de telefonía de ejecución empotrada compuesta por mecanismo simple tipo RJ11, caja de empotrar y marco embellecedor, incluso accesorios y conectores. Completamente instalada. Marca/modelo: BTICINO/LIGHT TECH o equivalente.

| Código | Ud | Descripción | Rendimiento | Precio | Importe |
|---|---|---|---|---|---|
| BVBD1.a | ud | Toma telefonía tipo RJ11 empotrada. (material) | 1 | 15.95 | 15.95 |
| BVBD2.a | ud | Accesorios y conectores para toma telefonía tipo RJ11 empotrada. (material) | 1 | 0.87 | 0.87 |
| A0121 | h | Oficial 1ª electricista | 0.232 | 16.42 | 3.81 |
| A0131 | h | Ayudante electricista | 0.232 | 15.56 | 3.61 |
|  |  | Total |  |  | 24.24 |

## 5 Tejados (07/04/2004)
Importe: 35641.87

### 5.1 Cinc-titanio (08/05/2004)
Importe: 580.74

**QTTF251** m2 Rastrelado cubierta, madera 60x30 mm2 (08/05/2004)
6.76 m2 × 8.02 = 54.22
Rastrelado de cubierta, de madera de pino Norte tratado, de 60x30 mm2 de escuadría; incluso clavado con puntas de acero, replanteo, nivelado y cortes; construido según NTE/QTT-13. Medida la superficie en verdadera magnitud.

| Código | Ud | Descripción | Rendimiento | Precio | Importe |
|---|---|---|---|---|---|
| _DT020 | m | Rastrel pino norte 60x30 mm (material; 08/05/2004) | 3 | 1.08 | 3.24 |
| _MO020 | h | Oficial albañil (material; 03/05/2012) | 0.125 | 19.38 | 2.42 |
| _MP020 | h | Peón | 0.125 | 18.22 | 2.28 |
| %000000100 | % | Medios auxiliares | 1 % | 7.94 | 0.08 |
|  |  | Total |  |  | 8.02 |

| Medición | Uds. | Largo | Ancho | Parcial |
|---|---|---|---|---|
| Atezainaren etxola | 1 | 2.6 | 2.6 | 6.760 |
| Total |  |  |  | 6.76 |

**QTTF252** m2 Rastrelado cubierta, madera 50/30x50 mm2 (07/06/2004)
6.76 m2 × 8.57 = 57.93
Rastrelado de cubierta, de madera de pino Norte tratado, de forma trapecial 50/30x50 mm2 de escuadría; incluso clavado con puntas de acero, replanteo, nivelado y cortes; construido según NTE/QTT-13. Medida la superficie en verdadera magnitud.

| Código | Ud | Descripción | Rendimiento | Precio | Importe |
|---|---|---|---|---|---|
| _DT010 | m | Rastrel pino norte 50x40 mm (material) | 3 | 1.26 | 3.780 |
| _MO020 | h | Oficial albañil | 0.125 | 19.38 | 2.423 |
| _MP020 | h | Peón | 0.125 | 18.22 | 2.278 |
| %000000100 | % | Medios auxiliares | 1 % | 8.481 | 0.085 |
|  |  | Total |  |  | 8.57 |

| Medición | Uds. | Largo | Ancho | Parcial |
|---|---|---|---|---|
| Atezainaren etxola | 1 | 2.6 | 2.6 | 6.760 |
| Total |  |  |  | 6.76 |

**E09IR060** m2 Cubierta de cinc-titanio natural, 0.65 mm
6.76 m2 × 41.21 = 278.58
Cubierta de chapa de zinc-titanio natural de 0,65 mm. de espesor de MetaZinco, colocada mediante el sistema de junta alzada, con ancho entre juntas de 0,53 m. y colocación de lámina de ventilación; incluso p.p. de solapes, accesorios de fijación (6 patillas/m2), medios auxiliares y elementos de seguridad; construido según NTE-QTL. Medida la superficie ejecutada.

| Código | Ud | Descripción | Rendimiento | Precio | Importe |
|---|---|---|---|---|---|
| O01OA030 | h. | Oficial primera (mano de obra) | 0.4 | 14.49 | 5.80 |
| O01OA050 | h. | Ayudante (mano de obra) | 0.4 | 13.16 | 5.26 |
| P05CZ090 | m2 | Chapa zinc titanio 0,65 (material) | 1.15 | 19.87 | 22.85 |
| P05CW015 | ud | Pequeño material (material) | 6 | 0.46 | 2.76 |
| P05CP370 | ud | Lámina de ventilación (material) | 1.1 | 4.13 | 4.54 |
|  |  | Total |  |  | 41.21 |

| Medición | Uds. | Largo | Ancho | Parcial |
|---|---|---|---|---|
| Atezainaren etxola | 1 | 2.6 | 2.6 | 6.760 |
| Total |  |  |  | 6.76 |

**Eo9IWL011** m. Remate frontal y lateral de zinc-titanio, d=33 cm
10.4 m. × 18.27 = 190.01
Formación de remates en frentes y laterales de cubierta, con chapa de zinc-titanio de 0.65 mm de espesor y 33 cm de desarrollo; incluso p.p. de cortes, plegado según planos y fijación; construido según NTE-QTT. Medida la longitud ejecutada.

| Código | Ud | Descripción | Rendimiento | Precio | Importe |
|---|---|---|---|---|---|
| O01OA030 | h. | Oficial primera | 0.3 | 14.49 | 4.35 |
| O01OA050 | h. | Ayudante | 0.3 | 13.16 | 3.95 |
| P05CW010 | ud | Tornillería y pequeño material (material) | 1.2 | 0.54 | 0.65 |
| P05CZ090 | m2 | Chapa zinc titanio 0,65 | 0.33 | 19.87 | 6.56 |
| P05CW015 | ud | Pequeño material | 6 | 0.46 | 2.76 |
|  |  | Total |  |  | 18.27 |

| Medición | Uds. | Largo | Parcial |
|---|---|---|---|
| Atezainaren etxola | 4 | 2.6 | 10.400 |
| Total |  |  | 10.4 |

### 5.2 Ajardinados (07/04/2004)
Importe: 33958.68

**EAA012** ud Acero placa anclaje rollizos
55 ud × 79.64 = 4380.20
Anclaje para rollizo en losa de hormigón, a base de placa de acero A37b (S 235 JR) de 250.250.10 mm anclada mediante 4 redondos al hormigón, y cilindro de 150 mm de diámetro exterior, 10 mm de grueso y 250 mm de alto; incluso cortes, elaboración y anclaje, tratamiento metalizado y p.p. de elementos de fijación; construído según Norma EA-95. Medida la unidad instalada.

| Código | Ud | Descripción | Rendimiento | Precio | Importe |
|---|---|---|---|---|---|
| -SC010 | kg | Chapa elaborada (material) | 6 | 0.8 | 4.80 |
| -SL110 | kg | Acero perfil tubular lam. frío (material) | 9.25 | 0.93 | 8.60 |
| PW200 | kg | Galvanizado 120 micras (material) | 11.25 | 4.88 | 54.90 |
| -MO010 | h | Oficial 1ª | 0.386 | 16.42 | 6.34 |
| -MA010 | h | Ayudante (mano de obra) | 0.386 | 12.96 | 5.00 |
|  |  | Total |  |  | 79.64 |

| Medición | Uds. | Parcial |
|---|---|---|
| Eraikuntza |  |  |
| teilatua |  |  |
| hesolak | 55 | 55.000 |
| Total |  | 55 |

**QTZH01** m Alzado hormigón chimenea (08/05/2004)
10 m × 32.52 = 325.20
Zuncho de hormigón HA-25 en arranque de chimenea de ventilación, claraboya, ...; de 15x75 cm2. de sección; incluso p.p. de encofrado; armadura longitudinal 4 redondos de 12 mm. de diámetro con estribos de 8 mm cada 15 cm.; desencofrado, hormigón, vertido, acabado lucido; según EHE. Medida la longitud ejecutada.

| Código | Ud | Descripción | Rendimiento | Precio | Importe |
|---|---|---|---|---|---|
| AH0150 | m3 | HORMIGON H-175 CONSIST. BLANDA C (material; 08/05/2004) | 0.015 | 37.39 | 0.56 |
| -W0030 | ud | Material complementario (material; 08/05/2004) | 1 | 0.37 | 0.37 |
| -DC140 | m2 | Tablero pino mach.cepill. 3 uso (material) | 0.3 | 2.52 | 0.76 |
| -SB030 | kg | Acero AEH-500S (material) | 4 | 0.35 | 1.40 |
| -MO010 | h | Oficial 1ª | 0.686 | 16.42 | 11.26 |
| -MP020 | h | Peón (mano de obra) | 1.372 | 13.24 | 18.17 |
|  |  | Total |  |  | 32.52 |

| Medición | Uds. | Largo | Parcial |
|---|---|---|---|
| Tximiniak | 5 | 2 | 10.000 |
| Total |  |  | 10 |

**QAI016** m2 Impermeabilización tela polimérica 4 Kg/m2.
565.6 m2 × 18.08 = 10226.05
Impermeabilización de superficies con dos membranas elastómeras, de 4 Kg/m2 de peso cada una; con armadura de polietileno de alta densidad recubierta por ambas caras de betún elastomérico; soldada; incluso imprimación asfáltica previa con pintura asfáltica Prejunter HD-1, y p.p. de solapes; construída según NTE/QB-90. Medida la superficie ejecutada.

| Medición | Uds. | Largo | Ancho | Parcial |
|---|---|---|---|---|
| Eraikuntza |  |  |  |  |
| teilatua | 1 | 14 | 40.4 | 565.600 |
| Total |  |  |  | 565.6 |

**RAP010** m2 Placas poli-extruído 20 kg/m3 e=20 mm.
471.6 m2 × 9 = 4244.40
Aislamiento con placas rígidas de poliestireno extruído de 20 mm. de espesor y 20 kg/m3. de densidad, colocado sobre superficies planas; incluso adhesivo, cortes y colocación. Medida la superficie ejecutada.

| Medición | Uds. | Largo | Ancho | Parcial |
|---|---|---|---|---|
| Eraikuntza |  |  |  |  |
| teilatua | 1 | 12 | 39.3 | 471.600 |
| Total |  |  |  | 471.6 |

**RIT080** m2 Geotextil de 58 gr/m2.
1131.2 m2 × 1.48 = 1674.18
Lámina geotextil de 58 gr/m2., de polipropileno termosoldado en fieltro no tejido, instalada como barrera antipunzonamiento; incluso solapes y recirtes. Medida la superficie cubierta.

| Medición | Uds. | Largo | Ancho | Parcial |
|---|---|---|---|---|
| Eraikuntza |  |  |  |  |
| teilatua | 2 | 14 | 40.4 | 1131.200 |
| Total |  |  |  | 1131.2 |

**QAI100** m3 Canto rodado 20/30 mm. (04/05/2012)
47.16 m3 × 45.8 = 2159.93
Capa de drenaje de 10 cm. de espesor, a base de canto rodado de 20 a 30 mm. de diámetro;incluso nivelado. Medido el volumen teórico sobre altura señalada con testigos.

| Medición | Uds. | Largo | Ancho | Alto | Parcial |
|---|---|---|---|---|---|
| Eraikuntza |  |  |  |  |  |
| teilatua | 1 | 12 | 39.3 | 0.1 | 47.160 |
| Total |  |  |  |  | 47.16 |

**TDJ030** m3 Tierra vegetal
249.48 m3 × 11.75 = 2931.39
Suministro y extendido de tierra vegetal cribada con empleo de medios mecánicos, suministrada a granel; incluso p.p. de mezcla con arena según criterio del responsable de jardinería. Medido el volumen asentado, con una altura señalada con testigos; o séa, que si para conseguir los 30 cm de espesor de las mediciones hay que verter 50 cm., pues, viértanse.

| Medición | Uds. | Largo | Ancho | Alto | Parcial |
|---|---|---|---|---|---|
| Eraikuntza |  |  |  |  |  |
| teilatua | 1 | 12 | 39.3 | 0.3 | 141.480 |
| aldapa hasiera | 1 | 12 | 5 | 1.8 | 108.000 |
| Total |  |  |  |  | 249.48 |

**TDJ020** m2 Laboreo terreno
531.6 m2 × 0.73 = 388.07
Laboreo mecánico del terreno, hasta una profundidad de 20 cm.; incluso una segunda limpieza con apilado de sobrantes. Medida la superficie terminada.

| Medición | Uds. | Largo | Ancho | Parcial |
|---|---|---|---|---|
| Eraikuntza |  |  |  |  |
| teilatua | 1 | 12 | 39.3 | 471.600 |
| aldapa hasiera | 1 | 12 | 5 | 60.000 |
| Total |  |  |  | 531.6 |

**TDL040** kg Abono mineral
26.58 kg × 0.54 = 14.35
Suministro y extendido manual de abono mineral complejo; granulado, suministrado en sacos. Medido el peso realmente extendido.

| Medición | Uds. | Largo | Ancho | Alto | Parcial |
|---|---|---|---|---|---|
| Eraikuntza |  |  |  |  |  |
| teilatua | 1 | 12 | 39.3 | 0.05 | 23.580 |
| aldapa hasiera | 1 | 12 | 5 | 0.05 | 3.000 |
| Total |  |  |  |  | 26.58 |

**TDJC10** m2 Césped semillado
531.6 m2 × 2.03 = 1079.15
Césped semillado con mezcla de Lolium, Agrostis, Festuca y Poa; incluso p.p. de preparación del terreno, mantillo, siembra, riegos y priemr corte. Medida la superficie sobre planos de Proyecto.

| Medición | Uds. | Largo | Ancho | Parcial |
|---|---|---|---|---|
| Eraikuntza |  |  |  |  |
| teilatua | 1 | 12 | 39.3 | 471.600 |
| aldapa hasiera | 1 | 12 | 5 | 60.000 |
| Total |  |  |  | 531.6 |

**U14R212** m. Empalizada rollizos madera h=1.50 (07/04/2004)
54 m. × 40.58 = 2191.32
Empalizada de rollizos de madera tratada en autoclave, unidos por dos cables de acero galvanizado formando pantalla y suministradas en 1.50 m de altura media; incluso colocación vertical hincada en anclajes previos de acero cada metro. Medida la longitud ejecutada.

| Código | Ud | Descripción | Rendimiento | Precio | Importe |
|---|---|---|---|---|---|
| O01OA060 | h. | Peón especializado (mano de obra) | 0.214 | 12.62 | 2.70 |
| O01OA070 | h. | Peón ordinario (mano de obra; 07/04/2004) | 0.214 | 12.54 | 2.68 |
| P28RN212 | m. | Empalizada rollizos madera trat.h=0,7 (material) | 2 | 17.6 | 35.20 |
|  |  | Total |  |  | 40.58 |

| Medición | Uds. | Largo | Parcial |
|---|---|---|---|
| Ertza | 1 | 54 | 54.000 |
| Total |  |  | 54 |

**ISVA16** ud Aspirador estático sencillo acero inoxidable (08/05/2004)
5 ud × 122.37 = 611.85
Aspirador estático de chapa de acero inoxidable AISI-314, según detalle; de medidas exteriores 50x50x50 cm3, recibido por medio de zarpas a obra de fábrica de ladrillo; incluso p.p. de imprimación y pintura negra mate; construido según NTE/ISV. Medida la unidad instalada.

| Código | Ud | Descripción | Rendimiento | Precio | Importe |
|---|---|---|---|---|---|
| _ZF112 | ud | Aspirador estático acero inox. (material) | 1 | 113.04 | 113.04 |
| AP0050 | m3 | Mortero de C.P. M-40 (1:6) (material; 08/05/2004) | 0.01 | 59.92 | 0.60 |
| _MO020 | h | Oficial albañil | 0.2 | 19.38 | 3.88 |
| _MP020 | h | Peón | 0.2 | 18.22 | 3.64 |
| %000000100 | % | Medios auxiliares | 1 % | 121.16 | 1.21 |
|  |  | Total |  |  | 122.37 |

| Medición | Uds. | Parcial |
|---|---|---|
| Aldagelak | 4 | 4.000 |
| Taberna | 1 | 1.000 |
| Total |  | 5 |

**QTZC151** m Canalón interior chapa de cinc-titanio (08/05/2004)
30 m × 28.6 = 858.00
Canalón interior de chapa de cinc-titanio, de 0.64 mm de espesor y 50 cm de desarrollo total, colocado en faldón de cubierta ajardinada; incluso p.p. formación de caídas con mortero, solapes, fijación y p.p. de emboquillados a bajantes, esquinas, tapas laterales, etc.; construido según NTE/QTT. Medida la longitud instalada.

| Código | Ud | Descripción | Rendimiento | Precio | Importe |
|---|---|---|---|---|---|
| _NZ011 | m2 | Plancha de zinc de 0,82 mm (material) | 0.6 | 27.18 | 16.31 |
| _W0030 | ud | Material complementario | 4 | 0.58 | 2.32 |
| _MO010 | h | Oficial 1ª | 0.3 | 14.07 | 4.22 |
| _MP020 | h | Peón | 0.3 | 18.22 | 5.47 |
| %000000100 | % | Medios auxiliares | 1 % | 28.32 | 0.28 |
|  |  | Total |  |  | 28.6 |

| Medición | Uds. | Largo | Parcial |
|---|---|---|---|
| Eraikuntza |  |  |  |
| belartegi azpian | 1 | 8 | 8.000 |
|  | 1 | 10 | 10.000 |
|  | 1 | 12 | 12.000 |
| Total |  |  | 30 |

**kanp0427** ud cebolleta inicio bajante
3 ud × 16.25 = 48.75
Cebolleta en inicio de bajante, en cubierta ajardinada; protegida por filtro de red de alambre, de malla 10x10 mm2. y 2 mm. de diámetro; ambas de acero inoxidable AISI-314; incluso fijación. Medida la unidad instalada.

| Medición | Uds. | Parcial |
|---|---|---|
| Zorrotenen hasieran | 3 | 3.000 |
| Total |  | 3 |

**E09IWL004** m. Bota-aguas muro-hierba, de zinc-titanio, d=33 cm
122 m. × 19.18 = 2339.96
Formación de bota-aguas entre el muro y la hierba, con chapa de zinc-titanio de 0.65 mm de espesor y 25 cm de desarrollo; incluso p.p. de cortes, plegado, fijación y sellado; construido según NTE-QTT-18. Medida la longitud instalada.

| Código | Ud | Descripción | Rendimiento | Precio | Importe |
|---|---|---|---|---|---|
| O01OA030 | h. | Oficial primera | 0.343 | 14.49 | 4.97 |
| O01OA050 | h. | Ayudante | 0.343 | 13.16 | 4.51 |
| P05CW010 | ud | Tornillería y pequeño material | 2.4 | 0.54 | 1.30 |
| P05CZ090 | m2 | Chapa zinc titanio 0,65 | 0.33 | 19.87 | 6.56 |
| P05CW015 | ud | Pequeño material | 4 | 0.46 | 1.84 |
|  |  | Total |  |  | 19.18 |

| Medición | Uds. | Largo | Parcial |
|---|---|---|---|
| Belartegi ingurua | 1 | 15 | 15.000 |
|  | 1 | 51 | 51.000 |
|  | 1 | 4 | 4.000 |
|  | 1 | 52 | 52.000 |
| Total |  |  | 122 |

**ISSB52** m Morrión de fundición D:100 mm (08/05/2004)
12 m × 40.49 = 485.88
Bajante de hierro fundido de 100 mm de diámetro interior; incluso sellado de uniones, abrazaderas, abocado a arquetas y p.p. de piezas especiales; construida según NTE/ISS-43. Medida la longitud terminada.

| Código | Ud | Descripción | Rendimiento | Precio | Importe |
|---|---|---|---|---|---|
| _TF020 | m | Bajante de fundición 100 mm (material) | 1.01 | 22.81 | 23.04 |
| _SW180 | ud | Abrazaderas galvanizadas (material) | 0.5 | 0.63 | 0.32 |
| _W0030 | ud | Material complementario | 1 | 0.58 | 0.58 |
| _MO010 | h | Oficial 1ª | 0.5 | 14.07 | 7.04 |
| _MP020 | h | Peón | 0.5 | 18.22 | 9.11 |
| %000000100 | % | Medios auxiliares | 1 % | 40.09 | 0.40 |
|  |  | Total |  |  | 40.49 |

| Medición | Uds. | Largo | Parcial |
|---|---|---|---|
| Atezain etxola | 1 | 3 | 3.000 |
| Eraikuntza |  |  |  |
| belartegi azpian | 1 | 3 | 3.000 |
|  | 1 | 3 | 3.000 |
|  | 1 | 3 | 3.000 |
| Total |  |  | 12 |

### 5.3 Saneamiento (07/04/2004)
Importe: 1102.45

**EJCA10.ca** ud Cazoleta evac. cubiertas, arandela fijación a lámina impermeable (07/04/2004)
1 ud × 22.45 = 22.45
Cazoleta de evacuación para cubiertas, formada por arandela para fijación a lámina impermeable, manguetón de 110 mm de diámetro para conexión a bajante y paragravilla. Completamente instalado. Marca/modelo: JIMTEN o equivalente.

| Código | Ud | Descripción | Rendimiento | Precio | Importe |
|---|---|---|---|---|---|
| BJCA1.c | ud | Cazoleta con manguetón de 110 mm. (material) | 1 | 13.96 | 13.96 |
| BJCA2 | ud | Paragravilla. (material) | 1 | 1.87 | 1.87 |
| A0124 | h | Oficial 1ª montador | 0.21 | 16.42 | 3.45 |
| A0134 | h | Ayudante montador | 0.211 | 15 | 3.17 |
|  |  | Total |  |  | 22.45 |

**EJAA10.ba** m Canalón de PVC de sección circular, para desagüe cubiertas, de 1 (07/04/2004)
72 m × 15 = 1080.00
Canalón de PVC de sección circular, para desagüe de cubiertas, de 125 mm de diámetro, con parte proporcional de complementos, uniones a bajantes, ángulos, tapas y elementos de anclaje y dilatación. Completamente instalado.

| Código | Ud | Descripción | Rendimiento | Precio | Importe |
|---|---|---|---|---|---|
| BJAA1.b | m | Canalón de PVC circular de 125 mm. (material) | 1 | 1.87 | 1.87 |
| BJAA2.b | pp | Accesorios y complementos para canalón de PVC circular de 125 mm (material) | 1 | 6.5 | 6.50 |
| A0124 | h | Oficial 1ª montador | 0.211 | 16.42 | 3.46 |
| A0134 | h | Ayudante montador | 0.211 | 15 | 3.17 |
|  |  | Total |  |  | 15 |

## 6 Albañilería (08/05/2004)
Importe: 73909

**PTC030** m2 Tabicón ladrillo hueco doble e= 9 cm (material; 08/05/2004)
216.72 m2 × 22.56 = 4889.20
Tabicón de ladrillo hueco doble de 9 cm de espesor, recibido con mortero M-40 (1:6); construido según normas NBE-FL-90 Y NTE/PTL. Medida la superficie deduciendo huecos.

| Código | Ud | Descripción | Rendimiento | Precio | Importe |
|---|---|---|---|---|---|
| _CL050 | ud | Ladrillo hueco doble de 9 cm (material) | 33 | 0.17 | 5.61 |
| AP0050 | m3 | Mortero de C.P. M-40 (1:6) | 0.013 | 59.92 | 0.78 |
| _MO020 | h | Oficial albañil | 0.56 | 19.38 | 10.85 |
| _MP020 | h | Peón | 0.28 | 18.22 | 5.10 |
| %000000100 | % | Medios auxiliares | 1 % | 22.34 | 0.22 |
|  |  | Total |  |  | 22.56 |

| Medición | Uds. | Largo | Ancho | Parcial |
|---|---|---|---|---|
| Banaketa |  |  |  |  |
| taberna | 1 | 7.8 | 2.8 | 21.840 |
| komunak | 1 | 24.4 | 3 | 73.200 |
| ken ateak | -6 | 1 | 2 | -12.000 |
| 1 aldagela | 1 | 19.6 | 3.2 | 62.720 |
| ken ateak | -4 | 1 | 2 | -8.000 |
| epaile komunak | 1 | 7 | 3.2 | 22.400 |
| ken ateak | -3 | 1 | 2 | -6.000 |
| 2 aldagela | 1 | 19.6 | 3.6 | 70.560 |
| ken ateak | -4 | 1 | 2 | -8.000 |
| Total |  |  |  | 216.72 |

**RVG051** m Guardavivos PVC (08/05/2004)
385.1 m × 1.67 = 643.12
Guardavivos de PVC, con el canto redondeado y las alas taladradas para su mejor adherencia, colocado; construído según NTE/RPG-14. Medida la longitud colocada.

| Código | Ud | Descripción | Rendimiento | Precio | Importe |
|---|---|---|---|---|---|
| -GP085 | m | Guardavivos PVC (material) | 1 | 0.36 | 0.36 |
| AP0130 | m3 | PASTA DE YESO GRUESO YG (material; 08/05/2004) | 0.001 | 64.09 | 0.06 |
| -MO020 | h | Oficial albañil (mano de obra) | 0.069 | 11.53 | 0.80 |
| -MP020 | h | Peón | 0.034 | 13.24 | 0.45 |
|  |  | Total |  |  | 1.67 |

| Medición | Uds. | Largo | Parcial |
|---|---|---|---|
| Ponpa gela | 4 | 5 | 20.000 |
| ERAIKUNTZA |  |  |  |
| biltegia | 2 | 2.5 | 5.000 |
| taberna | 15 | 2.6 | 39.000 |
| komunak | 2 | 2.65 | 5.300 |
| aldagelak | 22 | 2.8 | 61.600 |
| banagunea | 17 | 2.9 | 49.300 |
| komunak | 2 | 2.9 | 5.800 |
| aldagelak | 23 | 3.2 | 73.600 |
| bulegoak | 13 | 3.5 | 45.500 |
| instalazio gelak | 14 | 4 | 56.000 |
| txarteldegia | 8 | 3 | 24.000 |
| Total |  |  | 385.1 |

**RVE050** m2 Enfoscado maestreado y talochado mortero M-40 (08/05/2004)
992.92 m2 × 17.16 = 17038.51
Enfoscado, maestreado y talochado, en paredes, con mortero M-40 (1:6); construido según NTE/RPE-7. Medido deduciendo huecos.

| Código | Ud | Descripción | Rendimiento | Precio | Importe |
|---|---|---|---|---|---|
| AP0050 | m3 | Mortero de C.P. M-40 (1:6) | 0.022 | 59.92 | 1.32 |
| _MO020 | h | Oficial albañil | 0.55 | 19.38 | 10.66 |
| _MP020 | h | Peón | 0.275 | 18.22 | 5.01 |
| %000000100 | % | Medios auxiliares | 1 % | 16.99 | 0.17 |
|  |  | Total |  |  | 17.16 |

| Medición | Uds. | Largo | Ancho | Alto | Parcial |
|---|---|---|---|---|---|
| a) kanpoko hormak |  |  |  |  |  |
| PONPA GELA |  |  |  |  |  |
| ponpa gela | 1 | 17 | 5 |  | 85.000 |
| ken ateak | -2 | 1 | 2 |  | -4.000 |
| ERAIKUNTZA |  |  |  |  |  |
| biltegia | 1 | 15.6 | 2.6 |  | 40.560 |
| ken atea | -1 | 1.9 | 2 |  | -3.800 |
| ken leihoa | -1 | 1.5 | 0.6 |  | -0.900 |
| taberna | 1 | 12.6 | 2.6 |  | 32.760 |
| ken leihoak | -2 | 2.3 | 0.6 |  | -2.760 |
| komunak | 1 | 12 | 2.7 |  | 32.400 |
| ken ateak | -2 | 1 | 2 |  | -4.000 |
| ken leihoak | -2 | 1.5 | 0.6 |  | -1.800 |
| aldagelak | 1 | 15 | 2.8 |  | 42.000 |
| ken leihoak | -1 | 2.3 | 0.6 |  | -1.380 |
|  | -1 | 2.3 | 0.8 |  | -1.840 |
| banagunea | 1 | 9.5 | 3.2 |  | 30.400 |
| ken ateak | -1 | 2 | 3.2 |  | -6.400 |
| ken leihoak | -1 | 1 | 0.6 |  | -0.600 |
| aldagelak | 1 | 18 | 3.6 |  | 64.800 |
| ken ateak | -2 | 1 | 2 |  | -4.000 |
| ken leihoak | -2 | 2.4 | 1 |  | -4.800 |
| bulegoak | 1 | 11 | 3.8 |  | 41.800 |
| ken ateak | -3 | 1 | 2 |  | -6.000 |
| ken leihoak | -1 | 1 | 1 |  | -1.000 |
|  | -3 | 1.7 | 0.6 |  | -3.060 |
| instalazio gela | 1 | 12.5 | 4 |  | 50.000 |
| txarteldegia | 1 | 10.4 | 3 |  | 31.200 |
| ken atea | -1 | 1 | 2 |  | -2.000 |
| ken leihoak | -2 | 0.85 | 1 |  | -1.700 |
| c) barruko sabaiak |  |  |  |  |  |
| PONPA GELA |  |  |  |  |  |
| ponpa gela | 1 | 6 | 2.5 |  | 15.000 |
| ERAIKUNTZA |  |  |  |  |  |
| biltegia | 1 | 4 | 7 |  | 28.000 |
| taberna | 1 | 6.15 | 7.8 |  | 47.970 |
| komunak | 1 | 5.8 | 9 |  | 52.200 |
| aldagelak | 1 | 6.9 | 10.5 |  | 72.450 |
| banagunea | 1 | 4 | 12 |  | 48.000 |
| aldagelak | 1 | 6.9 | 10.4 |  | 71.760 |
| bulegoak | 1 | 4.1 | 10.4 |  | 42.640 |
| instalazio gela | 1 | 11.2 | 3 |  | 33.600 |
|  | 1 | 2.6 | 5 |  | 13.000 |
| txarteldegia | 1 | 2.5 | 2.5 |  | 6.250 |
| tximiniak | 5 | 1.2 | 1.2 | 2 | 14.400 |
| b) barrukoak |  |  |  |  |  |
| tabernako hormak | 1 | 38 | 2.6 |  | 98.800 |
| tabernako sabaia | 1 | 6.15 | 7.8 |  | 47.970 |
| Total |  |  |  |  | 992.92 |

**RSBC21** m Escocia cerámica 30 cm, mortero (08/05/2004)
336.7 m × 6.25 = 2104.38
Escocia de baldosas cerámicas, recibidas con mortero M-40 (1:6); incluso enlechado y limpieza; construido según NTE/RSR. Medida la longitud ejecutada.

| Código | Ud | Descripción | Rendimiento | Precio | Importe |
|---|---|---|---|---|---|
| _CA231 | m | Escocia cerámica 30 cm (material) | 1 | 1.26 | 1.26 |
| AP0050 | m3 | Mortero de C.P. M-40 (1:6) | 0.002 | 59.92 | 0.12 |
| AP0070 | m3 | Lechada de cemento gris (material; 08/05/2004) | 0.001 | 83.14 | 0.08 |
| _MO020 | h | Oficial albañil | 0.15 | 19.38 | 2.91 |
| _MP020 | h | Peón | 0.1 | 18.22 | 1.82 |
| %000000100 | % | Medios auxiliares | 1 % | 6.19 | 0.06 |
|  |  | Total |  |  | 6.25 |

| Medición | Uds. | Largo | Parcial |
|---|---|---|---|
| a) barruko hormak |  |  |  |
| PONPA GELA |  |  |  |
| ponpa gela | 1 | 22 | 22.000 |
| ken ateak | -2 | 1 | -2.000 |
| ERAIKUNTZA |  |  |  |
| taberna | 1 | 28 | 28.000 |
|  | 2 | 8 | 16.000 |
| komunak | 1 | 82.5 | 82.500 |
| ken ateak | -14 | 1 | -14.000 |
| aldagelak | 1 | 91 | 91.000 |
| ken ateak | -10 | 1 | -10.000 |
| banagunea | 2 | 3.7 | 7.400 |
| komunak | 1 | 33 | 33.000 |
| ken ateak | -7 | 1 | -7.000 |
| aldagelak | 1 | 93 | 93.000 |
| ken ateak | -14 | 1 | -14.000 |
| bulegoak (botikina) | 1 | 12.8 | 12.800 |
| ken ateak | -2 | 1 | -2.000 |
| Total |  |  | 336.7 |

**RVA060** m2 Alicatado cerámico vidriado 20x30 (08/05/2004)
633.4 m2 × 31.83 = 20161.12
Alicatado con piezas cerámicas vidriadas de 20x30 cm2, recibidas con mortero M-40 (1:6); incluso preparación de paramentos, cortes, p.p. de piezas romas e ingletes, rejuntado y limpieza; construido según NTE/RPA-3. Medida la superficie ejecutada.

| Código | Ud | Descripción | Rendimiento | Precio | Importe |
|---|---|---|---|---|---|
| _CA050 | ud | Plaqueta cerámica vidr. 20x30 cm (material) | 16.7 | 0.58 | 9.69 |
| AP0050 | m3 | Mortero de C.P. M-40 (1:6) | 0.02 | 59.92 | 1.20 |
| AP0065 | m3 | Lechada de cemento blanco (material; 08/05/2004) | 0.001 | 105.58 | 0.11 |
| _MO020 | h | Oficial albañil | 0.72 | 19.38 | 13.95 |
| _MP020 | h | Peón | 0.36 | 18.22 | 6.56 |
| %000000100 | % | Medios auxiliares | 1 % | 31.51 | 0.32 |
|  |  | Total |  |  | 31.83 |

| Medición | Uds. | Largo | Ancho | Parcial |
|---|---|---|---|---|
| ERAIKUNTZA |  |  |  |  |
| taberna | 1 | 28 | 2 | 56.000 |
|  | 2 | 8 | 2 | 32.000 |
| komunak | 1 | 82.5 | 2 | 165.000 |
| ken ateak | -14 | 1 | 2 | -28.000 |
| aldagelak | 1 | 91 | 2 | 182.000 |
| ken ateak | -10 | 1 | 2 | -20.000 |
| banagunea | 2 | 3.7 | 2 | 14.800 |
| komunak | 1 | 33 | 2 | 66.000 |
| ken ateak | -7 | 1 | 2 | -14.000 |
| aldagelak | 1 | 93 | 2 | 186.000 |
| ken ateak | -14 | 1 | 2 | -28.000 |
| bulegoak (botikina) | 1 | 12.8 | 2 | 25.600 |
| ken ateak | -2 | 1 | 2 | -4.000 |
| Total |  |  |  | 633.4 |

**RVA075** m2 Alicatado 20x20 blanco (08/05/2004)
106 m2 × 16.09 = 1705.54
Alicatado con azulejo blanco de 20x20 cm2., recibido con mortero cola; incluso cortes, p.p. de piezas romas e ingletes; rejuntado y limpieza; construído según NTE/RPA-4. Medida la superficie ejecutada.

| Código | Ud | Descripción | Rendimiento | Precio | Importe |
|---|---|---|---|---|---|
| -CA015 | ud | Azulejo blanco 20x20 cm (material) | 25 | 0.29 | 7.25 |
| -AH040 | kg | Cemento cola (material) | 4.5 | 0.21 | 0.95 |
| AP0065 | m3 | Lechada de cemento blanco | 0.001 | 105.58 | 0.11 |
| -MO020 | h | Oficial albañil | 0.429 | 11.53 | 4.95 |
| -MP020 | h | Peón | 0.214 | 13.24 | 2.83 |
|  |  | Total |  |  | 16.09 |

| Medición | Uds. | Largo | Ancho | Parcial |
|---|---|---|---|---|
| PONPA GELA |  |  |  |  |
| ponpa gela | 1 | 22 | 5 | 110.000 |
| ken ateak | -2 | 1 | 2 | -4.000 |
| Total |  |  |  | 106 |

**RVA140** m Remate alicatado con listelo (08/05/2004)
336.7 m × 6.26 = 2107.74
Remate de alicatado con tiras de cerámica vidriada, listelo de forma y color a elegir; incluso cortes, p.p. de piezas romas e ingletes, rejuntado y limpieza; construido según NTE/RPA-3. Medida la longitud ejecutada.

| Código | Ud | Descripción | Rendimiento | Precio | Importe |
|---|---|---|---|---|---|
| _CA070 | ud | Pieza cerámica de remate 5x15 cm (material) | 6.7 | 0.79 | 5.29 |
| AP0050 | m3 | Mortero de C.P. M-40 (1:6) | 0.001 | 59.92 | 0.06 |
| _MO020 | h | Oficial albañil | 0.03 | 19.38 | 0.58 |
| _MP020 | h | Peón | 0.015 | 18.22 | 0.27 |
| %000000100 | % | Medios auxiliares | 1 % | 6.20 | 0.06 |
|  |  | Total |  |  | 6.26 |

| Medición | Uds. | Largo | Parcial |
|---|---|---|---|
| a) barruko hormak |  |  |  |
| PONPA GELA |  |  |  |
| ponpa gela | 1 | 22 | 22.000 |
| ken ateak | -2 | 1 | -2.000 |
| ERAIKUNTZA |  |  |  |
| taberna | 1 | 28 | 28.000 |
|  | 2 | 8 | 16.000 |
| komunak | 1 | 82.5 | 82.500 |
| ken ateak | -14 | 1 | -14.000 |
| aldagelak | 1 | 91 | 91.000 |
| ken ateak | -10 | 1 | -10.000 |
| banagunea | 2 | 3.7 | 7.400 |
| komunak | 1 | 33 | 33.000 |
| ken ateak | -7 | 1 | -7.000 |
| aldagelak | 1 | 93 | 93.000 |
| ken ateak | -14 | 1 | -14.000 |
| bulegoak (botikina) | 1 | 12.8 | 12.800 |
| ken ateak | -2 | 1 | -2.000 |
| Total |  |  | 336.7 |

**RVCN34** m2 Chapado piedra caliza gris Deba, 60x40x3 cm3
68.85 m2 × 58.67 = 4039.43
Chapado de piedra caliza gris Deba, abujardada, de 3 cm de espesor, en piezas de 60x30 cm2, fijadas con 4 anclajes de varilla de acero inoxidable ocultos en el canto, enlechado de cemento; incluso cajas en muro, recibido, rejuntado y limpieza; construido según NTE/RPC-1. Medida la superficie ejecutada.

| Medición | Uds. | Largo | Ancho | Parcial |
|---|---|---|---|---|
| Eraikuntza |  |  |  |  |
| portxea | 1 | 52 | 0.9 | 46.800 |
| txarteldegia | 1 | 11.5 | 0.9 | 10.350 |
| itxoin gunea | 1 | 13 | 0.9 | 11.700 |
| Total |  |  |  | 68.85 |

**RVCN330** m2 Listelo piedra caliza gris Deba, 60 cm (08/05/2004)
76.5 m2 × 22.62 = 1730.43
Listelo de piedra caliza gris Deba, de 6x6 cm2 de sección y 60 cm de longitud, fijadas con 2 anclajes de varilla de acero inoxidable ocultos en el canto, enlechado de cemento; incluso cajas en muro, recibido, rejuntado y limpieza; construido según NTE/RPC. Medida la longitud ejecutada.

| Código | Ud | Descripción | Rendimiento | Precio | Importe |
|---|---|---|---|---|---|
| _OC020 | m2 | Placa piedra caliza 3 cm (material) | 0.4 | 41.82 | 16.73 |
| _W0030 | ud | Material complementario | 1 | 0.58 | 0.58 |
| _AH040 | kg | Cemento cola (material) | 1 | 0.28 | 0.28 |
| AP0070 | m3 | Lechada de cemento gris | 0.001 | 83.14 | 0.08 |
| _MO020 | h | Oficial albañil | 0.15 | 19.38 | 2.91 |
| _MP020 | h | Peón | 0.1 | 18.22 | 1.82 |
| %000000100 | % | Medios auxiliares | 1 % | 22.40 | 0.22 |
|  |  | Total |  |  | 22.62 |

| Medición | Uds. | Largo | Parcial |
|---|---|---|---|
| Eraikuntza |  |  |  |
| portxea | 1 | 52 | 52.000 |
| txarteldegia | 1 | 11.5 | 11.500 |
| itxoin gunea | 1 | 13 | 13.000 |
| Total |  |  | 76.5 |

**FCR010** m2 Recibido de ventanas y puertas (08/05/2004)
90.65 m2 × 15.45 = 1400.54
Recibido de ventanas y puertas con mortero de cemento M-40 (1:6); incluso apertura de huecos para anclajes y pequeño material. Medida la superficie de hueco terminada.

| Código | Ud | Descripción | Rendimiento | Precio | Importe |
|---|---|---|---|---|---|
| _W0010 | ud | Pequeño material | 1 | 0.26 | 0.26 |
| _MO020 | h | Oficial albañil | 0.4 | 19.38 | 7.75 |
| _MP020 | h | Peón | 0.4 | 18.22 | 7.29 |
| %000000100 | % | Medios auxiliares | 1 % | 15.30 | 0.15 |
|  |  | Total |  |  | 15.45 |

| Medición | Uds. | Largo | Ancho | Parcial |
|---|---|---|---|---|
| Leihoak |  |  |  |  |
| tinkoak |  |  |  |  |
| V3 mota | 1 | 2.3 | 1.42 |  |
| V4 | 1 | 2.3 | 0.75 |  |
| V5 | 3 | 1.5 | 0.65 |  |
| V6 | 3 | 2.3 | 0.65 |  |
| V7 | 1 | 1 | 0.65 |  |
| V8 | 1 | 2.3 | 1.52 |  |
| eraisgarriak |  |  |  |  |
| V1 mota | 3 | 1.78 | 0.6 |  |
| V2 | 1 | 1 | 1 |  |
| V9 | 2 | 0.84 | 1 |  |
| Ateak |  |  |  |  |
| P1 mota | 5 | 1 | 2.15 |  |
| P2 | 10 | 1 | 2.15 |  |
| P3 | 9 | 0.97 | 2.1 |  |
| P4 | 5 | 0.9 | 2.1 |  |
| P5 | 2 | 1.9 | 2.15 |  |
| Total |  |  |  | 90.65 |

**FFB030** m2 Fábrica bloque hormigón 40X20X20 cm3 (08/05/2004)
714.98 m2 × 25.3 = 18088.99
Fábrica de 20 cm de espesor con bloque hueco de hormigón de 40x20x20 cm3, recibida con mortero de cemento M-40 (1:6); incluso p.p. de cargaderos, refuerzos, cadenas de atado, machones y encuentros; construida según NTE/FFB. Medida la superficie deduciendo huecos.

| Código | Ud | Descripción | Rendimiento | Precio | Importe |
|---|---|---|---|---|---|
| _RB040 | ud | Bloque hormigón 40x20x20 cm (material) | 12.5 | 0.54 | 6.75 |
| AP0050 | m3 | Mortero de C.P. M-40 (1:6) | 0.02 | 59.92 | 1.20 |
| _MO020 | h | Oficial albañil | 0.6 | 19.38 | 11.63 |
| _MP020 | h | Peón | 0.3 | 18.22 | 5.47 |
| %000000100 | % | Medios auxiliares | 1 % | 25.05 | 0.25 |
|  |  | Total |  |  | 25.3 |

| Medición | Uds. | Largo | Ancho | Parcial |
|---|---|---|---|---|
| fatxadetako itxitura |  |  |  |  |
| PONPA GELA |  |  |  |  |
| ponpa gela | 1 | 17 | 5 | 85.000 |
| ken ateak | -2 | 1 | 2 | -4.000 |
| ERAIKUNTZA |  |  |  |  |
| biltegia | 1 | 22.16 | 2.6 | 57.616 |
| ken atea | -1 | 1.9 | 2 | -3.800 |
| ken leihoa | -1 | 1.5 | 0.6 | -0.900 |
| taberna | 1 | 15 | 2.6 | 39.000 |
| ken leihoak | -2 | 2.3 | 0.6 | -2.760 |
| komunak | 1 | 22 | 2.7 | 59.400 |
| ken ateak | -2 | 1 | 2 | -4.000 |
| ken leihoak | -2 | 1.5 | 0.6 | -1.800 |
| aldagelak | 1 | 33 | 2.8 | 92.400 |
| ken ateak | -2 | 1 | 2 | -4.000 |
| ken leihoak | -1 | 2.3 | 0.6 | -1.380 |
|  | -1 | 2.3 | 0.8 | -1.840 |
| banagunea | 1 | 25 | 3.2 | 80.000 |
| ken ateak | -3 | 1 | 2 | -6.000 |
| ken leihoak | -1 | 1 | 0.6 | -0.600 |
| aldagelak | 1 | 42 | 3.6 | 151.200 |
| ken ateak | -3 | 1 | 2 | -6.000 |
| ken leihoak | -2 | 2.4 | 1 | -4.800 |
| bulegoak | 1 | 36 | 3.8 | 136.800 |
| ken ateak | -4 | 1 | 2 | -8.000 |
| ken leihoak | -1 | 1 | 1 | -1.000 |
|  | -3 | 1.7 | 0.6 | -3.060 |
| instalazio gela | 1 | 10 | 4 | 40.000 |
| txarteldegia | 1 | 10.4 | 3 | 31.200 |
| ken atea | -1 | 1 | 2 | -2.000 |
| ken leihoak | -2 | 0.85 | 1 | -1.700 |
| Total |  |  |  | 714.98 |

| Código | Ud | Descripción | Cantidad | Precio | Importe |
|---|---|---|---|---|---|
| RVE050 | m2 | Enfoscado maestreado y talochado mortero M-40 | 0 | 17.16 | 0.00 |
| FCR010 | m2 | Recibido de ventanas y puertas | 0 | 15.45 | 0.00 |

## 7 Revestimientos (07/04/2004)
Importe: 40233.45

**RSBC37** m2 Solado gres porcelánico natural (08/05/2004)
133.24 m2 × 41.65 = 5549.45
Solado de baldosas de gres porcelánico natural, de 30x30 cm2, recibidas con mortero cola; incluso enlechado y limpieza del pavimento; construido según RSR-3. Medida la superficie ejecutada.

| Código | Ud | Descripción | Rendimiento | Precio | Importe |
|---|---|---|---|---|---|
| _CA432 | m2 | Baldosa gres porc.antideslizante (material) | 1 | 25.62 | 25.62 |
| _AH040 | kg | Cemento cola | 4.5 | 0.28 | 1.26 |
| AP0065 | m3 | Lechada de cemento blanco | 0.001 | 105.58 | 0.11 |
| _MO020 | h | Oficial albañil | 0.5 | 19.38 | 9.69 |
| _MP020 | h | Peón | 0.25 | 18.22 | 4.56 |
| %000000100 | % | Medios auxiliares | 1 % | 41.24 | 0.41 |
|  |  | Total |  |  | 41.65 |

| Medición | Uds. | Largo | Ancho | Parcial |
|---|---|---|---|---|
| PONPA GELA |  |  |  |  |
| ponpa gela | 1 | 6 | 2.5 | 15.000 |
| ERAIKUNTZA |  |  |  |  |
| biltegia | 1 | 4 | 7 | 28.000 |
| aldagelak (dutxategiak) | 2 | 2.3 | 1.7 | 7.820 |
| banagunea | 1 | 4 | 7 | 28.000 |
| aldagelak (dutxategiak) | 2 | 2.3 | 1.7 | 7.820 |
| instalazio gela | 1 | 11.2 | 3 | 33.600 |
|  | 1 | 2.6 | 5 | 13.000 |
| Total |  |  |  | 133.24 |

**RSBC36** m2 Solado gres porcelánico pulido (08/05/2004)
295.63 m2 × 54.4 = 16082.27
Solado de baldosas de gres porcelánico pulido, de 30x30 cm2, recibidas con mortero cola; incluso enlechado y limpieza del pavimento; construido según RSR-3. Medida la superficie ejecutada.

| Código | Ud | Descripción | Rendimiento | Precio | Importe |
|---|---|---|---|---|---|
| _CA432 | m2 | Baldosa gres porc.antideslizante | 1 | 25.62 | 25.62 |
| _CA000 | m2 | Pulido gres compacto | 1 | 12.62 | 12.62 |
| _AH040 | kg | Cemento cola | 4.5 | 0.28 | 1.26 |
| AP0065 | m3 | Lechada de cemento blanco | 0.001 | 105.58 | 0.11 |
| _MO020 | h | Oficial albañil | 0.5 | 19.38 | 9.69 |
| _MP020 | h | Peón | 0.25 | 18.22 | 4.56 |
| %000000100 | % | Medios auxiliares | 1 % | 53.86 | 0.54 |
|  |  | Total |  |  | 54.4 |

| Medición | Uds. | Largo | Ancho | Parcial |
|---|---|---|---|---|
| ERAIKUNTZA |  |  |  |  |
| taberna | 1 | 6.15 | 7.8 | 47.970 |
| komunak | 1 | 5.8 | 9 | 52.200 |
| aldagelak | 1 | 6.9 | 10.5 | 72.450 |
| ken dutxategiak | -2 | 2.3 | 1.7 | -7.820 |
| komunak | 1 | 4 | 4.5 | 18.000 |
| aldagelak | 1 | 6.9 | 10.4 | 71.760 |
| ken dutxategiak | -2 | 2.3 | 1.7 | -7.820 |
| bulegoak | 1 | 4.1 | 10.4 | 42.640 |
| txarteldegia | 1 | 2.5 | 2.5 | 6.250 |
| Total |  |  |  | 295.63 |

**VPN070** m2 Solado caliza abujardada 60X30X4 (08/05/2004)
151.52 m2 × 74.67 = 11314.00
Solado con baldosas de caliza gris Deba, abujardada, de 60x30 cm2 y 4 cm de espesor, recibidas con mortero M-40 (1:6); incluso p.p. de cortes y remates, nivelado según cotas y pendientes de proyecto, enlechado de juntas y limpieza; realizado según NTE/RSR-1. Medida la superficie ejecutada.

| Código | Ud | Descripción | Rendimiento | Precio | Importe |
|---|---|---|---|---|---|
| _OC195 | m2 | Placa caliza abujardada e:4 cm (material; 08/05/2004) | 1 | 56.63 | 56.63 |
| AP0050 | m3 | Mortero de C.P. M-40 (1:6) | 0.03 | 59.92 | 1.80 |
| AP0065 | m3 | Lechada de cemento blanco | 0.001 | 105.58 | 0.11 |
| _MO020 | h | Oficial albañil | 0.54 | 19.38 | 10.47 |
| _MP020 | h | Peón | 0.27 | 18.22 | 4.92 |
| %000000100 | % | Medios auxiliares | 1 % | 73.93 | 0.74 |
|  |  | Total |  |  | 74.67 |

| Medición | Uds. | Largo | Ancho | Parcial |
|---|---|---|---|---|
| Eraikuntza |  |  |  |  |
| portxea | 1 | 50 | 2.4 | 120.000 |
| " (bulego ataria) | 1 | 1.5 | 2 | 3.000 |
| itxoin gunea | 1 | 2.3 | 12.4 | 28.520 |
| Total |  |  |  | 151.52 |

**RVPA00** m2 Pintura acrilica lisa (08/05/2004)
146.77 m2 × 5.58 = 818.98
Pintura acrílica lisa en paramentos verticales, formada por limpieza del soporte, mano de fondo y dos manos de acabado según NTE/RPP-24. Medida la superficie ejecutada.

| Código | Ud | Descripción | Rendimiento | Precio | Importe |
|---|---|---|---|---|---|
| _PI060 | kg | Pintura selladora (material) | 0.15 | 5.68 | 0.85 |
| _PR040 | kg | Pintura acrílica (material) | 0.333 | 5.21 | 1.73 |
| _W0010 | ud | Pequeño material | 0.5 | 0.26 | 0.13 |
| _MO110 | h | Oficial pintor (material; 08/05/2004) | 0.2 | 14.07 | 2.81 |
| %000000100 | % | Medios auxiliares | 1 % | 5.52 | 0.06 |
|  |  | Total |  |  | 5.58 |

| Medición | Uds. | Largo | Ancho | Parcial |
|---|---|---|---|---|
| tabernako sabaia | 1 | 6.15 | 7.8 | 47.970 |
| " hormak | 1 | 38 | 2.6 | 98.800 |
| Total |  |  |  | 146.77 |

**LPGOI5** ud Pintura cartel
1 ud × 361.02 = 361.02
Pintura de: nombre del campo, escudo del club y fechas (inauguración inicial y actual), según Planos; incluso limpieza previa, enmarcado, rotulación y pintura de resinas. Medida la unidad terminada.

| Medición | Uds. | Parcial |
|---|---|---|
| Sarrera | 1 | 1.000 |
| Total |  | 1 |

**RVPE61** m2 Pintura galv./Hammerite
595.18 m2 × 5.52 = 3285.39
Pintura a base de resinas aplicada sobre acero galvanizado, tipo Hammerite; color a elegir; con partículas de aluminio y vidrio termoendurecidas y aglomeradas por un disolvente de secado rápido; incluso limpieza previa, imprimación tipo Hunting, y dos manos; según NTE/RPP-36 Medido según criterios de Medición.

| Código | Ud | Descripción | Rendimiento | Precio | Importe |
|---|---|---|---|---|---|
| -PI040 | kg | Imprim.fosf.Bicomp.(Wash-Primer) (material) | 0.1 | 6.45 | 0.65 |
| -PE031 | l | Hammerite (material) | 0.2 | 5.95 | 1.19 |
| -PW400 | l | Disolvente (material) | 0.08 | 2.24 | 0.18 |
| -W0010 | ud | Pequeño material (material) | 0.5 | 0.08 | 0.04 |
| -MO110 | h | Oficial pintor (mano de obra) | 0.3 | 11.53 | 3.46 |
|  |  | Total |  |  | 5.52 |

| Medición | Uds. | Largo | Ancho | Alto | Parcial |
|---|---|---|---|---|---|
| Harmailadia |  |  |  |  |  |
| bastidoreak | 1 | 54.3 | 2.8 | 1 | 152.040 |
| Zelaia |  |  |  |  |  |
| inguruko baranda | 1 | 337 |  | 1 | 337.000 |
| Eraikuntza |  |  |  |  |  |
| tabernako pertsiana | 1 | 14.28 |  | 3 | 42.840 |
| sare ateak | 1 | 10.07 |  | 3 | 30.210 |
| " " korrigarriak | 1 | 11.03 |  | 3 | 33.090 |
| Total |  |  |  |  | 595.18 |

**RIT230** m Impermeabilización alféizar
30.6 m × 3.5 = 107.10
Impermeabilización de alféizar y otros elementos constructivos, a base de lámina oxiasfáltica LO-30 soldada, de 3 Kg/m2. y 30 cm. de desarrollo; incluso imprimación asfáltica previa y p.p. de solapes y cortes. Medida la longitud ejecutada.

| Código | Ud | Descripción | Rendimiento | Precio | Importe |
|---|---|---|---|---|---|
| -III30 | kg | Pintura oxiasfaltica (material) | 0.3 | 2.14 | 0.64 |
| -IIL20 | m2 | Lámina imp/oxiasf.LO 30 (3kg/m2) (material) | 0.33 | 2.4 | 0.79 |
| -MO010 | h | Oficial 1ª | 0.086 | 16.42 | 1.41 |
| -MA010 | h | Ayudante | 0.051 | 12.96 | 0.66 |
|  |  | Total |  |  | 3.5 |

| Medición | Uds. | Largo | Parcial |
|---|---|---|---|
| Leihoak |  |  |  |
| tinkoak |  |  |  |
| V3 mota | 1 | 2.5 | 2.500 |
| V4 | 1 | 2.5 | 2.500 |
| V5 | 3 | 1.7 | 5.100 |
| V6 | 3 | 2.5 | 7.500 |
| V7 | 1 | 1.2 | 1.200 |
| V8 | 1 | 2.5 | 2.500 |
| eraisgarriak |  |  |  |
| V1 mota | 3 | 2 | 6.000 |
| V2 | 1 | 1.2 | 1.200 |
| V9 | 2 | 1.05 | 2.100 |
| Total |  |  | 30.6 |

**E12PVP020** m. Alféizar H.Polímero sin goterón, 24 cm (07/04/2004)
27.32 m. × 15.97 = 436.30
Vierteaguas de hormigón polímero sin goterón y un espesor de la pieza de 15 mm. cuyo ancho a cubrir es de 24 cm. y para una longitud de hasta 2,15 m., recibido con mortero de cemento CEM II/A-P 32,5 R y arena de río 1/6 (M-40), i/rejuntado con lechada de cemento blanco BL-V 22,5 y limpieza, medido en su longitud.

| Código | Ud | Descripción | Rendimiento | Precio | Importe |
|---|---|---|---|---|---|
| O01OA030 | h. | Oficial primera | 0.257 | 14.49 | 3.72 |
| O01OA070 | h. | Peón ordinario | 0.257 | 12.54 | 3.22 |
| P10VP070 | m. | Viert.s/goterón h.polímero e=1,5 a=24cm (material) | 1 | 8.77 | 8.77 |
| A02A080 | m3 | MORTERO CEMENTO 1/6 M-40 (material; 07/04/2004) | 0.005 | 51.21 | 0.26 |
|  |  | Total |  |  | 15.97 |

| Medición | Uds. | Largo | Parcial |
|---|---|---|---|
| Leihoak |  |  |  |
| tinkoak |  |  |  |
| V3 mota | 1 | 2.3 | 2.300 |
| V4 | 1 | 2.3 | 2.300 |
| V5 | 3 | 1.5 | 4.500 |
| V6 | 3 | 2.3 | 6.900 |
| V7 | 1 | 1 | 1.000 |
| V8 | 1 | 2.3 | 2.300 |
| eraisgarriak |  |  |  |
| V1 mota | 3 | 1.78 | 5.340 |
| V2 | 1 | 1 | 1.000 |
| V9 | 2 | 0.84 | 1.680 |
| Total |  |  | 27.32 |

**E12PAP030** m. Albardilla H.Polímero con goterón, 25 cm (07/04/2004)
98.4 m. × 23.16 = 2278.94
Albardilla de hormigón polímero blanco con goterón en piezas de 15 mm. de espesor en la punta y 25 mm. en el vértice, con una longitud de hasta 1,3 m. y para un ancho de muro de 25 cm. Recibida con mortero de cemento CEM II/A-P 32,5 R y arena de río 1/6 (M-40), i/rejuntado con lechada de cemento blanco BL-V 22,5 y limpieza, medida en su longitud.

| Código | Ud | Descripción | Rendimiento | Precio | Importe |
|---|---|---|---|---|---|
| O01OA030 | h. | Oficial primera | 0.257 | 14.49 | 3.72 |
| O01OA070 | h. | Peón ordinario | 0.257 | 12.54 | 3.22 |
| A02A080 | m3 | MORTERO CEMENTO 1/6 M-40 | 0.005 | 51.21 | 0.26 |
| P10AP030 | m. | Albard.h.polímero blco. e=15/25mm a=25cm (material) | 1 | 15.96 | 15.96 |
|  |  | Total |  |  | 23.16 |

| Medición | Uds. | Largo | Parcial |
|---|---|---|---|
| Lur teilatua | 1 | 55 | 55.000 |
| Ponpa gela | 1 | 17 | 17.000 |
| Txarteldegia | 1 | 10.4 | 10.400 |
| Biltegia | 1 | 16 | 16.000 |
| Total |  |  | 98.4 |

| Código | Ud | Descripción | Cantidad | Precio | Importe |
|---|---|---|---|---|---|
| RVPA00 | m2 | Pintura acrilica lisa | 0 | 5.58 | 0.00 |

## 8 Carpintería de taller: Huecos (07/04/2004)
Importe: 30138.52

**FCAPM1** m2 Premarco pino tratado
90.66 m2 × 10.98 = 995.45
Premarco en madera de pino Norte, vacsolizada, de 110x40 mm2. de escuadría, con zarpas para facilitar el anclaje a fábrica; incluso p.p. de replanteo, aplomado, sujeción. Medida de fuera a fuera.

| Código | Ud | Descripción | Rendimiento | Precio | Importe |
|---|---|---|---|---|---|
| -W0010 | ud | Pequeño material | 1 | 0.08 | 0.08 |
| -MO070 | h | Oficial carpintero (mano de obra) | 0.214 | 11.53 | 2.47 |
| -MA010 | h | Ayudante | 0.103 | 12.96 | 1.33 |
| -KM001 | m | Premarco pino 60x70 mm2 (material) | 3.2 | 2.22 | 7.10 |
|  |  | Total |  |  | 10.98 |

| Medición | Uds. | Largo | Ancho | Parcial |
|---|---|---|---|---|
| Ateak |  |  |  |  |
| P2 | 6 | 1 | 2.15 |  |
| P3 | 9 | 0.97 | 2.1 |  |
| P4 | 5 | 0.9 | 2.1 |  |
| P5 | 1 | 1.9 | 2.15 |  |
| Leihoak |  |  |  |  |
| tinkoak |  |  |  |  |
| V3 mota | 1 | 2.3 | 1.42 |  |
| V4 | 1 | 2.3 | 0.75 |  |
| V5 | 3 | 1.5 | 0.65 |  |
| V6 | 3 | 2.3 | 0.65 |  |
| V7 | 1 | 1 | 0.65 |  |
| V8 | 1 | 2.3 | 1.52 |  |
| eraisgarriak |  |  |  |  |
| V1 mota | 3 | 1.78 | 0.6 |  |
| V2 | 1 | 1 | 1 |  |
| V9 | 2 | 0.84 | 1 |  |
| Ateak |  |  |  |  |
| P1 mota | 5 | 1 | 2.15 |  |
| P2 | 4 | 1 | 2.15 |  |
| P5 | 1 | 1.9 | 2.15 |  |
| Total |  |  |  | 90.66 |

**FVS210** m2 Vidrio laminar 5+5 butiral translúcido
44.9 m2 × 56.02 = 2515.30
Acristalamiento con vidrio laminar de seguridad (5+5 mm), tipo Multipact, compuesto por dos vidrios de 5 mm de espesor unidos mediante lámina de butiral de polivinilo translúcida; incluso fijación sobre carpintería con acuñado mediante calzos de apoyo perimetrales y laterales, sellado en frío con silicona Wacker Elastosil 400 y colocación de junquillos, según NTE-FVP. Medida la superficie instalada.

| Código | Ud | Descripción | Rendimiento | Precio | Importe |
|---|---|---|---|---|---|
| _MO080 | h | Oficial cristalero (material) | 1 | 14.07 | 14.07 |
| P14EL060 | m2 | Multipact 5+5 butiral transl. (material) | 1.006 | 38.41 | 38.64 |
| P14KW060 | m. | Sellado con silicona incolora (material) | 3.5 | 0.75 | 2.63 |
| P01DW090 | ud | Pequeño material (material) | 1 | 0.68 | 0.68 |
|  |  | Total |  |  | 56.02 |

| Medición | Uds. | Largo | Ancho | Parcial |
|---|---|---|---|---|
| Leihoak |  |  |  |  |
| tinkoak |  |  |  |  |
| V3 mota | 1 | 2.3 | 1.42 |  |
| V4 | 1 | 2.3 | 0.75 |  |
| V5 | 3 | 1.5 | 0.65 |  |
| V6 | 3 | 2.3 | 0.65 |  |
| V7 | 1 | 1 | 0.65 |  |
| V8 | 1 | 2.3 | 1.52 |  |
| eraisgarriak |  |  |  |  |
| V1 mota | 3 | 1.78 | 0.6 |  |
| V2 | 1 | 1 | 1 |  |
| V9 | 2 | 0.84 | 1 |  |
| Leihoak |  |  |  |  |
| tinkoak |  |  |  |  |
| V3 mota | 1 | 2.3 | 1.42 |  |
| V4 | 1 | 2.3 | 0.75 |  |
| V5 | 3 | 1.5 | 0.65 |  |
| V6 | 3 | 2.3 | 0.65 |  |
| V7 | 1 | 1 | 0.65 |  |
| V8 | 1 | 2.3 | 1.52 |  |
| eraisgarriak |  |  |  |  |
| V1 mota | 3 | 1.78 | 0.6 |  |
| V2 | 1 | 1 | 1 |  |
| V9 | 2 | 0.84 | 1 |  |
| Total |  |  |  | 44.9 |

**56623** ud Tope goma para puertas
31 ud × 2.37 = 73.47
Suministro y colocación de tope para puerta, cromado y con aro de goma. Medida la unidad instalada.

| Medición | Uds. | Parcial |
|---|---|---|
| Ateak |  |  |
| P2 | 6 | 6.000 |
| P3 | 9 | 9.000 |
| P4 | 5 | 5.000 |
| P5 | 1 | 1.000 |
| Ateak |  |  |
| P1 mota | 5 | 5.000 |
| P2 | 4 | 4.000 |
| P5 | 1 | 1.000 |
| Total |  | 31 |

**PCME110** m2 Puerta entrada ciega maciza Iroko (material; 08/05/2004)
28.243 m2 × 290.46 = 8203.46
Puerta maciza entablillada doble mediante machihembrado sobre el bastidor visto, en madera de Iroko de 1ª calidad, con tratamiento de vacsolizado por doble vacío, de secciones de 70x90 mm2; incluso marco, anclajes de sujeción, junquillos, tapajuntas interiores; herrajes de colgar, cierre y seguridad de latón; construida según NTE/FCM. Medida de fuera a fuera de la hoja.

| Código | Ud | Descripción | Rendimiento | Precio | Importe |
|---|---|---|---|---|---|
| _KM750 | m2 | Puerta balconera guinea tipo III (material) | 1 | 99.42 | 99.42 |
| _DT160 | m2 | Tarima de guinea 75x18 mm (material) | 2 | 16.63 | 33.26 |
| _KM190 | m | Tapajuntas guinea 70x12 mm (material) | 3 | 1.69 | 5.07 |
| _IIJ17 | m | Perfil de neopreno (material) | 3 | 0.72 | 2.16 |
| _W0010 | ud | Pequeño material | 1 | 0.26 | 0.26 |
| _MO070 | h | Oficial carpintero (material) | 1.5 | 14.07 | 21.11 |
| _KM165 | m | Marco guinea 140x35 mm (material) | 5 | 15.19 | 75.95 |
| _KM220 | m | Tapajuntas guinea 70x14 mm (material) | 10 | 1.82 | 18.20 |
| _KC070 | ud | Pernios de latón 11 cm (material) | 2 | 1.52 | 3.04 |
| _KC170 | ud | Cerradura normal (material) | 1 | 13.47 | 13.47 |
| _KC210 | ud | Picaporte de resbalón (material) | 1 | 3.47 | 3.47 |
| _MA010 | h | Ayudante | 1 | 12.17 | 12.17 |
| %000000100 | % | Medios auxiliares | 1 % | 287.58 | 2.88 |
|  |  | Total |  |  | 290.46 |

| Medición | Uds. | Largo | Ancho | Parcial |
|---|---|---|---|---|
| P2 mota | 9 | 1.02 | 2.13 | 19.553 |
| P2 mota | 4 | 1.02 | 2.13 | 8.690 |
| Total |  |  |  | 28.243 |

**PCME100** m2 Puerta ciega maciza Iroko (material; 08/05/2004)
7.47 m2 × 167.84 = 1253.76
Puerta maciza entablillada mediante machihembrado sobre bastidor visto, en madera de Iroko de 1ª calidad, con tratamiento de vacsolizado por doble vacío, de secciones de 70x90 mm2; incluso marco, anclajes de sujeción, junquillos, tapajuntas interiores, herrajes de colgar y cierre de latón, y p.p. de recibido; construida según NTE/FCM. Medida de fuera a fuera de la hoja.

| Código | Ud | Descripción | Rendimiento | Precio | Importe |
|---|---|---|---|---|---|
| _KM750 | m2 | Puerta balconera guinea tipo III | 1 | 99.42 | 99.42 |
| _DT160 | m2 | Tarima de guinea 75x18 mm | 2 | 16.63 | 33.26 |
| _KM190 | m | Tapajuntas guinea 70x12 mm | 3 | 1.69 | 5.07 |
| _IIJ17 | m | Perfil de neopreno | 3 | 0.72 | 2.16 |
| _W0010 | ud | Pequeño material | 1 | 0.26 | 0.26 |
| _MO070 | h | Oficial carpintero | 1.2 | 14.07 | 16.88 |
| _MA010 | h | Ayudante | 0.75 | 12.17 | 9.13 |
| %000000100 | % | Medios auxiliares | 1 % | 166.18 | 1.66 |
|  |  | Total |  |  | 167.84 |

| Medición | Uds. | Largo | Ancho | Parcial |
|---|---|---|---|---|
| P5 | 1 | 1.84 | 2.03 | 3.735 |
| P5 | 1 | 1.84 | 2.03 | 3.735 |
| Total |  |  |  | 7.47 |

**PCE120** m2 Puerta fenólica (material; 07/04/2004)
21.417 m2 × 172.03 = 3684.37
Puerta prefabricada en Aseos formada por paredes y frentes de 13 mm. de espesor en tablero estratificado, compacto de resinas sintéticas fenólicas, acabado sef, con perfiles metálicos recubiertos de nylon, cerradura de pestillo con indicador rojo blanco, herrajes tipo norbau, bisagra de muelle; incluso marco, montaje y colocación. Medida la superficie de la hoja por una cara.

| Código | Ud | Descripción | Rendimiento | Precio | Importe |
|---|---|---|---|---|---|
| O01OA090 | h. | Cuadrilla A (mano de obra; 07/04/2004) | 1 | 29.1 | 29.10 |
| P30EV050 | m2 | Panel res.fenólicas 13 mm. (material) | 1 | 101.92 | 101.92 |
| P30EV060 | m2 | Estructura met.acab. nylón (material) | 1 | 31.26 | 31.26 |
| P30EV070 | m2 | Patas,cerradura,herrajes (material) | 1 | 8.95 | 8.95 |
| P30PM060 | ud | Material de fijación (material) | 1 | 0.8 | 0.80 |
|  |  | Total |  |  | 172.03 |

| Medición | Uds. | Largo | Ancho | Parcial |
|---|---|---|---|---|
| P3 mota | 9 | 0.92 | 1.73 | 14.324 |
| P4 | 5 | 0.82 | 1.73 | 7.093 |
| Total |  |  |  | 21.417 |

**FCMV600** m2 Ventana Iroko batiente (08/05/2004)
11.76 m2 × 221.68 = 2606.96
Ventana de hojas batientes en madera de Iroko de 1ª calidad, con tratamiento vacsolizado por doble vacío, de secciones 70x90 mm2; incluso anclajes de sujeción, junquillos, tapajuntas interiores, bateaguas, perfil de condensados, junta de estanquidad de neopreno, herrajes de colgar y cierre de latón, y p.p. de sellado con masilla elástica; construida según NTE/FCM. Medida de fuera a fuera del marco.

| Código | Ud | Descripción | Rendimiento | Precio | Importe |
|---|---|---|---|---|---|
| _KM970 | m2 | Ventana batiente guinea tipo I (material) | 1 | 190.65 | 190.65 |
| _KM190 | m | Tapajuntas guinea 70x12 mm | 6 | 1.69 | 10.14 |
| _IIJ17 | m | Perfil de neopreno | 6 | 0.72 | 4.32 |
| _W0010 | ud | Pequeño material | 1 | 0.26 | 0.26 |
| _MO070 | h | Oficial carpintero | 0.7 | 14.07 | 9.85 |
| _MA010 | h | Ayudante | 0.35 | 12.17 | 4.26 |
| %000000100 | % | Medios auxiliares | 1 % | 219.48 | 2.19 |
|  |  | Total |  |  | 221.68 |

| Medición | Uds. | Largo | Ancho | Parcial |
|---|---|---|---|---|
| V1 mota | 3 | 1.78 | 0.6 | 3.204 |
| V2 | 1 | 1 | 1 | 1.000 |
| V9 | 2 | 0.84 | 1 | 1.680 |
| V1 mota | 3 | 1.78 | 0.6 | 3.204 |
| V2 | 1 | 1 | 1 | 1.000 |
| V9 | 2 | 0.84 | 1 | 1.680 |
| Total |  |  |  | 11.76 |

**FCMV400** m2 Ventana Iroko fija (08/05/2004)
33.14 m2 × 181.78 = 6024.19
Ventana fija en madera de Iroko de 1ª calidad, con tratamiento vacsolizado por doble vacío, de secciones 70x90 mm2; incluso anclajes de sujeción, junquillos, tapajuntas interiores y p.p. de sellado con masilla elástica; construida según NTE/FCM. Medida de fuera a fuera del marco.

| Código | Ud | Descripción | Rendimiento | Precio | Importe |
|---|---|---|---|---|---|
| _KM940 | m2 | Ventana fija guinea tipo I (material) | 1 | 133.47 | 133.47 |
| _KM190 | m | Tapajuntas guinea 70x12 mm | 6 | 1.69 | 10.14 |
| _IIJ64 | m | Sellado junta mas. caucho/silic. (material) | 6 | 4.18 | 25.08 |
| _W0010 | ud | Pequeño material | 1 | 0.26 | 0.26 |
| _MO070 | h | Oficial carpintero | 0.55 | 14.07 | 7.74 |
| _MA010 | h | Ayudante | 0.27 | 12.17 | 3.29 |
| %000000100 | % | Medios auxiliares | 1 % | 179.98 | 1.80 |
|  |  | Total |  |  | 181.78 |

| Medición | Uds. | Largo | Ancho | Parcial |
|---|---|---|---|---|
| V3 mota | 1 | 2.3 | 1.42 |  |
| V4 | 1 | 2.3 | 0.75 |  |
| V5 | 3 | 1.5 | 0.65 |  |
| V6 | 3 | 2.3 | 0.65 |  |
| V7 | 1 | 1 | 0.65 |  |
| V8 | 1 | 2.3 | 1.52 |  |
| V3 mota | 1 | 2.3 | 1.42 |  |
| V4 | 1 | 2.3 | 0.75 |  |
| V5 | 3 | 1.5 | 0.65 |  |
| V6 | 3 | 2.3 | 0.65 |  |
| V7 | 1 | 1 | 0.65 |  |
| V8 | 1 | 2.3 | 1.52 |  |
| Total |  |  |  | 33.14 |

**FCAP08** m2 Puerta metálica batiente chapeada dos caras (08/05/2004)
31.72 m2 × 116.56 = 3697.28
Puerta metálica batiente con chapa de acero galvanizado de 1 mm. de espesor en ambas caras, formada por marco de perfil de perfil laminado PNU 60, bastidor y enmarcado de hojas con tubo de acero laminado en frío de 80.40.2 mm., refuerzos interiores de tubo 20.30.1 mm.; incluso tapajuntas de pletina 40.4 mm., herrajes de colgar y seguridad, cerradura, manillas Ocariz, y p.p. de sellado de juntas con masilla elástica. Medida de fuera a fuera del marco.

| Código | Ud | Descripción | Rendimiento | Precio | Importe |
|---|---|---|---|---|---|
| -W0030 | ud | Material complementario | 1 | 0.37 | 0.37 |
| -MO050 | h | Oficial cerrajero (mano de obra) | 0.343 | 16.42 | 5.63 |
| -MA010 | h | Ayudante | 0.172 | 12.96 | 2.23 |
| -KC321 | ud | manillas con escudo Rilsan color (material) | 1 | 15.17 | 15.17 |
| -KA090 | m2 | Puerta acero galv. tipo III (material) | 1 | 93.16 | 93.16 |
|  |  | Total |  |  | 116.56 |

| Medición | Uds. | Largo | Ancho | Parcial |
|---|---|---|---|---|
| ponpa gela | 5 | 1.02 | 2.13 | 10.863 |
| Instalazio gela | 4 | 1 | 2 | 8.000 |
| Ponpa gela | 1 | 1 | 2 | 2.000 |
| P1 mota | 5 | 1.02 | 2.13 | 10.863 |
| Total |  |  |  | 31.72 |

**E15DMC010** m2 Persiana enrrollable ciega galvanizado 80x0,70 mm2
14.28 m2 × 75.93 = 1084.28
Persiana enrrollable ciega de lama curva con nervio central de acero galvanizado de 80x0,70 mm2; incluso p.p. de cajón recogedor forrado, torno, guías y accesorios, cerradura tipo Azbe de accionamiento manual; elaborado en taller, ajuste y montaje en obra. Medida la superficie del hueco protegido.

| Código | Ud | Descripción | Rendimiento | Precio | Importe |
|---|---|---|---|---|---|
| O01OB130 | h. | Oficial 1ª cerrajero (mano de obra) | 0.3 | 14.56 | 4.37 |
| O01OB140 | h. | Ayudante cerrajero (mano de obra) | 0.3 | 13.7 | 4.11 |
| P13DM010 | m2 | C.enrol.ciego lama galv. 80x0,70 (material) | 1 | 67.45 | 67.45 |
|  |  | Total |  |  | 75.93 |

| Medición | Uds. | Largo | Ancho | Parcial |
|---|---|---|---|---|
| Taberna | 1 | 5.95 | 2.4 | 14.280 |
| Total |  |  |  | 14.28 |

## 9 Carpintería de taller: Cierres (08/05/2004)
Importe: 31230.77

**frgoi31** m2 Celosía madera Iroko (08/05/2004)
44 m2 × 167.53 = 7371.32
Celosía de madera a base de tablones de madera de iroko, de escuadría 240x40 mm2., tratados en autoclave, colocados cada 20 cm. según Planos; incluso p.p. de apoyos dentados, anclaje a muro de hormigón con tacos Hilti y tratamiento con aceite de linaza hasta su saturación. Medida la superficie delimitada por el perímetro exterior de las lamas.

| Medición | Uds. | Largo | Ancho | Parcial |
|---|---|---|---|---|
| Itxaron gunean | 1 | 20 | 2.2 | 44.000 |
| Total |  |  |  | 44 |

**EAP0200** m2 Bastidor perfiles tubulares acero para entablonado (08/05/2004)
151.76 m2 × 40.95 = 6214.57
Formación de bastidor de acero en perfiles tubulares laminados en frío, tipo A-42B, para apoyo de entablonado exterior; incluso corte, elaboración, montaje, p.p. de elementos de unión; construido según NBE-EA-95. Medida la superficie ejecutada.

| Código | Ud | Descripción | Rendimiento | Precio | Importe |
|---|---|---|---|---|---|
| _SL110 | kg | Acero perfil tubular lam. frío (material; 08/05/2004) | 22 | 1.01 | 22.22 |
| _W0010 | ud | Pequeño material | 2 | 0.26 | 0.52 |
| _PI010 | kg | Minio de plomo (material; 08/05/2004) | 0.1 | 2.7 | 0.27 |
| _MO010 | h | Oficial 1ª | 0.75 | 14.07 | 10.55 |
| _MA010 | h | Ayudante | 0.4 | 12.17 | 4.87 |
| _MO110 | h | Oficial pintor | 0.15 | 14.07 | 2.11 |
| %000000100 | % | Medios auxiliares | 1 % | 40.54 | 0.41 |
|  |  | Total |  |  | 40.95 |

| Medición | Uds. | Largo | Ancho | Parcial |
|---|---|---|---|---|
| HARMAILADIA |  |  |  |  |
| atze aldea | 1 | 2.8 | 54.2 | 151.760 |
| Total |  |  |  | 151.76 |

**QTTF253** m2 Rastrelado pared, madera 60x30 mm2 (08/05/2004)
74.96 m2 × 9.49 = 711.37
Rastrelado de pared, de madera de pino Norte tratado, de 60x30 mm2 de escuadría; incluso clavado con puntas de acero, replanteo, nivelado y cortes; construido según NTE/QTT-13. Medida la superficie en verdadera magnitud.

| Código | Ud | Descripción | Rendimiento | Precio | Importe |
|---|---|---|---|---|---|
| _DT020 | m | Rastrel pino norte 60x30 mm | 3 | 1.08 | 3.24 |
| _MO020 | h | Oficial albañil | 0.2 | 19.38 | 3.88 |
| _MP020 | h | Peón | 0.125 | 18.22 | 2.28 |
| %000000100 | % | Medios auxiliares | 1 % | 9.40 | 0.09 |
|  |  | Total |  |  | 9.49 |

| Medición | Uds. | Largo | Ancho | Parcial |
|---|---|---|---|---|
| HARMAILADIA |  |  |  |  |
| ponpa gelaren aurrea | 1 | 5.4 | 5 | 27.000 |
| ken ateak | -2 | 1 | 2 | -4.000 |
| ERAIKUNTZA |  |  |  |  |
| atze aldea | 1 | 6.8 | 3.7 | 25.160 |
|  | 1 | 7.2 | 4 | 28.800 |
| ken atea | -1 | 1 | 2 | -2.000 |
| Total |  |  |  | 74.96 |

**77363** m Entablado madera Iroko en mochetas exteriores (08/05/2004)
32 m × 15.8 = 505.60
Entablado de madera de Iroko en mochetas exteriores, de 30 mm. de grueso y 20 cm. de ancho; colocado sobre rastrelado previo; incluso cortes, ensambles y fijación. Medida la longitud ejecutada.

| Medición | Uds. | Largo | Ancho | Parcial |
|---|---|---|---|---|
| ponpa gelaren aurreko ateak | 2 | 5 |  | 10.000 |
| ERAIKUNTZA |  |  |  |  |
| atze aldeko ateak | 3 | 5 |  | 15.000 |
| " " leihoak | 1 | 3.5 | 2 | 7.000 |
| Total |  |  |  | 32 |

**77362** m2 Entablado madera Iroko en exteriores (08/05/2004)
226.72 m2 × 41.82 = 9481.43
Entablado de madera de Iroko en exteriores, de 30 mm. de grueso y 20 cm. de ancho; con largos iguales; colocado sobre rastrelado previo (de madera o de tubo metálico); incluso cortes, ensambles y fijación. Medida la superficie ejecutada.

| Medición | Uds. | Largo | Ancho | Parcial |
|---|---|---|---|---|
| HARMAILADIA |  |  |  |  |
| atze aldea | 1 | 2.8 | 54.2 | 151.760 |
| ponpa gelaren aurrea | 1 | 5.4 | 5 | 27.000 |
| ken ateak | -2 | 1 | 2 | -4.000 |
| ERAIKUNTZA |  |  |  |  |
| atze aldea | 1 | 6.8 | 3.7 | 25.160 |
|  | 1 | 7.2 | 4 | 28.800 |
| ken atea | -1 | 1 | 2 | -2.000 |
| Total |  |  |  | 226.72 |

**frgoi43** ud Tratamiento madera exterior (08/05/2004)
609.34 ud × 11.4 = 6946.48
Tratamiento de la madera exterior a base de producto antixilófagos, fungicida e hidrófugo hasta su saturación, y tintado en color a elegir; incluso limpieza previa. Medida la superficie ejecutada.

| Medición | Uds. | Largo | Ancho | Alto | Parcial |
|---|---|---|---|---|---|
| SARETA |  |  |  |  |  |
| Itxaron gunean | 1 | 20 | 2.2 | 2.5 | 110.000 |
| OHOLTZA |  |  |  |  |  |
| Harmailadia |  |  |  |  |  |
| atze aldea | 1 | 2.8 | 54.2 | 2.5 | 379.400 |
| ponpa gelaren aurrea | 1 | 5.4 | 5 | 1.5 | 40.500 |
| ken ateak | -2 | 1 | 2 | 1.5 | -6.000 |
| Eraikuntza |  |  |  |  |  |
| atze aldea | 1 | 6.8 | 3.7 | 1.5 | 37.740 |
|  | 1 | 7.2 | 4 | 1.5 | 43.200 |
| ken atea | -1 | 1 | 2 | 1.5 | -3.000 |
| Ateen motxetak | 3 | 5 | 0.5 |  | 7.500 |
| Total |  |  |  |  | 609.34 |

## 10 Varios (08/05/2004)
Importe: 3806.66

**MDCS53** ud Espejo lavabo minusválidos (08/05/2004)
2 ud × 319.18 = 638.36
Amueblamiento de lavabo en aseo de minusválidos, en acero inoxidable 18/10, tipo Sanivan, a base de espejo regulable; incluso tornillos, tacos, llave Allen, cubretornillos grises. Medida la unidad instalada.

| Código | Ud | Descripción | Rendimiento | Precio | Importe |
|---|---|---|---|---|---|
| -W0030 | ud | Material complementario | 2 | 0.37 | 0.74 |
| -MO070 | h | Oficial carpintero | 0.858 | 11.53 | 9.89 |
| -KC103 | ud | Espejo regulable minus (material; 08/05/2004) | 1 | 308.55 | 308.55 |
|  |  | Total |  |  | 319.18 |

| Medición | Uds. | Parcial |
|---|---|---|
| Jende komunak | 2 | 2.000 |
| Total |  | 2 |

**MDCS51** ud Amueblamiento inodoro minusválidos (08/05/2004)
2 ud × 151.4 = 302.80
Amueblamiento de inodoro en aseo de minusválidos, en acero inoxidable 18/10, tipo Sanivan, a base de barra horizontal/vertical; incluso tornillos, tacos, llave Allen, cubretornillos grises. Medida la unidad instalada.

| Código | Ud | Descripción | Rendimiento | Precio | Importe |
|---|---|---|---|---|---|
| -W0030 | ud | Material complementario | 2 | 0.37 | 0.74 |
| -MO070 | h | Oficial carpintero | 0.858 | 11.53 | 9.89 |
| -KC100 | ud | Barra horiz/vert. ducha minus (material; 08/05/2004) | 1 | 140.77 | 140.77 |
|  |  | Total |  |  | 151.4 |

| Medición | Uds. | Parcial |
|---|---|---|
| Jende komunak | 2 | 2.000 |
| Total |  | 2 |

**MDCS50** ud Amueblamiento lavabo minusválidos (08/05/2004)
2 ud × 254.19 = 508.38
Amueblamiento de lavabo en aseo de minusválidos, en acero inoxidable 18/10, tipo Sanivan, a base de barra de apoyo abatible doble; incluso tornillos, tacos, llave Allen, cubre-tornillos grises. Medida la unidad instalada.

| Código | Ud | Descripción | Rendimiento | Precio | Importe |
|---|---|---|---|---|---|
| -W0030 | ud | Material complementario | 2 | 0.37 | 0.74 |
| -MO070 | h | Oficial carpintero | 0.858 | 11.53 | 9.89 |
| -KC101 | ud | Barra abatible doble minus (material; 08/05/2004) | 1 | 135.31 | 135.31 |
| -KC102 | ud | Barra pared/pared minus (material; 08/05/2004) | 1 | 108.25 | 108.25 |
|  |  | Total |  |  | 254.19 |

| Medición | Uds. | Parcial |
|---|---|---|
| Jende komunak | 2 | 2.000 |
| Total |  | 2 |

**E15WW050** m2 Rejilla limpiabarros
2.88 m2 × 134.3 = 386.78
Rejilla metálica limpiabarros, con celosía de acero galvanizado tipo tramex, formada por pletina de acero de 20x2 mm., formando cuadrícula en un solo plano de 30x30 mm. con uniones electrosoldadas y posterior galvanizado; incluso cerco angular de acero de 25x25x3 mm. con patillas para recibido. Medida la unidad instalada.

| Código | Ud | Descripción | Rendimiento | Precio | Importe |
|---|---|---|---|---|---|
| O01OB130 | h. | Oficial 1ª cerrajero | 0.416 | 14.56 | 6.06 |
| O01OB140 | h. | Ayudante cerrajero | 0.33 | 13.7 | 4.52 |
| P13DE020 | m2 | Enrejado tramex 30x30/30x2 galv. (material) | 1 | 122.72 | 122.72 |
| P13TF030 | m. | Angular acero 25x25x3 mm. (material) | 2.5 | 0.4 | 1.00 |
|  |  | Total |  |  | 134.3 |

| Medición | Uds. | Largo | Ancho | Parcial |
|---|---|---|---|---|
| Aldagelen sarrera | 2 | 2.4 | 0.6 | 2.880 |
| Total |  |  |  | 2.88 |

**IFFG24** ud Equipo grifería temporizada Presto (08/05/2004)
8 ud × 78.93 = 631.44
Equipo de grifería temporizada para lavabo/fregadero, tipo Presto P-504, antirrobo; de latón cromado, con desagüe automático y llaves de regulación; construído según NTE/IFC-38, IFF-30. Medida la unidad terminada.

| Código | Ud | Descripción | Rendimiento | Precio | Importe |
|---|---|---|---|---|---|
| -FG400 | ud | Grifo temporizado lavabo (material) | 1 | 41.15 | 41.15 |
| -FS380 | ud | Desagüe automático de lavabo (material) | 1 | 20.1 | 20.10 |
| -FG300 | ud | Juego de ramales flexibles 40 cm (material) | 1 | 4.24 | 4.24 |
| -FG390 | m | Llave de paso escuadra Ø 1/2" (material) | 2 | 4.31 | 8.62 |
| -W0030 | ud | Material complementario | 1 | 0.37 | 0.37 |
| -MO040 | h | Oficial fontanero (mano de obra) | 0.386 | 11.53 | 4.45 |
|  |  | Total |  |  | 78.93 |

| Medición | Uds. | Largo | Parcial |
|---|---|---|---|
| Aldagelen askak | 2 | 4 | 8.000 |
| Total |  |  | 8 |

**IFFS71** ud Pileta Cianco 80x40x25 M3. (08/05/2004)
6 ud × 223.15 = 1338.90
Pileta de hormigón, forrada de chapa de acero inoxidable, de 80x50x25 cm3., tipo Cianco; incluso p.p. de poyatas de ladrillo, rebosadero integral, orificio de desagüe y rejilla, conexiones y ayudas. Medida la unidad terminada.

| Código | Ud | Descripción | Rendimiento | Precio | Importe |
|---|---|---|---|---|---|
| -FS951 | ud | Pileta lavadero Cianco 80x50x25 cm3. (material) | 1 | 216.51 | 216.51 |
| -W0030 | ud | Material complementario | 1.5 | 0.37 | 0.56 |
| -W0020 | ud | Material ayudas albañilería (material) | 0.2 | 0.72 | 0.14 |
| -MO040 | h | Oficial fontanero | 0.386 | 11.53 | 4.45 |
| -MO020 | h | Oficial albañil | 0.129 | 11.53 | 1.49 |
|  |  | Total |  |  | 223.15 |

| Medición | Uds. | Largo | Parcial |
|---|---|---|---|
| Aldagelen sarrera | 2 | 3 | 6.000 |
| Total |  |  | 6 |

**%00000** % Costes indirectos
Precio: 0.01
Costes Indirectos

## Precios auxiliares

**AH0170** m3 Hormig.HA-25 con.blanda ár:18/20 (material; 08/05/2004)
Precio: 67.24
Hormigón para estructuras HA-25 N/mm2 de consistencia blanda con cemento CEM II/A-V 42,5 R y árido de 18-20 mm.

| Código | Ud | Descripción | Rendimiento | Precio | Importe |
|---|---|---|---|---|---|
| _AC010 | t | Cemento CEM II/A-V 42,5R granel (material; 08/05/2004) | 0.325 | 71 | 23.08 |
| _OA010 | m3 | Arena caliza gruesa (material; 08/05/2004) | 0.425 | 16.93 | 7.20 |
| _OG045 | m3 | Grava diámetro 18/20 mm (material; 08/05/2004) | 0.85 | 18.12 | 15.40 |
| _AW010 | m3 | Agua potable | 0.2 | 0.71 | 0.14 |
| _QH070 | h | Hormigonera amasadora (material; 08/05/2004) | 1 | 2.17 | 2.17 |
| _MP010 | h | Peón especialista | 1.6 | 12.03 | 19.25 |
|  |  | Total |  |  | 67.24 |

**AH0150** m3 HORMIGON H-175 CONSIST. BLANDA C (material; 08/05/2004)
Precio: 37.39
HORMIGON H-175 CONSIST. BLANDA CON CEMENTO II-S/35 Y ARIDO DE 18-20 MM.

| Código | Ud | Descripción | Rendimiento | Precio | Importe |
|---|---|---|---|---|---|
| -AC010 | t | Cemento II-S/35 (granel) (material) | 0.32 | 50.15 | 16.05 |
| -OA010 | m3 | Arena caliza gruesa (material) | 0.4 | 8.57 | 3.43 |
| -OG045 | m3 | Grava diámetro 18/20 mm (material) | 0.8 | 8.02 | 6.42 |
| -AW010 | m3 | Agua potable (material; 08/05/2004) | 0.2 | 0.23 | 0.05 |
| -QH070 | h | Hormigonera amasadora (maquinaria) | 1 | 1.79 | 1.79 |
| -MP010 | h | Peón especialista | 1.372 | 7.03 | 9.65 |
|  |  | Total |  |  | 37.39 |

**AP0050** m3 Mortero de C.P. M-40 (1:6) (material; 08/05/2004)
Precio: 59.92

| Código | Ud | Descripción | Rendimiento | Precio | Importe |
|---|---|---|---|---|---|
| _AC011 | t | Cemento CEM II/A-V 42,5R sacos | 0.25 | 80.81 | 20.20 |
| _OA010 | m3 | Arena caliza gruesa | 1.07 | 16.93 | 18.12 |
| _AW010 | m3 | Agua potable | 0.26 | 0.71 | 0.18 |
| _QH070 | h | Hormigonera amasadora | 1 | 2.17 | 2.17 |
| _MP010 | h | Peón especialista | 1.6 | 12.03 | 19.25 |
|  |  | Total |  |  | 59.92 |

**AP0130** m3 PASTA DE YESO GRUESO YG (material; 08/05/2004)
Precio: 64.09

| Código | Ud | Descripción | Rendimiento | Precio | Importe |
|---|---|---|---|---|---|
| -AY010 | t | Yeso grueso YG (material) | 0.85 | 35.15 | 29.88 |
| -AW010 | m3 | Agua potable | 0.6 | 0.23 | 0.14 |
| -MP020 | h | Peón | 2.573 | 13.24 | 34.07 |
|  |  | Total |  |  | 64.09 |

**AP0070** m3 Lechada de cemento gris (material; 08/05/2004)
Precio: 83.14
Lechada de cemento CEM II/A-V 42,5 R

| Código | Ud | Descripción | Rendimiento | Precio | Importe |
|---|---|---|---|---|---|
| _AC011 | t | Cemento CEM II/A-V 42,5R sacos | 0.5 | 80.81 | 40.41 |
| _AW010 | m3 | Agua potable | 0.87 | 0.71 | 0.62 |
| _MP010 | h | Peón especialista | 3.5 | 12.03 | 42.11 |
|  |  | Total |  |  | 83.14 |

**AP0065** m3 Lechada de cemento blanco (material; 08/05/2004)
Precio: 105.58
Lechada de cemento blanco BL II-42,5 R

| Código | Ud | Descripción | Rendimiento | Precio | Importe |
|---|---|---|---|---|---|
| _AC040 | t | Cemento blanco BLII-42,5R granel (material; 08/05/2004) | 0.5 | 125.71 | 62.86 |
| _AW010 | m3 | Agua potable | 0.865 | 0.71 | 0.61 |
| _MP010 | h | Peón especialista | 3.5 | 12.03 | 42.11 |
|  |  | Total |  |  | 105.58 |

**A02A080** m3 MORTERO CEMENTO 1/6 M-40 (material; 07/04/2004)
Precio: 51.21
Mortero de cemento CEM II/A-P 32,5 R y arena de río de dosificación 1/6 (M-40), confeccionado con hormigonera de 250 l., s/RC-97.

| Código | Ud | Descripción | Rendimiento | Precio | Importe |
|---|---|---|---|---|---|
| O01OA070 | h. | Peón ordinario | 1.458 | 12.54 | 18.28 |
| P01CC020 | t. | Cemento CEM II/A-P 32,5 R sacos (material) | 0.25 | 74.71 | 18.68 |
| P01AA020 | m3 | Arena de río 0/6 mm. (material) | 1.1 | 12.23 | 13.45 |
| P01DW050 | m3 | Agua (material) | 0.255 | 0.57 | 0.15 |
| M03HH020 | h. | Hormigonera 200 l. gasolina (maquinaria) | 0.4 | 1.62 | 0.65 |
|  |  | Total |  |  | 51.21 |

**O01OA090** h. Cuadrilla A (mano de obra; 07/04/2004)
Precio: 29.1

| Código | Ud | Descripción | Rendimiento | Precio | Importe |
|---|---|---|---|---|---|
| O01OA030 | h. | Oficial primera | 0.858 | 14.49 | 12.43 |
| O01OA050 | h. | Ayudante | 0.858 | 13.16 | 11.29 |
| O01OA070 | h. | Peón ordinario | 0.429 | 12.54 | 5.38 |
|  |  | Total |  |  | 29.1 |

## Recursos

**-IIJ63** kg Thoroseal
Impermeabilizante Thoroseal

**BBKA8.d** m Conducto circular helicoidal a. galvanizado de 160 mm clase M1,
Conducto circular helicoidal de acero galvanizado de 160 mm de diámetro, clase M1, incluyendo capa pintura antioxidante y capa de pintura de acabado definida por el arquitecto.

**BBKA9.d** pp Juntas, soportes, accesorios conducto a. galv. de 160 mm clase M
Juntas, soportes, accesorios y aberturas de servicio para conducto acero galvanizado de 160 mm de diámetro clase M1, incluyendo capa pintura antioxidante y capa de acabado definida por el arquitecto.

**BDFA2.gc** pp Accesorios para tubo polietileno alta densidad (PE50A) de 63 mm
Accesorios y soportes para tubo de polietileno alta densidad (PE50A) de 63 mm para una presión de 10 bar.

**BDLDC** ud Disco indicador de circuitos, válvula de compuerta de husillo es
Disco indicador de circuitos, para válvula de compuerta de husillo estacionario, para montaje entre bridas.

**BCDE4.b** ud Bomba circuladora de A.C.S. de 49 W, 10,69 kPa para 0,563 l/s, c
Bomba circuladora de agua caliente sanitaria de 49 W, 10,69 kPa para 0,563 l/s, con reloj programador para arranque y parada automática.

**BCDE5.b** ud Accesorios montaje bomba circuladora de 49 W, 10,69 kPa para 0,5
Accesorios para montaje bomba circuladora de 49 W, 10,69 kPa para 0,563 l/s, con reloj programador para arranque y parada automática.

**BDFA2.bc** pp Accesorios para tubo polietileno alta densidad (PE50A) de 20 mm
Accesorios y soportes para tubo de polietileno alta densidad (PE50A) de 20 mm para una presión de 10 bar.

**BMHA3.aa** ud Extintor portátil UNE 23.110 de polvo seco ABC, eficacia 21A-113
Extintor portátil UNE 23.110 de polvo seco ABC de eficacia 21A-113B y 6 kg de capacidad. Presión incorporada.

**BRAC6.c** pp Accesorios para tubo de PVC rígido, 80 mm, para conducciones elé
Accesorios y soportaciones para tubo de PVC rígido diámetro 80 mm, para conducciones eléctricas en superficie.

**BRAC6.b** pp Accesorios para tubo de PVC rígido, 63 mm, para conducciones elé
Accesorios y soportaciones para tubo de PVC rígido diámetro 63 mm, para conducciones eléctricas en superficie.

**BREL55** ud Material p. luz emergencia con cond. Cu 07Z1-K, tubo PVC, cond
Material punto de luz de alumbrado de emergencia incluyendo conductor de cobre 07Z1-K, tubo de PVC rígido clase M1, conductor de cobre RZ 0,6/1 kV y canal de PVC.

**BRFL55** ud Material punto de fuerza con cond. Cu 07Z1-K, tubo PVC, cond. Cu
Material de punto de fuerza incluyendo conductor de cobre 07Z1-K, tubo de PVC rígido clase M1, conductor de cobre RZ1 0,6/1kV y canal de PVC

**BRDL55** ud Material p. luz con cond. Cu 07Z1-K , tubo PVC, cond. Cu RZ1 0,6
Material de punto de luz incluyendo conductor de cobre 07Z1-K , tubo de PVC rígido clase M1, conductor de cobre RZ1 0,6/1kV y canal de PVC

**BTBB3.a** ud Marco y caja, para toma de corriente 2P+T 16 A 250 V, industrial
Marco embellecedor y caja, accesorios y fijaciones para mecanismo toma de corriente 2P+T 16 A 250 V, tipo industrial, estanco con tapa abatible.

**BXCD2.a** ud Equipo de red equipotencial con conexionado de todas las partes
Equipo de red equipotencial a base de conexionado de cada una de todas las partes metálicas de piscina

**-PE031** l Hammerite
Esmalte graso

**-KC321** ud manillas con escudo Rilsan color
juego de manillas con escudo, rilsanizadas en color a elegir, tipo Ocariz

**_AC040** t Cemento blanco BLII-42,5R granel
Cemento blanco BL II- 42,5R granel
